# RV Havarievertrag Abwasser
Angebotsaufforderung (GAEB 90, DA83)
DV-Nummer: 2026-HV-
Eröffnung: 25.08.26 10:00
Währung: EUR
Auftraggeber: Wasserverband "Südharz", Am Brühl 7, 06526 Sangerhausen,

## Reparatur- und Bereitschaftsdienst
Datum: 30.07.26

### Titel 00 Vorbemerkungen

*Hinweis*
1.) Der Bieter (Auftragnehmer) hält für die im
Verbandsgebiet des Wasserverbandes
"Südharz" befindlichen Abwasseranlagen (ohne
elektrotechnische Anlagen) einen 24 Stunden
Bereitschaftsdienst vor. Die Bereitschaft ist durch
den Bieter (AN) für die gesamte
Vertragslaufzeit durchgehend (24 Stunden/Tag)
abzusichern. Die Aufwendungen für das
Vorhalten des Bereitschaftsdienstes sind in die
Einzelpreise einzukalkulieren und werden nicht
gesondert vergütet.

Der Vertrag für die Reparatur- und
Bereitschaftsdienstleistungen für Abwasseranlagen im
Verbandsgebiet des Wasserverbandes "Südharz" wird für
drei Jahre geschlossen und läuft
vom 01.01.2027 bis 31.12.2029.

Option:
Für den Auftraggeber besteht die Möglichkeit den
Vertrag optional um weitere 12 Monate zu
den bestehenden Bedingungen zu verlängern. Bei dieser
Option handelt es sich um ein
einseitiges Gestaltungsrecht des Auftraggebers. Der
Auftragnehmer hat keinen Anspruch auf
die Wahrnehmung der Option. Sofern der Auftraggeber
die Option nutzen möchte, teilt er dies
dem Auftragnehmer bis spätestens zwei Monate vor
Ablauf der ursprünglichen Laufzeit mit. Im
Falle der Wahrnehmung der Option gelten die im
vorliegenden Angebot genannten Preise.

2.) Die vom Bieter (Auftragnehmer) im Havariefall zu
erbringenden Leistungen beziehen sich
auf die Instandsetzung des Abwasserleitungsnetzes
einschließlich aller erforderlichen
Bauleistungen und dazugehörigen Materialien, wobei
gemäß dem Meldeschema des
Wasserverbandes "Südharz" für die Störungsbeseitigung
die Einweisung durch den
diensthabenden Mitarbeiter des Wasserverbandes
"Südharz" vor Ort erfolgt. Nach Vollendung
der Reparaturarbeiten ist die ordnungsgemäße
Durchführung der Leistung dem Auftraggeber
(diensthabenden Mitarbeiter der Bereitschaft) zu
bestätigen und ein gemeinsames Aufmaß zu
erstellen.

3.) Die Beauftragung der Leistung im Störfall erfolgt
innerhalb der Geschäftszeiten des
Wasserverbandes "Südharz" (Montag bis Freitag von 7:00
Uhr bis 15:45 Uhr) durch einen
verantwortlichen Mitarbeiter des Verbandes und
außerhalb der Geschäftszeiten durch den
diensthabenden Leiter des Wasserverbandes "Südharz" an
den diensthabenden
Auftragnehmer.

4.) Der Bieter (Auftragnehmer) erklärt sich bereit, im
Havariefall die Arbeiten unverzüglich
aufzunehmen, jedoch spätestens:

 - im Stadtgebiet Sangerhausen  Meldung + 2 Stunden
 - im Kreisgebiet außer der Harzregion  Meldung + 2,5
Stunden
 - in der Harzregion  Meldung + 3 Stunden

Durch den Bieter (Auftragnehmer) ist auch im
Havariefall die Bereitschaft weiterhin abzusichern.

5.) Der Bieter (Auftragnehmer) verpflichtet sich, die
Anlagen entsprechend den allgemeinen
anerkannten Regeln der Technik zu reparieren bzw.
instand zu setzen, Art und Umfang der
Reparaturarbeiten legt der Auftraggeber fest. Der
Einsatzplan für die Bereitschaft wird
gemeinsam mit dem Auftraggeber erarbeitet. Die
Erreichbarkeit des Verantwortlichen des
Auftragnehmers ist zu garantieren. Der Auftragnehmer
verpflichtet sich bei Änderungen der
Einsatzbereitschaft im Havariefall für geeigneten
Ersatz zu sorgen.

Die Punkte 1 bis 5 sind Grundvoraussetzungen des
abzuschließenden Vertrages
(Reparatur- und Bereitschaftsvertrag).

*Hinweis*
Alle Preisangaben sind in Netto ohne MwSt. anzugeben.
Die MwSt. ist
erst in der Gesamtzusammenstellung auszuweisen.
Weiterhin sind die
Ausschreibungsunterlagen mit Stempel (Firmenstempel)
und einer
rechtsverbindliche Unterschrift
(Unterschriftsberechtigte/-er) zu
bestätigen. Die Ausschreibungsunterlagen sind in einem
verschlossenen Briefumschlag mit dem Hinweis: (Bitte
nicht öffnen)
zu versehen und bis spätestens zum Abgabetermin beim
Wasserverband "Südharz" in der Poststelle einzusenden
bzw.
abzugeben.
Die Bieter werden darauf hingewiesen, dass nach der
Spruchpraxis
des Vergabeüberwachungsausschusses des Landes
Sachsen-Anhalt
Angebote wegen fehlender rechtsverbindlicher
Unterschrift
auszuschließen sind, wenn sie durch Mitarbeiter
unterzeichnet
werden, deren Bevollmächtigung nicht durch Vorlage
einer
Original-Vollmachtsurkunde spätestens im
Eröffnungstermin
nachgewiesen wird.

Bei der Ausführung der Arbeiten gelten grundsätzlich
die anerkannten
Regeln der Technik, neueste Fassung. Alle Bauteile und
Materialien,
die im Abwasserbereich verwendet werden, haben den
Anforderungen
der DWA- Richtlinien zu entsprechen.

Sofern in der Leistungsbeschreibung zu den
Einzelpositionen ein
Abfrage des Produktes bzw. Fabrikates erfolgt, sind
vom Bieter hier
Eintragungen vorzunehmen.

Die Kalkulationsunterlagen sind dem Auftraggeber auf
Verlangen vor
Auftragsvergabe vorzulegen. Der AG behält sich vor,
Angebote mit
nicht kostengerecht kalkulierten Einheitspreisen -
auch für NEP-Pos. -
von der Wertung auszuschließen. Nach Erteilung des
Zuschlages
durch den AG sind vom AN unverzüglich die
Eignungsprüfungen über
die einzubauenden Materialien vorzulegen.

Die Materiallieferung frei Verwendungsstelle sowie
dessen Einbau ist
in den jeweiligen Einheitspreis mit einzukalkulieren,
wenn in den
einzelnen Positionen nicht ausdrücklich Gegenteiliges
gesagt wird.
Eventuell erforderlich werdende Zwischenlager für
Erdstoff, Kies o.ä.,
sowie eventuell erforderliche Quertransporte sind in
den
Einheitspreisen mit einzukalkulieren. In den
Einheitspreisen ist das
Vorhalten und die Versorgung der Baumaschinen und
Geräte mit
Betriebsstoffen, sowie die Versorgung der Baustelle
mit Strom,
Wasser, Beleuchtung usw. für die gesamte Bauzeit mit
einzukalkulieren.

Die zur Havariebeseitigung notwendigen Materialien
sind in
ausreichender Stückzahl vom Auftragnehemer (AN)
vorzuhalten.

Technische Vertragsgrundlagen, Allgemein
Die Vertragsgrundlagen für die Ausführung der
ausgeschriebenen
Leistungen sind: Verdingungsordnung für Bauleistungen
(VOB) in der
neusten Fassung:

Teil A:  Allgemeine Bestimmungen für die Vergabe von
Bauleistungen
Teil B:  Allgemeine Vertragsbedingungen für die
Ausführung von
Bauleistungen
Teil C:  Allgemeine technische Vorschriften für
Bauleistungen.

*Hinweis*
Der Bieter (AN) hat als Hauptunternehmer den
wesentlichen Teil der Leistungen mit dem
eigenen Betrieb auszuführen. Die evtl. vorgesehenen
Nachunternehmer sind namentlich zu
benennen. Über die Zulassung des Nachunternehmers
entscheidet der Auftraggeber. Die
Haftung und Gewährleistung bleibt für alle
Bauleistungen (auch Nachunternehmerleistungen)
beim Hauptunternehmer.

Sämtliche im Zusammenhang mit der Erfüllung des
Vertrages anfallende Lieferscheine sowie
Rechnungs- u. Zahlungsbelege, auch solche, die nicht
Abrechnungszwecken gemäß §14
VOB/B dienen, sind so übersichtlich und geordnet
herzustellen, dass sie auf Verlangen des AG
unverzüglich und vollzählig vorgelegt werden können.

Die aktuelle kumulierte Jahresmenge für die Havarie-
und
Bereitschaftsdienste ist auf jeder Rechnung anzugeben.

Die für den Baubetrieb eventuellen erforderlichen
Wasser- und Kabelleitungen sind durch den
AN zu stellen, einzubauen, anzuschließen und wieder zu
beseitigen. Für die evtl. notwendige
Versorgung mit Strom und Wasser hat der AN selbst
Sorge zu tragen.

Die Begehbarkeit der einzelnen Grundstücke im
Baubereich ist ständig aufrecht zu halten. Die
Zugänge (auch provisorische) müssen gefahrlos befahren
und begangen werden können. Die
Aufrechterhaltung des motorisierten Anliegerverkehrs
ist soweit möglich zu
sichern, kurzzeitige Sperrungen sind mit den
betroffenen Anliegern rechtzeitig abzuklären. Die
Baugruben und Gräben sind generell nach den
entsprechenden Richtlinien zu sichern.

Erschwernisse durch beengte Bauverhältnisse, durch
Einbauten und Freileitungen sowie
angrenzende Bebauung(en) sind bei der Preisbildung
generell zu berücksichtigen und werden
nicht gesondert vergütet.

Nach Beendigung der Baumaßnahme ist die Baustelle
ordnungsgemäß zu räumen und das
Gelände in den ursprünglichen Zustand zu versetzen.

Für die Verdichtungsnachweise gelten die aktuellen
Richtlinien. Der Nachweis ausreichender
Verdichtung ist auf Verlangen des AG durch
Künzelstabuntersuchung oder leichter
Rammsonden zu erbringen. Soweit im LV nichts anderes
vereinbart wird, gehen die Kosten zu
Lasten des AN.

Eine Dokumentation mittels Foto ist vor, während und
nach der Leistungserbringung zu erstellen
und dem Auftraggeber mit der Rechnungslegung zu
übergeben. Die Kontrolle der ausgeführten
Rohrleitungsarbeiten erfolgt durch den Auftraggeber am
offenen Graben.Dazu ist vom AN
rechtzeitig eine entsprechende Information an den
verantwortlichen Mitarbeiter des AG zu
veranlassen.

Mengenänderungen, Allgemein
Mengenänderungen aufgrund örtlicher Anpassung werden
nach den angebotenen
Einheitspreisen abgerechnet. Die Mengen sind
entsprechend der im Vorjahr aufgetretenen
Reparatur- und Bereitschaftsleistungen kalkuliert.
Positionen zu Leistungen, die erforderlich sein
könnten, aber nicht aufgetreten sind, wurden mit der
Menge 1 eingestellt. Im tatsächlichen
Havariegeschehen können die Mengen von den Vorgaben
abweichen. Ein Anspruch auf
Änderung des EP bzw. Ersatzansprüche durch tatsächlich
geringeren Leistungsumfang sind
daraus nicht ableitbar. Vor der Ausführung von
außerplanmäßigen Arbeiten bzw. bei
wesentlichen Erhöhungen der ursprünglichen
Planungsmengen ist der diensthabende Leiter
(AG) unverzüglich zu unterrichten. Die Ausführung der
außerplanmäßigen Arbeiten bzw.
Mehrmengen werden nur vergütet, wenn diese vom
diensthabenden Leiter (AG) vor der
Ausführung bestätigt wurden.
Die Aufwendungen für Personal- und Maschineneinsatz
sind in die entsprechenden
Leistungspositionen mit einzukalkulieren.
Stundenlohnarbeiten sind grundsätzlich nur auf
besondere Anordnung des AG auszuführen; die Abrechnung
erfolgt auf Nachweis.

Straßenbauarbeiten, Allgemein
Der Straßenaufbau hat grundsätzlich entsprechend den
Regelbauweisen für Straßenbau zu
erfolgen. Abweichungen im Ausnahmefall sind nur mit
Zustimmung des AG und des
zuständigen Straßenbauamtes zugelassen. Die ZTV und
Richtlinien für den Straßenbau sind in
Ihrer jeweils aktuellen Fassung anzuwenden. Bei den
Straßenbauarbeiten handelt es sich,
soweit nichts Anderes beschrieben ist, um den Aufbruch
und die Wiederherstellung in
vorhandenen Verkehrsflächen. Für die Wiederherstellung
ist, wo es technisch möglich ist,
vorhandenes Material zu verwenden.

Straßenbauarbeiten, zusätzliche technische Vorschriften
ZTVT-StB 95/02, ZTV SoB-StB 04, ZTV Beton-StB 07, TL
Beton-StB 07, ZTV Asphalt-StB,
ZTVE-StB 17, ZTV-LW 99/01, ZTVA-StB 12, RStO 12 sowie
alle einschlägigen
DIN-Vorschriften, neuester Fassung sind zu beachten
und einzuhalten.

Hinweisposition Erdarbeiten
Die Bauleistungen für die Aushub- und
Verfüll-Positionen werden grundsätzlich nach m³
abgerechnet. Die Bestimmungen der DIN 4124 sind dabei
einzuhalten.

Der Verbau zur Sicherung der Aufbruchpunkte und Gräben
wird nach m² Fläche gesondert
vergütet. Vorgenannte Ausführungen gelten für alle
Erdbaupositionen.

Es ist zu gewährleisten, dass die Rohrgräben und
Baugruben täglich verschlossen bzw. durch
Stahlplatten abgedeckt werden.

Material und Hilfsstoffe, Allgemein
Die Abwasserrohre, Formstücke und Armaturen müssen
gemäß den entsprechenden DWA-
Arbeitsblättern und unter Beachtung des DIN CERTOC
Zertifizierungsprogramms hergestellt
sein. Sie tragen gemäß Zulassungsbescheid die
entsprechenden Prüfzeichen.

Metallische Werkstoffe, wie z.B.: Armaturen,
Formteile, usw. müssen den entsprechenden
Anforderungen des Korrosionsschutzes
(Gütegemeinschaften wie z.B. GSK, usw.) entsprechen.

Die eingesetzten Materialien und Hilfsstoffe haben den
Anforderungen des Einsatzes im
Abwasserbereich zu entsprechen. Auf die entsprechenden
Normen/Richtlinien/Regelwerke und
Arbeitsblätter wird ausdrücklich hingewiesen.

*Hinweis*
Preisanpassung

Die Preisanpassung erfolgt nach folgender Gewichtung:

Kostenbestandteil  Gewichtung
Lohnkosten  35 %
Dieselkosten/Transport  15 %
Fixkosten (nicht veränderlich)  50 %

Berechnungsformel

Der neue Einheitspreis berechnet sich wie folgt:

Pn = P0 × [0,50 + 0,15 × (Ln/L0) + 0,35 × (Dn/D?)]

Dabei bedeuten:

P0  Angebotspreis des Jahres 2027
Pn neuer Preis ab dem Zeitpunkt der Preisanpassung
L0 Lohnindex gemäß Statistisches Bundesamt, "Index der
tariflichen Stundenverdienste ohne Sonderzahlungen
(Jahresdurchschnitt des Vorvorjahres des Zeitpunktes
der
Preisanpassung) bzw. des vom Statistischen Bundesamt
herausgegebenen aktualisierten Index inklusive der
Umstellung
des Basisjahres
LN Lohnindex wie oben (Jahresdurchschnitt des
Vorjahres)
D0 Dieselpreisindex gemäß Statistisches Bundesamt
"Index der Erzeugerpreise gewerblicher Produkte
(Inlandabsatz)
nach dem Güterverzeichnis für Produktionsstatistiken"
GP19-1920260053 Dieselkraftstoff, ab Tankstelle
(Jahresdurchschnitt des Vorvorjahres) des Zeitpunktes
der
Preisanpassung) bzw. des vom Statistischen Bundesamt
herausgegebenen aktualisierten Index inklusive
Umstellung des
Basisjahres
DN Dieselpreisindex wie oben (Jahresdurchschnitt des
Vorjahres)

Grenzen
Eine Preisanpassung erfolgt nur, wenn sich der neu
berechnete
Preis gegenüber dem zuletzt gültigen Preis um
mindestens 3 %
verändert.
Die Anpassung ist auf maximal ±10 % je Kalenderjahr
begrenzt.

### Titel 01 Baustelleneinrichtung/ -räumung/ Dokumen

*Hinweis*
Geräte, Werkzeuge und sonstige Betriebsmittel, die zur
vertragsgemäßen Durchführung der
Bauleistung(en) erforderlich sind, auf die Baustelle
bringen und betriebsfertig aufstellen sowie
das Vorhalten, Unterhalten und Betreiben der Geräte,
Anlagen und Einrichtungen einschließlich
aller dafür notwendigen Arbeiten.

Bei Bedarf Zufahrtswege zur Baustelle sowie
Lagerplätze, sonstige Platzbefestigungen
und Wege im Baustellenbereich anlegen.
Oberbodenarbeiten einschl. die Beseitigung von
Aufwuchs für die Baustelleneinrichtung, soweit
erforderlich ausführen.

Baustelle von allen Geräten, Anlagen, Einrichtungen
und dergleichen räumen.
Benutzte Flächen und Wege entsprechend dem
ursprünglichen Zustand unter Wahrung der
landschaftspflegerischen Belange ordnungsgemäß
herrichten und soweit durch die
Bauleistung(en) entstandene Verunreinigungen
beseitigen.

**01.0001 Beweissicherung Verkehrsanlagen**
Beweissicherung durch den AN
durchführen und in 1-facher Form
dokumentiert vorlegen.
Beweissicherung für Straßen,
Gehwege, Parkplätze und im
Baugebiet liegende Nebenanlagen,
Verkehrsräume etc. durchführen inkl.
einer Fotodokumentation.

1. vor Baubeginn
2. während der Bauarbeiten
3. nach Fertigstellung der Bauleistung
 durchzuführen und dem AG am Tag
der Rechnungslegung zu übergeben.
Bei Privatflächen ist die schriftliche
Einverständniserklärung der Besitzer
erforderlich bzw. einzuholen.
Menge: 60,000 Stk

**01.0002 Beweissicherung Gebäude**
Beweissicherung durch den AN
durchführen und in 1-facher Form
dokumentiert vorlegen.
Beweissicherung für Gebäude und
Nebengebäude. Die Beweissicherung
ist 1 x vor Baubeginn und 1 x nach
Fertigstellung der Baumaßnahme
durchzuführen und mit schriftlicher
Einverständniserklärung der Besitzer
der begutachteten Gebäude beim AG
zu hinterlegen.
Menge: 20,000 Stk

**01.0003 Dokumentation Verlegearbeiten**
Dokumentation durch den AN
durchzuführen und in 1-facher Form
vorzulegen.
Dokumentation der Bau- und
Verlegearbeiten am offenen
Rohrgraben/ an offener Baugrube
mittels Fotoaufnahmen herzustellen
und dem AG am Tag der
Rechnungslegung zu übergeben.
Menge: 80,000 Stk

**01.0004 Abräumen Baugelände**
Baugelände abräumen gemäß den
Erfordernissen des AG in
zusammenhängenden Flächen,
entfernen von Mauerresten, Zäunen,
Schutt, Unrat und ggfs. Bewuchs. das
anfallende Material wird Eigentum des
AN und ist zu beseitigen.
Menge: 45,000 m²

**01.0005 Anliegerinformation**
Schriftliche Information aller Anlieger bei länger als
2 Tage
dauernder Baumaßnahme über:
- das voraussichtliche Ende
- Zu erwartende Beeinträchtigungen insbesondere zur
Zufahrt und Zugänglichkeit der Grundstücke/ Gebäude,
unter Angabe des Namens und der Telefonnummer des
verantwortlichen Bauleiters und anderen
verantwortlichen Ansprechpartnern. Ständige
Information der Anlieger im Zuge der Baudurchführung.
Menge: 100,000 Stk

**01.0006 Bestandsvermessung**
Bestandspläne einschließlich Knotenpunkte für
Abwasser, Hüll-
und Schutzrohre anfertigen.
Digitale Erfassung aller neu errichteten, veränderten
oder neu
wieder in Benutzung
genommenen abwassertechnischen Anlagen sowie deren
Einbindung in das vorhandene Netz
durch ein Vermessungsbüro, auf Anweisung der
Auftraggebers.
Grundlage ist die DIN 2425 und das DVGW Regelwerk GW
120
- Lagebezugssystem: ETRS89_UTM32, LS 489
- Höhenbezugssystem: Normalhöhensystem 1976, HS 150
Digitale Vermessung der Abwasserleitung:
- Vermessung in Lage und Höhe
- Erfassung des Rohrmaterials (des Neuen und des alten
Rohrmaterials an welches angebunden wurde), der
Nennweite
und des Gefälles ( in Prozent), inkl. grafischer
Darstellung
- Erfassung der Knotenpunkte, Hausanschlüsse und
Armaturen
- Darstellung der Knotenpunkte mit Armaturen, Material,
Hersteller und Baujahr
- Darstellung der Konturen der Straßen, Wege
angrenzenden
Bebauung, sonstige wichtige
topografische Merkmale als Hintergrund
Übergabe Vermessungsdaten auf CD wie folgt:
- 3 DXF-Datei (Layerbelegung nach Rücksprache mit AG)
- PDF Datei mit Knotenpunkten
Planlieferung Papier:
- Farbplott, max. Blattgröße DIN A0
- alle Pläne mit Legende
- Kartenmaßstab 1:250
- 1 Pläne / Planansätze mit eingetragenen Knotenpunkten
Fotodokumentation:
- Fotos der Knotenpunkte und Havariestellen
- Jeder freigelegte Knoten muss dabei vollständig
erfasst
werden, d.h. auch der u. U.
unveränderte Teil ist zu dokumentieren. Der
Leitungsverlauf
muss erkennbar sein. Die Fotoarbeiten sind digital und
in Farbe
auszuführen. Zu übergeben sind die Fotos in Papierform
(je ein Abzug) sowie im JPEG-Format auf einen
Datenträger.
Die Vermessung der Rohrleitung hat bei offenen
Rohrgraben zu
erfolgen.
Werden Leitungen oder Kabel durch Bohrungen verlegt,
sind
Anfangs- und Endpunkte am
offenen Rohrgraben einzumessen. Die Bohrprotokolle
sind in
die Bestandspläne einzuarbeiten,
sämtliche Prägepunkte müssen aufgemessen werden.
Alle Unterlagen und Daten einschl.
Zwischenergebnissen, die
im Zusammenhang mit der
Bearbeitung erstellt wurden, gehen vollständig in das
Eigentum
des AG über.
Der Bestandsplan bildet die Abrechnungsgrundlage. Das
erstellte Kartenmaterial ist dem AG
vorab zur Prüfung zu übergeben. Der AG behält sich eine
zweimalige Korrekturlesung vor.
Menge: 50,000 Stk

### Titel 02 Anordnung von Verkehrseinschränkungen oder Sperrgenehmigungen

*Hinweis*
Gebühren für die Anordnung einer
Verkehrsbeschränkung oder
Sperrgenehmigung
Gebühr für das Einholen der
notwendigen Verkehrsbeschränkung
oder Sperrgenehmigung sowie für das
Erfüllen verkehrsbehördlicher
Anordnungen zum reibungslosen
Ablauf des Baugeschehens. Alle
Leistungen zum Erwirken der
erforderlichen Sperrungen,
Umleitungen usw. sind mit dieser
Position abgegolten.

Für die oben beschriebene
Leistung erfolgt die Vergütung auf
Nachweis der Kosten für die
Anordnung.

### Titel 03 Verkehrssicherung

*Hinweis*
Die Baustellen sind bei Erfordernis
entsprechend den rechtlichen
Vorschriften zu sichern und im
Bedarfsfall sind die erforderlichen
Straßensperrungen zu beantragen.

**03.0001 Absperrung innerörtliche Straßen Regelpläne RSA21, BI**
Absperrung innerörtlicher Straßen gemäß RSA 21 -
Regelpläne
BI (1-19) einschließlich aller erforderlichen
Verkehrsleiteinrichtungen und Verkehrszeichen.
Ampelanlagen werden gesondert vergütet.
Menge: 35,000 Stüc

**03.0002 Absperrung innerörtliche Straßen Regelpläne RSA21, BII**
Absperrung innerörtlicher Straßen gemäß RSA 21 -
Regelpläne
BII (1-10) einschließlich aller erforderlichen
Verkehrsleiteinrichtungen und Verkehrszeichen.
Ampelanlagen werden gesondert vergütet.
Menge: 25,000 Stüc

**03.0003 Absperrung innerörtliche Straßen Regelpläne RSA21, BIII**
Absperrung innerörtlicher Straßen gemäß RSA 21 -
Regelpläne
BIII einschließlich aller erforderlichen
Verkehrsleiteinrichtungen
und Verkehrszeichen.
Ampelanlagen werden gesondert vergütet.
Menge: 2,000 Stüc

**03.0004 Absperrung innerörtliche Straßen Regelpläne RSA21, BIV**
Absperrung innerörtlicher Straßen gemäß RSA 21 -
Regelpläne
BIV (1-4) einschließlich aller erforderlichen
Verkehrsleiteinrichtungen und Verkehrszeichen.
Ampelanlagen werden gesondert vergütet.
Menge: 5,000 Stüc

**03.0005 Absperrung Landstraßen Regelpläne RSA21, CI**
Absperrung Landstraßen gemäß RSA 21 - Regelpläne CI
(1-13)
einschließlich aller erforderlichen
Verkehrsleiteinrichtungen und
Verkehrszeichen.
Ampelanlagen werden gesondert vergütet.
Menge: 5,000 Stüc

**03.0006 Absperrung Landstraßen Regelpläne RSA21, CII, CII/AmS**
Absperrung Landstraßen gemäß RSA 21 - Regelpläne CII
(1-8),
CII/AmS(1-3) einschließlich aller erforderlichen
Verkehrsleiteinrichtungen und Verkehrszeichen.
Ampelanlagen werden gesondert vergütet.
Menge: 5,000 Stüc

**03.0007 Automatische Ampelanlage**
Automatische Ampelanlage:
Lichtzeichensignalanlage für
Straßenverkehr mit
Gegenverkehrsregelung DIN EN
50556 und VDE 0832 für
Straßenverkehr, Einbahn- Zwei-
Phasen- Anlage (batteriebetrieben,
Funkübertragung, 2 KFZ-
Signalgeber, Steuergerät, einschl.
Maste, Untergestell und
Beschwerung), (mit Erstellung der
VTU) aufstellen, für die Dauer der
Sperrung vorhalten und beseitigen,
ggf. Umbau bei veränderter
Verkehrssituation. Ausführung mit
automatischer Steuerung. Die Kosten
für den Betrieb der Anlage außerhalb
der Arbeitszeiten sind in den
Einheitspreis einzurechnen. Außer
den vollen Tagen werden Teilzeiten
nach Stunden zu 1/24 des
Einheitspreises abgerechnet.
Menge: 10,000 d

**03.0008 Absperrung einzelner Aufbruchpunkte, außerhalb der RSA21**
Absperrung einzelner Aufbruchpunkte für Nebenflächen,
Rad-
und Gehwege außerhalb der Regelabsperrungen RSA21
(Positionsnummern 3.1 bis 3.6). Die Baugruben sind in
Quer-
und Längsrichtung durch Bauzäune und Baken abzusichern.
Alle zugehörigen Baustellenteile nach den Vorschriften
der
StVO mit den erforderlichen Verkehrs- und
Hinweiszeichen,
Schutz- und Sicherheitseinrichtungen: liefern,
aufbauen,
abbauen und abtransportieren, beleuchten einschl. der
hierfür
benötigten Geräte und der Betriebskosten für die
gesamte
Aufbruchszeit vorhalten.
Menge: 50,000 Stüc

**03.0009 Längsabsperrung von Gräben, außerhalb der RSA21**
Längsabsperrung von Gräben für Nebenflächen, Rad- und
Gehwege außerhalb der Regelabsperrungen RSA21
(Positionsnummern 3.1 bis 3.6). Absperrung, wenn
erforderlich
beidseitig einschl. Stirnseiten. Alle zugehörigen
Baustellenteile
nach den Vorschriften der StVO mit den erforderlichen
Verkehrs- und Hinweiszeichen, Schutz- und
Sicherheitseinrichtungen: liefern, aufbauen, abbauen
und
abtransportieren sowie beleuchten einschl. der hierfür
benötigten Geräte und der Betriebsmittel für die
gesamte
Aufbruchszeit vorhalten.
Menge: 20,000 m

**03.0010 Fußgängerüberwege**
Fußgängerüberwege über
Rohrgräben in stabiler massiver
Ausführung nach Wahl des AN,
einschl. Sicherung durch beidseitiges
Geländer, liefern, aufbauen, vorhalten,
abbauen und abtransportieren.
Nutzbreite bis 1,50 m Länge bis 3,50
m.
Menge: 5,000 Stüc

**03.0011 Fahrzeugüberwege**
Provisorische Überfahrt über
Rohrgräben in stabiler massiver
Ausführung, mit Stahlplatten 2,00 x
3,00 m, Belastungsklasse SLW 60,
einschl. Sicherung durch beidseitiges
Geländer, liefern, aufbauen, vorhalten,
abbauen und abtransportieren, nach
Bedarf.
Menge: 5,000 Stüc

**03.0012 Bauzaun**
Bauzaun Höhe: 1,80 bis 2,00m inkl.
Stützfüße, Verbinder, Kupplungen und
sonstigen Befestigungsmaterialien,
liefern, aufstellen, vorhalten und
abbauen sowie abtransportieren nach
Beendigung der Maßnahme.
Menge: 650,000 m

### Titel 04 Erdarbeiten

#### Untertitel 04.01 Oberboden

**04.01.0001 Oberboden abtragen zwischenlagern auftragen**
Oberboden DIN 18300 in Streifen
abtragen,
Streifenbreite im Mittel 1,00 m, laden,
fördern,
zwischenlagern und später wieder
auftragen. Abtragdicke
im Mittel 0,2 m, Förderweg bis 1 km,
Mengenermittlung
nach Aufmaß an der Entnahmestelle.
Menge: 10,000 m3

**04.01.0002 Liefern von Austauschmaterial Oberboden**
Liefern von Stoffen frei Baustelle als
Austauschmaterial bei ungeeignetem
Aushubboden.
Material Oberboden/Mutterboden,
Mengenermittlung nach
Aufmaß auf der Baustelle.
Menge: 10,000 m3

#### Untertitel 04.02 Aushub

**04.02.0001 Bodenaushub Gräben, BK 3-5, BW 90°, -1,25m**
Boden für Leitungsgräben profilgerecht ausheben, Aushub
seitlich lagern Böschungswinkel 90°, Aushubtiefe bis
1,25 m von vorhandener OK bis Sohle. Sohlbreite gemäß
DIN 4124, Bodenklasse 3-5. Eventuell erforderlicher
Verbau wird gesondert vergütet.
Menge: 60,000 m³

**04.02.0002 Bodenaushub Gräben, BK 3-5, BW 90°, -1,75m**
Boden für Leitungsgräben profilgerecht ausheben, Aushub
seitlich lagern Böschungswinkel 90°, Aushubtiefe bis
1,75 m von vorhandener OK bis Sohle. Sohlbreite gemäß
DIN 4124, Bodenklasse 3-5. Eventuell erforderlicher
Verbau wird gesondert vergütet.
Menge: 40,000 m³

**04.02.0003 Bodenaushub Gräben, BK 3-5, BW 90°, -2,5 m**
Boden für Leitungsgräben profilgerecht ausheben, Aushub
seitlich lagern Böschungswinkel 90°, Aushubtiefe bis
2,5 m von vorhandener OK bis Sohle. Sohlbreite gemäß
DIN 4124, Bodenklasse 3-5. Eventuell erforderlicher
Verbau wird gesondert vergütet.
Menge: 40,000 m³

**04.02.0004 Bodenaushub Gräben, BK 3-5, BW 90°, -3, 00m**
Boden für Leitungsgräben
profilgerecht ausheben, Aushub
seitlich lagern Böschungswinkel 90°,
Aushubtiefe bis
3,00 m von vorhandener OK bis
Sohle. Sohlbreite gemäß
DIN 4124, Bodenklasse 3-5. Eventuell
erforderlicher
Verbau wird gesondert vergütet.
Menge: 40,000 m³

**04.02.0005 Bodenaushub Gräben, BK 3-5, BW 90°, über 3,00m**
Boden für Leitungsgräben
profilgerecht ausheben, Aushub
seitlich lagern Böschungswinkel 90°,
Aushubtiefe über
3,00 m von vorhandener OK bis
Sohle. Sohlbreite gemäß
DIN 4124, Bodenklasse 3-5. Eventuell
erforderlicher
Verbau wird gesondert vergütet.
Menge: 50,000 m³

**04.02.0006 Bodenaushub f. Baugruben BK 3-5 BW 90°, -3,00 m**
Bodenaushub für Baugruben
(Schachtbauwerke,
Arbeitsräume u. ä.) gemäß DIN 4124
ausheben, Aushub
seitlich lagern, Böschungswinkel 90°,
Tiefe von
vorhandener Oberkante bis Sohle
-3,00 m, Bodenklasse
3-5, eventuell erforderlicher Verbau
wird gesondert
vergütet.
Menge: 100,000 m³

**04.02.0007 Bodenaushub f. Baugruben BK 3-5 BW 90°, über 3,00m**
Bodenaushub für Baugruben
(Schachtbauwerke,
Arbeitsräume u. ä.) gemäß DIN 4124
ausheben, Aushub
seitlich lagern, Böschungswinkel 90°,
Tiefe von
vorhandener Oberkante bis Sohle
über 3,00 m,
Bodenklasse 3-5, eventuell
erforderlicher Verbau wird
gesondert vergütet.
Menge: 100,000 m³

**04.02.0008 Suchschlitze herstellen u. verfüllen**
Suchschlitze zur Feststellung der
Lage von Kabeln,
Leitungen u. dgl. nach Angabe des
AG bzw. nach
Spartenplänen in Handschachtung bis
1,75 m Tiefe
herstellen, Boden seitlich lagern und
nach Markierung
und Dokumentation der Stellen wieder
einbauen und
verdichten. Bodenklasse 3-5, nur nach
Bestätigung des
AG.
Menge: 5,000 m³

**04.02.0009 Laden, Fördern, Zwischenlagern von Erdstoff**
Seitlich gelagerten Boden aufladen
fördern und
zwischenlagern, Förderweg bis 1 km.
Menge: 80,000 m³

**04.02.0010 Aushub beseitigen deponieren**
Verdrängter Aushub (Erdstoff, seitlich
gelagerter oder
zwischengelagerter Boden) wird
Eigentum des AN und ist
auf Deponie zu entsorgen einschl.
Deponiegebühren zum
Nachweis.
Menge: 350,000 m³

#### Untertitel 04.03 Verfüllung

**04.03.0001 Leitungszone senkrechte oder verbaute Gräben**
Einbau und Liefern von Füllmaterial
als Bodenaustausch
bei ungeeignetem Aushubboden für
den Einbau als
Sauberkeitsschicht für das Auflager
von Rohrleitungen
sowie das Umhüllen und Abdecken
der Rohrleitung bis 30
cm über Scheitel in senkrecht
begrenzten oder verbauten
Gräben. Das Material ist lagenweise
einzubauen und zu
verdichten, die Rohrleitung ist zu
unterfüttern.
Menge: 125,000 m³

**04.03.0002 Rohrgrabenverfüllung für senkrechte u. verbaute Gräben 1,25 m**
Rohrgrabenverfüllung für senkrecht begrenzte  bzw.
verbaute Gräben herstellen. Es ist zwischengelagerter
und/oder gelieferter Boden lagenweise einzubauen und zu
verdichten. Die Abrechnung erfolgt nach tatsächlicher
Grabenbreite, höchstens jedoch nach der für die
Herstellung des Grabens vergüteten Breite. Mehreinbau
im Bereich von Schächten und Arbeitsräumen für
Rohrverbindungen ist einzurechnen. Einbautiefe bis 1,25
m.
Menge: 30,000 m³

**04.03.0003 Rohrgrabenverfüllung für senkrechte u. verbaute Gräben 1,75 m**
Rohrgrabenverfüllung für senkrecht begrenzte  bzw.
verbaute Gräben herstellen. Es ist zwischengelagerter
und/oder gelieferter Boden lagenweise einzubauen und zu
verdichten. Die Abrechnung erfolgt nach tatsächlicher
Grabenbreite, höchstens jedoch nach der für die
Herstellung des Grabens vergüteten Breite. Mehreinbau
im Bereich von Schächten und Arbeitsräumen für
Rohrverbindungen ist einzurechnen. Einbautiefe bis 1,75
m.
Menge: 20,000 m³

**04.03.0004 Rohrgrabenverfüllung für senkrechte u. verbaute Gräben 2,5 m**
Rohrgrabenverfüllung für senkrecht begrenzte  bzw.
verbaute Gräben herstellen. Es ist zwischengelagerter
und/oder gelieferter Boden lagenweise einzubauen und zu
verdichten. Die Abrechnung erfolgt nach tatsächlicher
Grabenbreite, höchstens jedoch nach der für die
Herstellung des Grabens vergüteten Breite. Mehreinbau
im Bereich von Schächten und Arbeitsräumen für
Rohrverbindungen ist einzurechnen. Einbautiefe bis 2,5
m.
Menge: 20,000 m³

**04.03.0005 Rohrgrabenverfüllung für senkrechte u. verbaute Gräben 3 m**
Rohrgrabenverfüllung für senkrecht
begrenzte  bzw.
verbaute Gräben herstellen. Es ist
zwischengelagerter
und/oder gelieferter Boden lagenweise
einzubauen und zu
verdichten. Die Abrechnung erfolgt
nach tatsächlicher
Grabenbreite, höchstens jedoch nach
der für die
Herstellung des Grabens vergüteten
Breite. Mehreinbau
im Bereich von Schächten und
Arbeitsräumen für
Rohrverbindungen ist einzurechnen.
Einbautiefe bis 3,00
m.
Menge: 20,000 m³

**04.03.0006 Rohrgrabenverfüllung für senkrechte u. verbaute Gräben > 3 m**
Rohrgrabenverfüllung für senkrecht
begrenzte  bzw.
verbaute Gräben herstellen. Es ist
zwischengelagerter
und/oder gelieferter Boden lagenweise
einzubauen und zu
verdichten. Die Abrechnung erfolgt
nach tatsächlicher
Grabenbreite, höchstens jedoch nach
der für die
Herstellung des Grabens vergüteten
Breite. Mehreinbau
im Bereich von Schächten und
Arbeitsräumen für
Rohrverbindungen ist einzurechnen.
Einbautiefe über
3,00 m.
Menge: 35,000 m³

**04.03.0007 senkrechte oder verbaute Baugruben verfüllen 3,00 m tief**
Baugrubenverfüllung für senkrecht
begrenzte oder
verbaute Baugruben herstellen. Es ist
zwischengelagerter und/oder
gelieferter Boden
lagenweise einzubauen und zu
verdichten. Die Abrechnung
erfolgt Aufmaß auf der Baustelle.
Einbautiefe bis 3,00
m.
Menge: 100,000 m³

**04.03.0008 senkrechte oder verbaute Baugruben verfüllen > 3,00m tief**
Baugrubenverfüllung für senkrecht
begrenzte oder
verbaute Baugruben herstellen. Es ist
zwischengelagerter und/oder
gelieferter Boden
lagenweise einzubauen und zu
verdichten. Die Abrechnung
erfolgt Aufmaß auf der Baustelle.
Einbautiefe über 3,00
m.
Menge: 100,000 m³

**04.03.0009 Liefern von Austauschmaterial Sand**
Liefern von Stoffen frei Baustelle als
Austauschmaterial bei ungeeignetem
Aushubboden.
Material Sand, Mengenermittlung
nach Aufmaß auf der Baustelle.
Menge: 10,000 m³

**04.03.0010 Liefern von Austauschmaterial Kiessand**
Liefern von Stoffen frei Baustelle als
Austauschmaterial bei ungeeignetem
Aushubboden.
Material Kiessand, Mengenermittlung
nach Aufmaß auf der
Baustelle.
Menge: 170,000 m³

**04.03.0011 Liefern von Austauschmaterial Schotter**
Liefern von Stoffen frei Baustelle als
Austauschmaterial bei ungeeignetem
Aushubboden.
Material Schotter, Mengenermittlung
nach Aufmaß auf der
Baustelle.
Menge: 50,000 m³

**04.03.0012 Liefern von Austauschmaterial Recyclingmaterial**
Liefern von Stoffen frei Baustelle als
Austauschmaterial bei ungeeignetem
Aushubboden.
Material Recyclingmaterial,
Mengenermittlung nach
Aufmaß auf der Baustelle.
Menge: 3,000 m³

#### Untertitel 04.04 Zulagen

**04.04.0001 Zulage zum Bodenaushub für fließende Bodenarten**
Zulage zum Bodenaushub für
fließende Bodenarten zum Nachweis
Menge: 15,000 m³

**04.04.0002 Zulage zum Bodenaushub für mittelschwer lösbarer Fels**
Zulage zum Bodenaushub für
mittelschwer lösbare Felsarten sowie
verfestigte Bodenarten zum Nachweis
Menge: 5,000 m³

**04.04.0003 Zulage zum Bodenaushub für schwer lösbaren Fels**
Zulage zum Bodenaushub für schwer
lösbaren Fels zum Nachweis
Menge: 3,000 m³

**04.04.0004 Zulage für Bodenaushub Frostboden**
Zulage für Bodenaushub beim Aushub
von Frostboden
Menge: 3,000 m³

**04.04.0005 Zulage für Handschachtung leicht bis schwer lösbare Bodenarten**
Zulage für Handschachtung für leicht
bis schwer lösbare Bodenarten, nur
nach Bestätigung des AG.
Menge: 180,000 m³

**04.04.0006 Zulage für Kreuzung mit Medienrohren**
Zulage zum Rohrgrabenaushub für
das Kreuzen von Gas-,
Fernwärme- und sonstigen
Medienrohren.
Die einzelnen Spartenträger sind
sorgfältig zu sichern
und im Zuge der
Leitungsgrabenverfüllung mit
steinfreiem Material wieder zu
umhüllen. Warnband ggf.
wieder verlegen. Das Einholen evtl.
erforderlicher
Schachtgenehmigungen sowie
erforderliche Handschachtung
im Zusammenhang mit der Kreuzung
sind im Einheitspreis
inbegriffen. Größe bis DN 300.
Längen bis 2 m.
Menge: 55,000 Stüc

**04.04.0007 Zulage für Kreuzung mit Kabeln**
Zulage zum Rohrgrabenaushub für
das Kreuzen von Strom-,
Fernmelde und sonstigen Kabeln.
Die einzelnen Spartenträger sind
sorgfältig zu sichern
und im Zuge der
Leitungsgrabenverfüllung mit
steinfreiem Material wieder zu
umhüllen. Warnband u.
Abdeckhauben ggf. wiederherstellen.
Das Einholen evtl.
erforderlicher Schachtgenehmigungen
sowie erforderliche
Handschachtung im Zusammenhang
mit der Kreuzung sind im
Einheitspreis inbegriffen. Eine Trasse
aus mehreren
zusammengehörenden Kabeln gilt als
eine Kreuzung.
Längen bis 2 m.
Menge: 60,000 Stüc

**04.04.0008 Zulage für Leitungssicherung und Verfüllung längs der Rohrleitung.**
Zulage für das Sichern von Kabeln
bzw. Rohrtrassen
längs des Grabens. Die einzelnen
Spartenträger sind
sorgfältig zu sichern und sind im Zuge
der
Leitungsgrabenverfüllung mit
steinfreiem Material
wieder zu umhüllen. Warnband bzw.
Abdeckhauben ggf.
wiederherstellen.
Das einholen evtl. erforderlicher
Schachtgenehmigungen
ist im EP inbegriffen.
Ausführung nur in Abstimmung mit
dem AG.
Menge: 200,000 lfdm

**04.04.0009 Abbruch von Hindernissen aus Mauerwerk**
Abbruch von Hindernissen aus
Mauerwerk, wie Mauerreste
und Fundamentteile, größer als 0,1
m³, im Leitungsgrabenbereich als
Zulage. Das Abbruchmaterial
ist nach Wahl des Auftragnehmers zu
beseitigen,
Deponiegebühren werden gesondert
vergütet.
Menge: 2,000 m³

**04.04.0010 Abbruch von Hindernissen aus Beton**
Abbruch von Hindernissen aus Beton,
wie Wand und
Fundamentteile, größer als 0,1 m³, im
Leitungsgrabenbereich als Zulage.
Das Abbruchmaterial
ist nach Wahl des Auftragnehmers zu
beseitigen,
Deponiegebühren werden gesondert
vergütet.
Menge: 5,000 m³

**04.04.0011 Zulage Deponiegebühren Fels, Bauschutt**
Zulage Deponiegebühren Fels,
Bauschutt zum Nachweis.
Menge: 22,000 m³

**04.04.0012 Sicherung Grenzmarkierung**
Vorhandene Grenzmarkierung  bei
Bauarbeiten gegen
Lageveränderungen und/oder
Beschädigungen sichern.
Menge: 1,000 Stüc

**04.04.0013 Schutz für Bäume aus geeignetem Material als Mantel um Stämme bzw.**
Schutz für Bäume aus geeignetem
Material als Mantel um
Stämme bzw. Äste (bei
Nadelbäumen) herstellen,
Mantelhöhe bis 3 m, während der
Bauzeit unterhalten und
nach Beendigung der Bauarbeiten
abbauen.
Menge: 3,000 Stüc

#### Untertitel 04.05 Verbau

**04.05.0001 Rohrgrabenverbau bis 2 m Tiefe**
Rohrgrabenverbau nach DIN und den
gesetzlichen
Unfallverhütungsvorschriften, nach
Wahl des AN
herstellen und nach Beendigung der
Erdarbeiten wieder
ausbauen; inkl. Vorhaltung für die
Dauer der Arbeiten
sowie den erforderlichen Verbau-,
Zieh- und
Transportgeräten. Aufmaß erfolgt
nach tatsächlich
verbauter Wandfläche, Verbautiefe bis
2 m.
Menge: 40,000 m²

**04.05.0002 Rohrgrabenverbau bis 4 m Tiefe**
Rohrgrabenverbau nach DIN und den
gesetzlichen
Unfallverhütungsvorschriften, nach
Wahl des AN
herstellen und nach Beendigung der
Erdarbeiten wieder
ausbauen; inkl. Vorhaltung für die
Dauer der Arbeiten
sowie den erforderlichen Verbau-,
Zieh- und
Transportgeräten. Aufmaß erfolgt
nach tatsächlich
verbauter Wandfläche, Verbautiefe bis
4 m.
Menge: 160,000 m²

**04.05.0003 Baugrubenverbau bis 2 m Tiefe Kanaldielen**
Baugrubenverbau einschl. Gurtungen
und Aussteifungen
entsprechend statischen und
konstruktiven
Erfordernissen herstellen, vorhalten,
ausbauen und
abfahren. Baugrubenumschließung:
Kanaldielen.
Verbautiefe bis 2 m.
Menge: 20,000 m²

**04.05.0004 Baugrubenverbau bis 4 m Tiefe Kanaldielen**
Baugrubenverbau einschl. Gurtungen
und Aussteifungen
entsprechend statischen und
konstruktiven
Erfordernissen herstellen, vorhalten,
ausbauen und
abfahren. Baugrubenumschließung:
Kanaldielen.
Verbautiefe bis 4 m.
Menge: 40,000 m²

**04.05.0005 Baugrubenverbau bis 2 m Tiefe**
Baugrubenverbau nach DIN und den
gesetzlichen
Unfallverhütungsvorschriften, nach
Wahl des AN
herstellen und nach Beendigung der
Erdarbeiten wieder
ausbauen; inkl. Vorhaltung für die
Dauer der Arbeiten
sowie den erforderlichen Verbau-,
Zieh- und
Transportgeräten. Aufmaß erfolgt
nach tatsächlich
verbauter Wandfläche, Verbautiefe bis
2 m.
Menge: 20,000 m²

**04.05.0006 Baugrubenverbau bis 4 m Tiefe**
Baugrubenverbau nach DIN und den
gesetzlichen
Unfallverhütungsvorschriften, nach
Wahl des AN
herstellen und nach Beendigung der
Erdarbeiten wieder
ausbauen; inkl. Vorhaltung für die
Dauer der Arbeiten
sowie den erforderlichen Verbau-,
Zieh- und
Transportgeräten. Aufmaß erfolgt
nach tatsächlich
verbauter Wandfläche, Verbautiefe bis
4 m.
Menge: 100,000 m²

#### Untertitel 04.06 Wasserhaltung

**04.06.0001 Pumpensumpf herstellen**
Pumpensumpf herstellen und wieder
verfüllen innerhalb
von Baugruben, einschl. des
Erdaushubs und der
Wiederverfüllung, Abteuftiefe bis 3 m,
lichte
Sohlfläche bis 1 m². Eventuell
anfallende Erdmassen
werden Eigentum des AN und sind zu
beseitigen, nur nach
Bestätigung des AG.
Menge: 10,000 Stüc

**04.06.0002 Pumpe installieren Q=10-30 m³, H -7,5 m**
Pumpe mit Elektromotor einbauen
und ausbauen, für
Pumpensümpfe, Fördermenge über
10 - 30 m³/h.
Geodätische Förderhöhe bis 7,5m,
einschließlich Leitung
aus Schläuchen, Länge 10-15 m, nur
nach Bestätigung des
AG.
Menge: 15,000 Stüc

**04.06.0003 Pumpe betreiben**
Überwachung und Wartung der
Wasserhaltungsanlage
unabhängig von der Anzahl der
betriebenen Geräte,
ununterbrochen mit dem
erforderlichen fachkundigen
Personal, von Beginn der
Betriebsbereitschaft bis Ende
der Betriebsbereitschaft, nur nach
Bestätigung des AG.
Menge: 100,000 h

### Titel 05 Druckrohrleitungen für Abwasser

#### Untertitel 05.01 PE Rohre

**05.01.0001 PE-100 Rohr d 63 liefern und verlegen**
Druckrohr aus PE 100, entsprechend den Normen bzw.
Normvorschlägen DIN EN 1555, DIN 8074 und DIN 8075
 für AW nach DIN EN 12201, mit glatten
Enden, Verbindung durch Heizwendelschweißen von Muffen
mit Elektroschweißfittings DVS2207 Teil 1 oder
Stumpfschweißen, liefern und verlegen in Stangen oder
Ringbunden, Mehraufwand für Heizwendelschweißen wird
gesondert vergütet. PN 16, DN 50 (63 x 5,8, SDR 11).

Angebotenes Fabrikat:'..............................'
Menge: 1,000 m

**05.01.0002 PE-100 Rohr d 75 liefern und verlegen**
Druckrohr aus PE 100, entsprechend den Normen bzw.
Normvorschlägen DIN EN 1555, DIN 8074 und DIN 8075
 für AW nach DIN EN 12201, mit glatten
Enden, Verbindung durch Heizwendelschweißen von Muffen
mit Elektroschweißfittings DVS2207 Teil 1 oder
Stumpfschweißen, liefern und verlegen in Stangen oder
Ringbunden, Mehraufwand für Heizwendelschweißen wird
gesondert vergütet. PN 10, DN 65 (75 x 6,8 SDR 11).

Angebotenes Fabrikat:'..............................'
Menge: 1,000 m

**05.01.0003 PE-100 Rohr d 90 liefern und verlegen**
Druckrohr aus PE 100, entsprechend
den Normen bzw.
Normvorschlägen DIN EN 1555, DIN
8074 [E] und DIN 8075
[E]  für AW nach DIN EN 12201, mit
glatten
Enden, Verbindung durch
Heizwendelschweißen von Muffen
mit Elektroschweißfittings DVS2207
Teil 1 oder
Stumpfschweißen, liefern und
verlegen in Stangen oder
Ringbunden, Mehraufwand für
Heizwendelschweißen wird
gesondert vergütet. PN 10, DN 80 (90
x 5,4, SDR 17).

Angebotenes
Fabrikat:'..............................'
Menge: 1,000 m

**05.01.0004 PE-100 Rohr d 110 liefern und verlegen**
Druckrohr aus PE 100, entsprechend den Normen bzw.
Normvorschlägen DIN EN 1555, DIN 8074 und DIN 8075
 für AW nach DIN EN 12201, mit glatten
Enden, Verbindung durch Heizwendelschweißen von Muffen
mit Elektroschweißfittings DVS2207 Teil 1 oder
Stumpfschweißen, liefern und verlegen in Stangen oder
Ringbunden, Mehraufwand für Heizwendelschweißen wird
gesondert vergütet. PN 10, DN 100 (110 x 6,6, SDR 17).

Angebotenes Fabrikat:'..............................'
Menge: 1,000 m

**05.01.0005 PE-100 Rohr d 125 liefern und verlegen**
Druckrohr aus PE 100, entsprechend den Normen bzw.
Normvorschlägen DIN EN 1555, DIN 8074 und DIN 8075
 für AW nach DIN EN 12201, mit glatten
Enden, Verbindung durch Heizwendelschweißen von Muffen
mit Elektroschweißfittings DVS2207 Teil 1 oder
Stumpfschweißen, liefern und verlegen in Stangen oder
Ringbunden, Mehraufwand für Heizwendelschweißen wird
gesondert vergütet. PN 10, DN 100 (125 x 7,4, SDR 17).

Angebotenes Fabrikat:'..............................'
Menge: 1,000 m

**05.01.0006 PE-100 Rohr d 160 liefern und verlegen**
Druckrohr aus PE 100, entsprechend den Normen bzw.
Normvorschlägen DIN EN 1555, DIN 8074 und DIN 8075
 für AW nach DIN EN 12201, mit glatten
Enden, Verbindung durch Heizwendelschweißen von Muffen
mit Elektroschweißfittings DVS2207 Teil 1 oder
Stumpfschweißen, liefern und verlegen in Stangen oder
Ringbunden, Mehraufwand für Heizwendelschweißen wird
gesondert vergütet. PN 10, DN 150 (160 x 9,5, SDR 17).

Angebotenes Fabrikat:'..............................'
Menge: 1,000 m

**05.01.0007 PE-100 Rohr d 180 liefern und verlegen**
Druckrohr aus PE 100, entsprechend den Normen bzw.
Normvorschlägen DIN EN 1555, DIN 8074 und DIN 8075
 für AW nach DIN EN 12201, mit glatten
Enden, Verbindung durch Heizwendelschweißen von Muffen
mit Elektroschweißfittings DVS2207 Teil 1 oder
Stumpfschweißen, liefern und verlegen in Stangen oder
Ringbunden, Mehraufwand für Heizwendelschweißen wird
gesondert vergütet. PN 10, DN 150 (180 x 10,7,  SDR
17).

Angebotenes Fabrikat:'..............................'
Menge: 1,000 m

**05.01.0008 PE-100 Rohr d 225 liefern und verlegen**
Druckrohr aus PE 100, entsprechend den Normen bzw.
Normvorschlägen DIN EN 1555, DIN 8074 und DIN 8075
 für AW nach DIN EN 12201, mit glatten
Enden, Verbindung durch Heizwendelschweißen von Muffen
mit Elektroschweißfittings DVS2207 Teil 1 oder
Stumpfschweißen, liefern und verlegen in Stangen oder
Ringbunden, Mehraufwand für Heizwendelschweißen wird
gesondert vergütet. PN 10, DN 200 (225 x 13,4,  SDR
17).

Angebotenes Fabrikat:'..............................'
Menge: 1,000 m

**05.01.0009 PE-100 Rohr d 250 liefern und verlegen**
Druckrohr aus PE 100, entsprechend den Normen bzw.
Normvorschlägen DIN EN 1555, DIN 8074 und DIN 8075
 für AW nach DIN EN 12201, mit glatten
Enden, Verbindung durch Heizwendelschweißen von Muffen
mit Elektroschweißfittings DVS2207 Teil 1 oder
Stumpfschweißen, liefern und verlegen in Stangen oder
Ringbunden, Mehraufwand für Heizwendelschweißen wird
gesondert vergütet. PN 10, DN 250 (250 x 14,8,  SDR
17).

Angebotenes Fabrikat:'..............................'
Menge: 1,000 m

**05.01.0010 Zulage für Heizwendelmuffenschweißung f. PE d 32,**
Zulage zur Rohrverlegung für
Mehraufwand zur
Herstellung einer Schweißverbindung
mit
Heizwendelschweißmuffe, einschl.
Lieferung der
Schweißmuffe  für PE 32, DN25.

Angebotenes
Fabrikat:'..............................'
Menge: 1,000 Stüc

**05.01.0011 Zulage für Heizwendelmuffenschweißung f. PE d 40**
Zulage zur Rohrverlegung für Mehraufwand zur
Herstellung einer Schweißverbindung mit
Heizwendelschweißmuffe, einschl. Lieferung der
Schweißmuffe für PE 40, DN 32.

Angebotenes Fabrikat:'..............................'
Menge: 1,000 Stüc

**05.01.0012 Zulage für Heizwendelmuffenschweißung f. PE d 50**
Zulage zur Rohrverlegung für
Mehraufwand zur
Herstellung einer Schweißverbindung
mit
Heizwendelschweißmuffe, einschl.
Lieferung der
Schweißmuffe für PE 50, DN 40.

Angebotenes
Fabrikat:'..............................'
Menge: 1,000 Stüc

**05.01.0013 Zulage für Heizwendelmuffenschweißung f. PE d 63**
Zulage zur Rohrverlegung für
Mehraufwand zur
Herstellung einer Schweißverbindung
mit
Heizwendelschweißmuffe, einschl.
Lieferung der
Schweißmuffe für PE 63, DN 50.

Angebotenes
Fabrikat:'..............................'
Menge: 1,000 Stüc

**05.01.0014 Zulage für Heizwendelmuffenschweißung f. PE d 75**
Zulage zur Rohrverlegung für
Mehraufwand zur
Herstellung einer Schweißverbindung
mit
Heizwendelschweißmuffe, einschl.
Lieferung der
Schweißmuffe für PE 75, DN 65.

Angebotenes
Fabrikat:'..............................'
Menge: 1,000 Stüc

**05.01.0015 Zulage für Heizwendelmuffenschweißung f. PE d 90**
Zulage zur Rohrverlegung für
Mehraufwand zur
Herstellung einer Schweißverbindung
mit
Heizwendelschweißmuffe, einschl.
Lieferung der
Schweißmuffe für PE 90, DN 80.

Angebotenes
Fabrikat:'..............................'
Menge: 1,000 Stüc

**05.01.0016 Zulage für Heizwendelmuffenschweißung f. PE d 110**
Zulage zur Rohrverlegung für
Mehraufwand zur
Herstellung einer Schweißverbindung
mit
Heizwendelschweißmuffe, einschl.
Lieferung der
Schweißmuffe für PE 110, DN 90.

Angebotenes
Fabrikat:'..............................'
Menge: 1,000 Stüc

**05.01.0017 Zulage für Heizwendelmuffenschweißung f. PE d 125**
Zulage zur Rohrverlegung für
Mehraufwand zur
Herstellung einer Schweißverbindung
mit
Heizwendelschweißmuffe, einschl.
Lieferung der
Schweißmuffe für PE 125, DN 100.

Angebotenes
Fabrikat:'..............................'
Menge: 1,000 Stüc

**05.01.0018 Zulage für Heizwendelmuffenschweißung f. PE d 160**
Zulage zur Rohrverlegung für
Mehraufwand zur
Herstellung einer Schweißverbindung
mit
Heizwendelschweißmuffe, einschl.
Lieferung der
Schweißmuffe für PE 160, DN 125.

Angebotenes
Fabrikat:'..............................'
Menge: 1,000 Stüc

**05.01.0019 Zulage für Heizwendelmuffenschweißung f. PE d 180**
Zulage zur Rohrverlegung für
Mehraufwand zur
Herstellung einer Schweißverbindung
mit
Heizwendelschweißmuffe, einschl.
Lieferung der
Schweißmuffe für PE 180, DN 150.

Angebotenes
Fabrikat:'..............................'
Menge: 1,000 Stüc

**05.01.0020 Zulage für Heizwendelmuffenschweißung f. PE d 225**
Zulage zur Rohrverlegung für
Mehraufwand zur
Herstellung einer Schweißverbindung
mit
Heizwendelschweißmuffe, einschl.
Lieferung der
Schweißmuffe für PE 225, DN 200.

Angebotenes
Fabrikat:'..............................'
Menge: 1,000 Stüc

**05.01.0021 Zulage für Heizwendelmuffenschweißung f. PE d 250**
Zulage zur Rohrverlegung für
Mehraufwand zur
Herstellung einer Schweißverbindung
mit
Heizwendelschweißmuffe, einschl.
Lieferung der
Schweißmuffe für PE 250, DN 200.

Angebotenes
Fabrikat:'..............................'
Menge: 1,000 Stüc

**05.01.0022 Einschweißbund m. Flansch PE 32, DN 25**
Einschweißbund aus PE-hd
einschließlich Stahlflansch
mit PP-Beschichtung, Dichtung aus
Elastomeren und
Schrauben DIN EN ISO 4016
kadmiert für AW-Rohre liefern und
einschweißen mit Stumpf- oder
Muffenschweißung,
Mehraufwand f. Muffenschw. wird
gesondert vergütet. PN
10, d 32.

Angebotenes
Fabrikat:'..............................'
Menge: 1,000 Stüc

**05.01.0023 Einschweißbund m. Flansch PE 40, DN 32**
Einschweißbund aus PE-hd
einschließlich Stahlflansch
mit PP-Beschichtung, Dichtung aus
Elastomeren und
Schrauben DIN EN ISO 4016
kadmiert für AW-Rohre liefern und
einschweißen mit Stumpf- oder
Muffenschweißung,
Mehraufwand f. Muffenschw. wird
gesondert vergütet. PN
10, d 40.

Angebotenes
Fabrikat:'..............................'
Menge: 1,000 Stüc

**05.01.0024 Einschweißbund m. Flansch PE 50, DN 40**
Einschweißbund aus PE-hd
einschließlich Stahlflansch
mit PP-Beschichtung, Dichtung aus
Elastomeren und
Schrauben DIN EN ISO 4016
kadmiert für AW-Rohre liefern und
einschweißen mit Stumpf- oder
Muffenschweißung,
Mehraufwand f. Muffenschw. wird
gesondert vergütet. PN
10, d 50.

Angebotenes
Fabrikat:'..............................'
Menge: 1,000 Stüc

**05.01.0025 Einschweißbund m. Flansch PE 63, DN 50**
Einschweißbund aus PE-hd
einschließlich Stahlflansch
mit PP-Beschichtung, Dichtung aus
Elastomeren und
Schrauben DIN EN ISO 4016
kadmiert für AW-Rohre liefern und
einschweißen mit Stumpf- oder
Muffenschweißung,
Mehraufwand f. Muffenschw. wird
gesondert vergütet. PN
10, d 63.

Angebotenes
Fabrikat:'..............................'
Menge: 1,000 Stüc

**05.01.0026 Einschweißbund m. Flansch PE 75, DN 65**
Einschweißbund aus PE-hd
einschließlich Stahlflansch
mit PP-Beschichtung, Dichtung aus
Elastomeren und
Schrauben DIN EN ISO 4016
kadmiert für AW-Rohre liefern und
einschweißen mit Stumpf- oder
Muffenschweißung,
Mehraufwand f. Muffenschw. wird
gesondert vergütet. PN
10, d 75.

Angebotenes
Fabrikat:'..............................'
Menge: 1,000 Stüc

**05.01.0027 Einschweißbund m. Flansch PE 90, DN 80**
Einschweißbund aus PE-hd
einschließlich Stahlflansch
mit PP-Beschichtung, Dichtung aus
Elastomeren und
Schrauben DIN EN ISO 4016
kadmiert für AW-Rohre liefern und
einschweißen mit Stumpf- oder
Muffenschweißung,
Mehraufwand f. Muffenschw. wird
gesondert vergütet. PN
10, d 90.

Angebotenes
Fabrikat:'..............................'
Menge: 1,000 Stüc

**05.01.0028 Einschweißbund m. Flansch PE 110, DN 90**
Einschweißbund aus PE-hd
einschließlich Stahlflansch
mit PP-Beschichtung, Dichtung aus
Elastomeren und
Schrauben DIN EN ISO 4016
kadmiert für AW-Rohre liefern und
einschweißen mit Stumpf- oder
Muffenschweißung,
Mehraufwand f. Muffenschw. wird
gesondert vergütet. PN
10, d 110.

Angebotenes
Fabrikat:'..............................'
Menge: 1,000 Stüc

**05.01.0029 Einschweißbund m. Flansch PE 125, DN 100**
Einschweißbund aus PE-hd
einschließlich Stahlflansch
mit PP-Beschichtung, Dichtung aus
Elastomeren und
Schrauben DIN EN ISO 4016
kadmiert für AW-Rohre liefern und
einschweißen mit Stumpf- oder
Muffenschweißung,
Mehraufwand f. Muffenschw. wird
gesondert vergütet. PN
10, d 125.

Angebotenes
Fabrikat:'..............................'
Menge: 1,000 Stüc

**05.01.0030 Einschweißbund m. Flansch PE 160, DN 125**
Einschweißbund aus PE-hd
einschließlich Stahlflansch
mit PP-Beschichtung, Dichtung aus
Elastomeren und
Schrauben DIN EN ISO 4016
kadmiert für AW-Rohre liefern und
einschweißen mit Stumpf- oder
Muffenschweißung,
Mehraufwand f. Muffenschw. wird
gesondert vergütet. PN
10, d 160.

Angebotenes
Fabrikat:'..............................'
Menge: 1,000 Stüc

**05.01.0031 Einschweißbund m. Flansch PE 180, DN 150**
Einschweißbund aus PE-hd
einschließlich Stahlflansch
mit PP-Beschichtung, Dichtung aus
Elastomeren und
Schrauben DIN EN ISO 4016
kadmiert für AW-Rohre liefern und
einschweißen mit Stumpf- oder
Muffenschweißung,
Mehraufwand f. Muffenschw. wird
gesondert vergütet. PN
10, d 180.

Angebotenes
Fabrikat:'..............................'
Menge: 1,000 Stüc

**05.01.0032 Einschweißbund m. Flansch PE 225, DN 200**
Einschweißbund aus PE-hd
einschließlich Stahlflansch
mit PP-Beschichtung, Dichtung aus
Elastomeren und
Schrauben DIN EN ISO 4016
kadmiert für AW-Rohre liefern und
einschweißen mit Stumpf- oder
Muffenschweißung,
Mehraufwand f. Muffenschw. wird
gesondert vergütet. PN
10, d 225.

Angebotenes
Fabrikat:'..............................'
Menge: 1,000 Stüc

**05.01.0033 Einschweißbund m. Flansch PE 250, DN 225**
Einschweißbund aus PE-hd
einschließlich Stahlflansch
mit PP-Beschichtung, Dichtung aus
Elastomeren und
Schrauben DIN EN ISO 4016
kadmiert für AW-Rohre liefern und
einschweißen mit Stumpf- oder
Muffenschweißung,
Mehraufwand f. Muffenschw. wird
gesondert vergütet. PN
10, d 250.

Angebotenes
Fabrikat:'..............................'
Menge: 1,000 Stüc

**05.01.0034 E-Winkel f. PE-Rohr d 63, 45°/90°**
Bogen mit E-Muffenende für
PE-Rohre, d 63, 45°/90°, bis
PN 16, liefern und einbauen.
Angebotenes
Fabrikat:'..............................'
Menge: 1,000 Stüc

**05.01.0035 E-Winkel f. PE-Rohr d 75, 45°/90°**
Bogen mit E-Muffenende für
PE-Rohre,  d 75, 45°/90°,
bis PN 16, liefern und einbauen.
Angebotenes
Fabrikat:'..............................'
Menge: 1,000 Stüc

**05.01.0036 E-Winkel f. PE-Rohr d 90, 45°/90°**
Bogen mit E-Muffenende für
PE-Rohre, d 90, 45°/90°, bis
PN 16, liefern und einbauen.
Angebotenes
Fabrikat:'..............................'
Menge: 1,000 Stüc

**05.01.0037 E-Winkel f. PE-Rohr d 110, 45°/90°**
Bogen mit E-Muffenende für
PE-Rohre, d 110, 45°/90°,
bis PN 16, liefern und einbauen.
Angebotenes
Fabrikat:'..............................'
Menge: 1,000 Stüc

**05.01.0038 E-Winkel f. PE-Rohr d 125, 45°/90°**
Bogen mit E-Muffenende für
PE-Rohre, d 125, 45°/90°,
bis PN 16, liefern und einbauen.
Angebotenes
Fabrikat:'..............................'
Menge: 1,000 Stüc

**05.01.0039 E-Winkel f. PE-Rohr d 160, 45°/90°**
Bogen mit E-Muffenende für
PE-Rohre, d 160, 45°/90°,
bis PN 16, liefern und einbauen.
Angebotenes
Fabrikat:'..............................'
Menge: 1,000 Stüc

**05.01.0040 Winkel f. PE-Rohr d 180, 45°/90°**
Bogen mit Spitzende für PE-Rohre, d
180, 45°/90°, bis
PN 16, liefern und einbauen.
Angebotenes
Fabrikat:'..............................'
Menge: 1,000 Stüc

**05.01.0041 Winkel f. PE-Rohr d 225, 45°/90°**
Bogen mit Spitzende für PE-Rohre,
DN d 225, 45°/90°,
bis PN 16, liefern und einbauen.
Angebotenes
Fabrikat:'..............................'
Menge: 1,000 Stüc

**05.01.0042 T-Stück f. PE-Rohr d 50/50, FKWT**
T-Stück mit Muffenenden für
PE-Rohre, d 50/50, bis PN
16, liefern und einbauen.
Angebotenes
Fabrikat:'..............................'
Menge: 1,000 Stüc

**05.01.0043 T-Stück f. PE-Rohr d 65/65, FKWT**
T-Stück mit Muffenenden für
PE-Rohre, d 65/65, bis PN
16, liefern und einbauen.
Angebotenes
Fabrikat:'..............................'
Menge: 1,000 Stüc

**05.01.0044 T-Stück f. PE-Rohr d 75/75, FKWT**
T-Stück mit Muffenenden für
PE-Rohre, d 75/75, bis PN
16, liefern und einbauen.
Angebotenes
Fabrikat:'..............................'
Menge: 1,000 Stüc

**05.01.0045 Reduzierung f. PE-Rohre d 40/32 FKWR**
Reduzierung für PE-Rohre d 40/32,
PN 16 liefern und
einbauen.
Angebotenes
Fabrikat:'..............................'
Menge: 1,000 Stüc

**05.01.0046 Reduzierung f. PE-Rohre d 50/32 FKWR**
Reduzierung für PE-Rohre d 50/32,
PN 16 liefern und
einbauen.
Angebotenes
Fabrikat:'..............................'
Menge: 1,000 Stüc

**05.01.0047 Reduzierung f. PE-Rohre d 50/40 FKWR**
Reduzierung für PE-Rohre d 50/40,
PN 16 liefern und
einbauen.
Angebotenes
Fabrikat:'..............................'
Menge: 1,000 Stüc

**05.01.0048 Reduzierung f. PE-Rohre d 65/32 FKWR**
Reduzierung für PE-Rohre d 65/32,
PN 16 liefern und
einbauen.
Angebotenes
Fabrikat:'..............................'
Menge: 1,000 Stüc

**05.01.0049 Reduzierung f. PE-Rohre d 65/40 FKWR**
Reduzierung für PE-Rohre d 65/40,
PN 16 liefern und
einbauen.
Angebotenes
Fabrikat:'..............................'
Menge: 1,000 Stüc

**05.01.0050 Reduzierung f. PE-Rohre d 65/50 FKWR**
Reduzierung für PE-Rohre d 65/50,
PN 16 liefern und
einbauen.
Angebotenes
Fabrikat:'..............................'
Menge: 1,000 Stüc

**05.01.0051 Reduzierung f. PE-Rohre d 75/50 FKWR**
Reduzierung für PE-Rohre d 75/50,
PN 16 liefern und
einbauen.
Angebotenes
Fabrikat:'..............................'
Menge: 1,000 Stüc

**05.01.0052 Reduzierung f. PE-Rohre d 75/65 FKWR**
Reduzierung für PE-Rohre d 75/65,
PN 16 liefern und
einbauen.
Angebotenes
Fabrikat:'..............................'
Menge: 1,000 Stüc

**05.01.0053 PE-Kupplung d 90**
PE-Kupplung PE 90, DN 80, liefern
und einbauen.
Angebotenes
Fabrikat:'..............................'
Menge: 1,000 Stüc

**05.01.0054 PE-Kupplung d 110**
PE-Kupplung PE 110, DN 90, liefern
und einbauen.
Angebotenes
Fabrikat:'..............................'
Menge: 1,000 Stüc

**05.01.0055 PE-Kupplung d 125**
PE-Kupplung PE 125, DN 100, liefern
und einbauen.
Angebotenes
Fabrikat:'..............................'
Menge: 1,000 Stüc

**05.01.0056 PE-Flansch-Muffenstück PE 50 liefern und verlegen**
Flansch-Muffen-Stück mit
Klemmverschraubung, für
PE-Rohre d 50 liefern und verlegen.
Angebotenes
Fabrikat:'..............................'
Menge: 1,000 Stüc

**05.01.0057 PE-Flansch-Muffenstück PE 63 liefern und verlegen**
Flansch-Muffen-Stück mit
Klemmverschraubung, für
PE-Rohre d 63 liefern und verlegen.
Angebotenes
Fabrikat:'..............................'
Menge: 1,000 Stüc

**05.01.0058 PE-Flansch-Muffenstück PE75 liefern und verlegen**
Flansch-Muffen-Stück mit
Klemmverschraubung, für
PE-Rohre d 75 liefern und verlegen.
Angebotenes
Fabrikat:'..............................'
Menge: 1,000 Stüc

**05.01.0059 PE-Flansch-Muffenstück PE 90 liefern und verlegen**
Flansch-Muffen-Stück mit
Klemmverschraubung, für
PE-Rohre d 90 liefern und verlegen.
Angebotenes
Fabrikat:'..............................'
Menge: 1,000 Stüc

**05.01.0060 PE-Flansch-Muffenstück PE 110 liefern und verlegen**
Flansch-Muffen-Stück mit
Klemmverschraubung, für
PE-Rohre d 110 liefern und verlegen.
Angebotenes
Fabrikat:'..............................'
Menge: 1,000 Stüc

**05.01.0061 PE-Flansch-Muffenstück PE 125 liefern und verlegen**
Flansch-Muffen-Stück mit
Klemmverschraubung, für
PE-Rohre d 125 liefern und verlegen.
Angebotenes
Fabrikat:'..............................'
Menge: 1,000 Stüc

**05.01.0062 Rohrschnitt PE bis DN 50**
Rohrschnitt an PE-Leitung
einschließlich Bereitstellung
aller erforderlichen Materialien und
Geräte sowie
eventuell erforderlicher
Nachbearbeitung des
geschnittenen Rohrendes zur
Vorbereitung der Verbindung
mit nachfolgenden Leitungen bzw.
Formstücken. bis DN
50.
Menge: 1,000 Stüc

**05.01.0063 Rohrschnitt PE DN 65**
Rohrschnitt an PE-Leitung
einschließlich Bereitstellung
aller erforderlichen Materialien und
Geräte sowie
eventuell erforderlicher
Nachbearbeitung des
geschnittenen Rohrendes zur
Vorbereitung der Verbindung
mit nachfolgenden Leitungen bzw.
Formstücken. DN 65.
Menge: 1,000 Stüc

**05.01.0064 Rohrschnitt PE DN 80**
Rohrschnitt an PE-Leitung
einschließlich Bereitstellung
aller erforderlichen Materialien und
Geräte sowie
eventuell erforderlicher
Nachbearbeitung des
geschnittenen Rohrendes zur
Vorbereitung der Verbindung
mit nachfolgenden Leitungen bzw.
Formstücken. DN 80.
Menge: 1,000 Stüc

**05.01.0065 Rohrschnitt PE DN 90**
Rohrschnitt an PE-Leitung
einschließlich Bereitstellung
aller erforderlichen Materialien und
Geräte sowie
eventuell erforderlicher
Nachbearbeitung des
geschnittenen Rohrendes zur
Vorbereitung der Verbindung
mit nachfolgenden Leitungen bzw.
Formstücken. DN 90.
Menge: 1,000 Stüc

**05.01.0066 Rohrschnitt PE DN 100**
Rohrschnitt an PE-Leitung
einschließlich Bereitstellung
aller erforderlichen Materialien und
Geräte sowie
eventuell erforderlicher
Nachbearbeitung des
geschnittenen Rohrendes zur
Vorbereitung der Verbindung
mit nachfolgenden Leitungen bzw.
Formstücken. DN 100.
Menge: 1,000 Stüc

**05.01.0067 Rohrschnitt PE DN 125**
Rohrschnitt an PE-Leitung
einschließlich Bereitstellung
aller erforderlichen Materialien und
Geräte sowie
eventuell erforderlicher
Nachbearbeitung des
geschnittenen Rohrendes zur
Vorbereitung der Verbindung
mit nachfolgenden Leitungen bzw.
Formstücken. DN 125.
Menge: 1,000 Stüc

**05.01.0068 Rohrschnitt PE DN 150**
Rohrschnitt an PE-Leitung
einschließlich Bereitstellung
aller erforderlichen Materialien und
Geräte sowie
eventuell erforderlicher
Nachbearbeitung des
geschnittenen Rohrendes zur
Vorbereitung der Verbindung
mit nachfolgenden Leitungen bzw.
Formstücken. DN 150.
Menge: 1,000 Stüc

**05.01.0069 Rohrschnitt PE DN 200**
Rohrschnitt an PE-Leitung
einschließlich Bereitstellung
aller erforderlichen Materialien und
Geräte sowie
eventuell erforderlicher
Nachbearbeitung des
geschnittenen Rohrendes zur
Vorbereitung der Verbindung
mit nachfolgenden Leitungen bzw.
Formstücken. DN 200.
Menge: 1,000 Stüc

**05.01.0070 Rohrschnitt PE DN 250**
Rohrschnitt an PE-Leitung
einschließlich Bereitstellung
aller erforderlichen Materialien und
Geräte sowie
eventuell erforderlicher
Nachbearbeitung des
geschnittenen Rohrendes zur
Vorbereitung der Verbindung
mit nachfolgenden Leitungen bzw.
Formstücken. DN 250.
Menge: 1,000 Stüc

**05.01.0071 Vorhandene PE-Leitung demontieren bis DN 100**
Vorhandene PE-Leitung bis DN 100
demontieren, Leitung
wird Eigentum des AN und ist zu
entsorgen.
Menge: 1,000 m

**05.01.0072 Vorhandene PE-Leitung demontieren bis DN 200**
Vorhandene PE-Leitung bis DN 200
demontieren, Leitung
wird Eigentum des AN und ist zu
entsorgen.
Menge: 1,000 m

**05.01.0073 Vorhandene PE-Leitung demontieren bis DN 300**
Vorhandene PE-Leitung bis DN 300
demontieren, Leitung
wird Eigentum des AN und ist zu
entsorgen.
Menge: 1,000 m

#### Untertitel 05.02 Armaturen und Zubehör

**05.02.0001 Schieber DN 50 liefern/einbauen**
Schieber DIN EN 1171 Teil 4, weich
dichtend mit
innenliegendem Spindelgewinde, aus
Gußeisen GGG 40,
korrosionsgeschützt innen u. außen,
geeignet für
Handbetätigung, liefern und
montieren. PN 10, DN 50.

Angebotenes
Fabrikat:'..............................'
Menge: 1,000 Stüc

**05.02.0002 Schieber DN 65 liefern und montieren**
Schieber DIN EN 1171 Teil 4, weich
dichtend mit
innenliegendem Spindelgewinde, aus
Gußeisen GGG 40,
korrosionsgeschützt innen u. außen,
geeignet für
Handbetätigung, liefern und
montieren. PN 10, DN 65.

Angebotenes
Fabrikat:'..............................'
Menge: 1,000 Stüc

**05.02.0003 Schieber DN 80 liefern/einbauen**
Schieber DIN EN 1171 Teil 4, weich
dichtend mit
innenliegendem Spindelgewinde, aus
Gußeisen GGG 40,
korrosionsgeschützt innen u. außen,
geeignet für
Handbetätigung, liefern und
montieren. PN 10, DN 80.

Angebotenes
Fabrikat:'..............................'
Menge: 1,000 Stüc

**05.02.0004 Handrad für Schieber bis DN 80 liefern und einbauen**
Handrad für Schieber bis DN 80
einschließlich aller
erforderlichen Materialien liefern und
montieren.

Angebotenes
Fabrikat:'..............................'
Menge: 1,000 Stüc

**05.02.0005 Schieber DN 100 liefern/einbauen**
Schieber DIN EN 1171 Teil 4, weich
dichtend mit
innenliegendem Spindelgewinde, aus
Gußeisen GGG 40,
korrosionsgeschützt innen u. außen,
geeignet für
Handbetätigung, liefern und
montieren. PN 10, DN 100.

Angebotenes
Fabrikat:'..............................'
Menge: 1,000 Stüc

**05.02.0006 Einbaugarnitur für Schieber - DN 100 liefern/einbauen**
Einbaugarnitur für Schieber bis DN
100, für Erdeinbau,
höhenverstellbar für Schieber ohne
Zeigerwerk,
Hülsenrohr aus PVC,
Schlüsselgestänge aus Stahl,
Vierkantschoner aus Gußeisen, liefern
und montieren.

Angebotenes
Fabrikat:'..............................'
Menge: 1,000 Stüc

**05.02.0007 Schieber DN 150 liefern/einbauen**
Schieber DIN EN 1171 Teil 4, weich
dichtend mit
innenliegendem Spindelgewinde, aus
Gußeisen GGG 40,
korrosionsgeschützt innen u. außen,
geeignet für
Handbetätigung,  liefern und
montieren. PN 10, DN 150.

Angebotenes
Fabrikat:'..............................'
Menge: 1,000 Stüc

**05.02.0008 Handrad für Schieber bis DN 150 liefern und einbauen**
Handrad für Schieber bis DN 150
einschließlich aller
erforderlichen Materialien liefern und
montieren.

Angebotenes
Fabrikat:'..............................'
Menge: 1,000 Stüc

**05.02.0009 Schieber DN 200 liefern/einbauen**
Schieber DIN EN 1171 Teil 4, weich
dichtend mit
innenliegendem Spindelgewinde, aus
Gußeisen GGG 40,
korrosionsgeschützt innen u. außen,
geeignet für
Handbetätigung,  liefern und
montieren. PN 10, DN 200.

Angebotenes
Fabrikat:'..............................'
Menge: 1,000 Stüc

**05.02.0010 Einbaugarnitur für Schieber - DN 200 liefern/einbauen**
Einbaugarnitur für Schieber bis DN
200, für Erdeinbau,
höhenverstellbar für Schieber ohne
Zeigerwerk,
Hülsenrohr aus PVC,
Schlüsselgestänge aus Stahl,
Vierkantschoner aus Gußeisen, liefern
und montieren.

Angebotenes
Fabrikat:'..............................'
Menge: 1,000 Stüc

**05.02.0011 Schieber DN 250 liefern/einbauen**
Schieber DIN EN 1171 Teil 4, weich
dichtend mit
innenliegendem Spindelgewinde, aus
Gußeisen GGG 40,
korrosionsgeschützt innen u. außen,
geeignet für
Handbetätigung,  liefern und
montieren. PN 10, DN 250.

Angebotenes
Fabrikat:'..............................'
Menge: 1,000 Stüc

**05.02.0012 Handrad für Schieber bis DN 300 liefern und einbauen**
Handrad für Schieber bis DN 300
einschließlich aller
erforderlichen Materialien liefern und
montieren.

Angebotenes
Fabrikat:'..............................'
Menge: 1,000 Stüc

**05.02.0013 Einbaugarnitur für Schieber - DN 300 liefern/einbauen**
Einbaugarnitur für Schieber bis DN
300, für Erdeinbau,
höhenverstellbar für Schieber ohne
Zeigerwerk,
Hülsenrohr aus PVC,
Schlüsselgestänge aus Stahl,
Vierkantschoner aus Gußeisen, liefern
und montieren.

Angebotenes
Fabrikat:'..............................'
Menge: 1,000 Stüc

**05.02.0014 Straßenkappe mit Tragplatte für Schieber liefern und einbauen.**
Straßenkappe einschließlich Tragplatte DIN 3580, für
Wasserleitungen DIN 4056, Für Absperrarmaturen
Nenngröße 1 - 2 (Schieber/ Absperrklappen) liefern und
einbauen.

Angebotenes Fabrikat:'..............................'
Menge: 1,000 Stüc

**05.02.0015 Straßenkappe für Schieber, PU-Deckel liefern und einbauen.**
Straßenkappe einschließlich
Tragplatte, Deckel
PU-ummantelt, für Abwasserleitungen
DIN 4056, Für
Absperrarmaturen Nenngröße 1 - 2
(Schieber/
Absperrklappen) den Anforderungen
und technischen
Regeln des DVGW sowie den Bau-
und Prüfgrundsätzen DIN
3580 genügend, liefern und einbauen.

Angebotenes
Fabrikat:'..............................'
Menge: 1,000 Stüc

**05.02.0016 Straßenkappe Schieber Höhenanpassung**
Kappe für Absperrschieber an das
Straßenniveau in der
Höhe anpassen einschließlich aller
erforderlichen
Materialien und Nebenarbeiten.
Menge: 1,000 Stüc

**05.02.0017 Schieberkappen umpflastern, eine Steinreihe**
Straßenkappe für Schieber
umpflastern mit einer
Steinreihe, einschließlich
Materiallieferung.
Menge: 1,000 Stüc

**05.02.0018 Schieberkappe demontieren**
Vorhandene Schieberkappe
entfernen, Gestänge bis ca. 0,
4 m unter Gelände- bzw.
Straßenoberkante kürzen.
Anfallendes Material entsorgen oder
der
Wiederverwertung zuführen.
Erforderliche Straßenbauarbeiten bzw.
Erdarbeiten
werden gesondert vergütet.
Menge: 1,000 Stüc

**05.02.0019 Hinweisschild für Schieber liefern und einbauen**
Hinweisschild (Schieber/ Klappen)
aus Aluminium liefern und an
Gebäuden oder Pfosten
befestigen, einschließlich Anbringen
der Beschriftung.

Angebotenes
Fabrikat:'..............................'
Menge: 1,000 Stüc

**05.02.0020 Be- und Entlüftungsventil liefern und einbauen DN 50**
Be- und Entlüftungsgarnitur für
Abwasser (Ventil mit Schacht),
erdeingebaut.
Be- und Entlüftungsgarnitur mit
zweistufigem Be- und
Entlüftungsventil für kommunales
Abwasser, mit Luftpolster im Be- und
Entlüftungsventil zwischen Medium
und Dichtungen,
druckstossdämpfende Ausführung.
Die Be- und Entlüftungsgarnitur ist mit
einem PE-Rohr als Schachtersatz,
Absperreinrichtung mit einer
Stahlplatte aus nichtrostendem Stahl
und in geöffnetem Zustand vollständig
freien Durchgang, zwei
Wartungsanschlüssen mit
Schlauchanschluss und Kugelhahn,
seitlichem Abgang für Abluft und
Entleerungsfitting ausgestattet. Das
Be- und Entlüftungsventil kann nach
Schließen der integrierten
Absperreinrichtung für
Wartungsarbeiten mittels
Schnellverschluss aus der Be- und
Entlüftungsgarnitur herausgenommen
werden.
 Anschlussmaße DIN EN 1092 Teil 1,
Gehäuse
aus Gußeisen GG 25 einschließlich
Dichtung, PN 10 / 16,
mit Flansch DN 50, gerade;
mit Sickerelement/ -packung Kies
liefern und montieren.

Angebotenes
Fabrikat:'..............................'
Menge: 1,000 Stüc

**05.02.0021 Be- und Entlüftungsventil liefern und einbauen DN 80**
Be- und Entlüftungsgarnitur für
Abwasser (Ventil mit Schacht),
erdeingebaut.
Be- und Entlüftungsgarnitur mit
zweistufigem Be- und
Entlüftungsventil für kommunales
Abwasser, mit Luftpolster im Be- und
Entlüftungsventil zwischen Medium
und Dichtungen,
druckstossdämpfende Ausführung.
Die Be- und Entlüftungsgarnitur ist mit
einem PE-Rohr als Schachtersatz,
Absperreinrichtung mit einer
Stahlplatte aus nichtrostendem Stahl
und in geöffnetem Zustand vollständig
freien Durchgang, zwei
Wartungsanschlüssen mit
Schlauchanschluss und Kugelhahn,
seitlichem Abgang für Abluft und
Entleerungsfitting ausgestattet. Das
Be- und Entlüftungsventil kann nach
Schließen der integrierten
Absperreinrichtung für
Wartungsarbeiten mittels
Schnellverschluss aus der Be- und
Entlüftungsgarnitur herausgenommen
werden.
 Anschlussmaße DIN EN 1092 Teil 1,
Gehäuse
aus Gußeisen GG 25 einschließlich
Dichtung, PN 10 / 16,
mit Flansch DN 80, gerade;
mit Sickerelement/ -packung Kies
liefern und montieren.

Angebotenes
Fabrikat:'..............................'
Menge: 1,000 Stüc

**05.02.0022 Straßenkappe für Be- und Entlüftungsventil**
Straßenkappe für Be- und
Entlüftungsventil
einschl. Trageplatte
liefern und einbauen. Werkstoff
GG-25 bituminiert,
Sicherungsstift aus nichtrostendem
Stahl,
Innendurchmesser 270 mm.

Angebotenes
Fabrikat:'..............................'
Menge: 1,000 Stüc

**05.02.0023 Pfosten für Hinweisschilder liefern und setzen**
Pfosten für Hinweisschilder liefern und
setzen,
einschließlich Herstellen und Verfüllen
der
Gründungsgrube mit dem
erforderlichen Material.

Angebotenes
Fabrikat:'..............................'
Menge: 1,000 Stüc

**05.02.0024 Rückschlagklappe DN 50 liefern u. montieren**
Rückschlagklappe DIN EN 558,
Gehäuse GG 25, weich
dichtend, mit innen liegender Welle
und Gewicht,
Flanschanschluß, Anschlußmaße DIN
EN 1092 Teil 1, liefern
und montieren, PN 10, DN 50.

Angebotenes
Fabrikat:'..............................'
Menge: 1,000 Stüc

**05.02.0025 Rückschlagklappe DN 80 liefern u. montieren**
Rückschlagklappe DIN EN 558,
Gehäuse GG 25, weich
dichtend, mit innen liegender Welle
und Gewicht,
Flanschanschluß, Anschlußmaße DIN
EN 1092 Teil 1, liefern
und montieren, PN 10, DN 80.

Angebotenes
Fabrikat:'..............................'
Menge: 1,000 Stüc

**05.02.0026 Rückschlagklappe DN 100 liefern u. montieren**
Rückschlagklappe DIN EN 558,
Gehäuse GG 25, weich
dichtend, mit innen liegender Welle
und Gewicht,
Flanschanschluß, Anschlußmaße DIN
EN 1092 Teil 1, liefern
und montieren, PN 10, DN 100.

Angebotenes
Fabrikat:'..............................'
Menge: 1,000 Stüc

**05.02.0027 Rückschlagklappe DN 150 liefern u. montieren**
Rückschlagklappe DIN EN 558,
Gehäuse GG 25, weich
dichtend, mit innen liegender Welle
und Gewicht,
Flanschanschluß, Anschlußmaße DIN
EN 1092 Teil 1, liefern
und montieren, PN 10, DN 150.

Angebotenes
Fabrikat:'..............................'
Menge: 1,000 Stüc

**05.02.0028 Rückschlagklappe DN 200 liefern u. montieren**
Rückschlagklappe DIN EN 558,
Gehäuse GG 25, weich
dichtend, mit innen liegender Welle
und Gewicht,
Flanschanschluß, Anschlußmaße DIN
EN 1092 Teil 1, liefern
und montieren, PN 10, DN 200.

Angebotenes
Fabrikat:'..............................'
Menge: 1,000 Stüc

**05.02.0029 Reparaturschellen DN 50 liefern/ montieren**
Reparaturschellen,
einseitig oder doppelt gespannt liefern
und montieren,
PN 10, DN 50.
Angebotenes
Fabrikat:'..............................'
Menge: 1,000 Stüc

**05.02.0030 Reparaturschellen DN 65 liefern/ montieren**
Reparaturschellen,
einseitig oder doppelt gespannt liefern
und montieren,
PN 10, DN 65.
Angebotenes
Fabrikat:'..............................'
Menge: 1,000 Stüc

**05.02.0031 Reparaturschellen DN 80 liefern/ montieren**
Reparaturschellen,
einseitig oder doppelt gespannt liefern
und montieren,
PN 10, DN 80.
Angebotenes
Fabrikat:'..............................'
Menge: 1,000 Stüc

**05.02.0032 Reparaturschellen DN 100 liefern/ montieren**
Reparaturschellen,
einseitig oder doppelt gespannt liefern
und montieren,
PN 10, DN 100.
Angebotenes
Fabrikat:'..............................'
Menge: 1,000 Stüc

**05.02.0033 Reparaturschellen DN 125 liefern/ montieren**
Reparaturschellen,
einseitig oder doppelt gespannt liefern
und montieren,
PN 10, DN 125.
Angebotenes
Fabrikat:'..............................'
Menge: 1,000 Stüc

**05.02.0034 Reparaturschellen DN 150 liefern/ montieren**
Reparaturschellen,
einseitig oder doppelt gespannt liefern
und montieren,
PN 10, DN 150.
Angebotenes
Fabrikat:'..............................'
Menge: 1,000 Stüc

**05.02.0035 Reparaturschellen DN 200 liefern/ montieren**
Reparaturschellen,
einseitig oder doppelt gespannt liefern
und montieren,
PN 10, DN 200.
Angebotenes
Fabrikat:'..............................'
Menge: 1,000 Stüc

**05.02.0036 Reparaturschellen DN 250 liefern/ montieren**
Reparaturschellen,
einseitig oder doppelt gespannt liefern
und montieren,
PN 10, DN 250.
Angebotenes
Fabrikat:'..............................'
Menge: 1,000 Stüc

**05.02.0037 Multi-Joint Kupplung DN 50 liefern und montieren.**
Multi-Joint-Kupplung einschließlich
aller
erforderlichen Materialien liefern und
montieren, DN 50.

Angebotenes
Fabrikat:'..............................'
Menge: 1,000 Stüc

**05.02.0038 Multi-Joint Kupplung DN 65 liefern und montieren.**
Multi-Joint-Kupplung einschließlich
aller
erforderlichen Materialien liefern und
montieren, DN 65.

Angebotenes
Fabrikat:'..............................'
Menge: 1,000 Stüc

**05.02.0039 Multi-Joint Kupplung DN 80 liefern und montieren.**
Multi-Joint-Kupplung einschließlich
aller
erforderlichen Materialien liefern und
montieren, DN 80.

Angebotenes
Fabrikat:'..............................'
Menge: 1,000 Stüc

**05.02.0040 Multi-Joint Kupplung DN 100 liefern und montieren.**
Multi-Joint-Kupplung einschließlich
aller
erforderlichen Materialien liefern und
montieren, DN 100.

Angebotenes
Fabrikat:'..............................'
Menge: 1,000 Stüc

**05.02.0041 Multi-Joint Kupplung DN 125 liefern und montieren.**
Multi-Joint-Kupplung einschließlich
aller
erforderlichen Materialien liefern und
montieren, DN 125.

Angebotenes
Fabrikat:'..............................'
Menge: 1,000 Stüc

**05.02.0042 Multi-Joint Kupplung DN 150 liefern und montieren.**
Multi-Joint-Kupplung einschließlich
aller
erforderlichen Materialien liefern und
montieren, DN 150.

Angebotenes
Fabrikat:'..............................'
Menge: 1,000 Stüc

**05.02.0043 Multi-Joint Kupplung DN 200 liefern und montieren.**
Multi-Joint-Kupplung einschließlich
aller
erforderlichen Materialien liefern und
montieren, DN 200.

Angebotenes
Fabrikat:'..............................'
Menge: 1,000 Stüc

**05.02.0044 Multi-Joint Kupplung zugfest DN 50 liefern und montieren.**
Multi-Joint-Kupplung zugfest
einschließlich aller
erforderlichen Materialien liefern und
montieren, DN 50.

Angebotenes
Fabrikat:'..............................'
Menge: 1,000 Stüc

**05.02.0045 Multi-Joint Kupplung zugfest DN 65 liefern und montieren.**
Multi-Joint-Kupplung zugfest
einschließlich aller
erforderlichen Materialien liefern und
montieren, DN 65.

Angebotenes
Fabrikat:'..............................'
Menge: 1,000 Stüc

**05.02.0046 Multi-Joint Kupplung zugfest DN 80 liefern und montieren.**
Multi-Joint-Kupplung zugfest
einschließlich aller
erforderlichen Materialien liefern und
montieren, DN 80.

Angebotenes
Fabrikat:'..............................'
Menge: 1,000 Stüc

**05.02.0047 Multi-Joint Kupplung zugfest DN 100 liefern und montieren.**
Multi-Joint-Kupplung zugfest
einschließlich aller
erforderlichen Materialien liefern und
montieren, DN 100.

Angebotenes
Fabrikat:'..............................'
Menge: 1,000 Stüc

**05.02.0048 Multi-Joint Kupplung zugfest DN 125 liefern und montieren.**
Multi-Joint-Kupplung zugfest
einschließlich aller
erforderlichen Materialien liefern und
montieren, DN 125.

Angebotenes
Fabrikat:'..............................'
Menge: 1,000 Stüc

**05.02.0049 Multi-Joint Kupplung zugfest DN 150 liefern und montieren.**
Multi-Joint-Kupplung zugfest
einschließlich aller
erforderlichen Materialien liefern und
montieren, DN 150.

Angebotenes
Fabrikat:'..............................'
Menge: 1,000 Stüc

**05.02.0050 Multi-Joint Kupplung zugfest DN 200 liefern und montieren.**
Multi-Joint-Kupplung zugfest
einschließlich aller
erforderlichen Materialien liefern und
montieren, DN 200.

Angebotenes
Fabrikat:'..............................'
Menge: 1,000 Stüc

**05.02.0051 Multi-Joint E-Stück DN 50 zugfest liefern und verlegen**
Multi-Joint E-Stück  DN 50 zugfeste
Ausführung liefern
und verlegen
Angebotenes
Fabrikat:'..............................'
Menge: 1,000 Stüc

**05.02.0052 Multi-Joint E-Stück DN 65 zugfest liefern und verlegen**
Multi-Joint E-Stück  DN 65 zugfeste
Ausführung liefern
und verlegen
Angebotenes
Fabrikat:'..............................'
Menge: 1,000 Stüc

**05.02.0053 Multi-Joint E-Stück DN 80 zugfest liefern und verlegen**
Multi-Joint E-Stück  DN 80 zugfeste
Ausführung liefern
und verlegen
Angebotenes
Fabrikat:'..............................'
Menge: 1,000 Stüc

**05.02.0054 Multi-Joint E-Stück DN 100 zugfest liefern und verlegen**
Multi-Joint E-Stück  DN 100 zugfeste
Ausführung liefern
und verlegen
Angebotenes
Fabrikat:'..............................'
Menge: 1,000 Stüc

**05.02.0055 Multi-Joint E-Stück DN 125 zugfest liefern und verlegen**
Multi-Joint E-Stück  DN 125 zugfeste
Ausführung liefern
und verlegen
Angebotenes
Fabrikat:'..............................'
Menge: 1,000 Stüc

**05.02.0056 Multi-Joint E-Stück DN 150 zugfest liefern und verlegen**
Multi-Joint E-Stück  DN 150 zugfeste
Ausführung liefern
und verlegen
Angebotenes
Fabrikat:'..............................'
Menge: 1,000 Stüc

**05.02.0057 Multi-Joint E-Stück DN 200 zugfest liefern und verlegen**
Multi-Joint E-Stück  DN 200 zugfeste
Ausführung liefern
und verlegen
Angebotenes
Fabrikat:'..............................'
Menge: 1,000 Stüc

**05.02.0058 Keilring DN 80 liefern und verlegen**
Keilring DN 80 liefern und montieren,
einschl. Dichtung
und erforderlichen Zubehör.
Angebotenes
Fabrikat:'..............................'
Menge: 1,000 Stüc

**05.02.0059 Keilring DN 100 liefern und verlegen**
Keilring DN 100 liefern und montieren,
einschl.
Dichtung und erforderlichen Zubehör.
Angebotenes
Fabrikat:'..............................'
Menge: 1,000 Stüc

**05.02.0060 Keilring DN 125 liefern und verlegen**
Keilring DN 125 liefern und montieren,
einschl.
Dichtung und erforderlichen Zubehör.
Angebotenes
Fabrikat:'..............................'
Menge: 1,000 Stüc

**05.02.0061 Keilring DN 150 liefern und verlegen**
Keilring DN 150 liefern und montieren,
einschl.
Dichtung und erforderlichen Zubehör.
Angebotenes
Fabrikat:'..............................'
Menge: 1,000 Stüc

**05.02.0062 Keilring DN 200 liefern und verlegen**
Keilring DN 200 liefern und montieren,
einschl.
Dichtungen und erforderlichen
Zubehör.

Angebotenes
Fabrikat:'..............................'
Menge: 1,000 Stüc

**05.02.0063 Übergangsflansch 4 auf 8 Bohrungen liefern und einbauen, DN 65**
Übergangsflansch 4 auf 8 Bohrungen
liefern und
einbauen, DN 65
Angebotenes
Fabrikat:'..............................'
Menge: 1,000 Stüc

**05.02.0064 Übergangsflansch 4 auf 8 Bohrungen liefern und einbauen, DN 80**
Übergangsflansch 4 auf 8 Bohrungen
liefern und
einbauen, DN 80
Angebotenes
Fabrikat:'..............................'
Menge: 1,000 Stüc

**05.02.0065 Übergangsflansch 4 auf 8 Bohrungen liefern und einbauen, DN 100**
Übergangsflansch 4 auf 8 Bohrungen
liefern und
einbauen, DN 100
Angebotenes
Fabrikat:'..............................'
Menge: 1,000 Stüc

**05.02.0066 Übergangsflansch 4 auf 8 Bohrungen liefern und einbauen, DN 150**
Übergangsflansch 4 auf 8 Bohrungen
liefern und
einbauen, DN 150
Angebotenes
Fabrikat:'..............................'
Menge: 1,000 Stüc

**05.02.0067 Übergangsflansch 4 auf 8 Bohrungen liefern und einbauen, DN 200**
Übergangsflansch 4 auf 8 Bohrungen
liefern und
einbauen, DN 200
Angebotenes
Fabrikat:'..............................'
Menge: 1,000 Stüc

**05.02.0068 Widerlager zur Leitungssicherung**
Widerlager zur Sicherung der
Rohrleitungen gegen
Verschieben bei nicht zugfester
Verbindung an
Knotenpunkten usw., aus Beton Bk 20
herstellen,
einschließlich Lieferung sämtlicher
Materialien,
Herstellung der Schalung, sowie
Abfuhr und Beseitigung
des verdrängten Bodens und
überschüssigen Materials.
Menge: 1,000 m3

**05.02.0069 Vorhandene Formstücke demontieren**
Vorhandene Formstücke
demontieren, Formstücke werden
Eigentum des AN und sind zu
entsorgen.
Menge: 1,000 Stüc

**05.02.0070 Vorhandene Schieber demontieren**
Vorhandene Schieber demontieren,
Formstücke werden
Eigentum des AN und sind zu
entsorgen.
Menge: 1,000 Stüc

**05.02.0071 Vorhandenes Schieberkreuz demontieren bis DN 100**
Vorhandenen Schieber bis DN 100
einschl. zugehöriger
Formstücke demontieren, Bauteile
werden Eigentum des AN
und sind zu entsorgen.
Menge: 1,000 Stüc

**05.02.0072 Vorhandenes Schieberkreuz demontieren bis DN 200**
Vorhandenen Schieber bis DN 200
einschl. zugehöriger
Formstücke demontieren, Bauteile
werden Eigentum des AN
und sind zu entsorgen.
Menge: 1,000 Stüc

**05.02.0073 Vorhandenes Schieberkreuz demontieren bis DN 300**
Vorhandenen Schieber bis DN 300
einschl. zugehöriger
Formstücke demontieren, Bauteile
werden Eigentum des AN
und sind zu entsorgen.
Menge: 1,000 Stüc

### Titel 06 Abwasserkanäle und Schächte

#### Untertitel 06.01 Steinzeug

**06.01.0001 Steinzeugrohr DN 200 liefern und verlegen.**
Steinzeugrohr für
Entwässerungskanal DIN EN 295,
Regelausführung (N),
Rohrverbindung mit Steckmuffe K,
Auflager in
nichtbindigem Boden, Auflagerwinkel
90°, liefern und
verlegen, DN 200.

Angebotenes
Fabrikat:'..............................'
Menge: 10,000 m

**06.01.0002 Steinzeugrohr DN 250 liefern und verlegen.**
Steinzeugrohr für
Entwässerungskanal DIN EN 295,
Regelausführung (N),
Rohrverbindung mit Steckmuffe K,
Auflager in
nichtbindigem Boden, Auflagerwinkel
90°, liefern und
verlegen, DN 250.

Angebotenes
Fabrikat:'..............................'
Menge: 15,000 m

**06.01.0003 Steinzeugrohr DN 300 liefern und verlegen.**
Steinzeugrohr für
Entwässerungskanal DIN EN 295,
Regelausführung (N),
Rohrverbindung mit Steckmuffe K,
Auflager in
nichtbindigem Boden, Auflagerwinkel
90°, liefern und
verlegen, DN 300.

Angebotenes
Fabrikat:'..............................'
Menge: 10,000 m

**06.01.0004 Steinzeugrohr DN 400 liefern und verlegen.**
Steinzeugrohr für
Entwässerungskanal DIN EN 295,
Regelausführung (N),
Rohrverbindung mit Steckmuffe K,
Auflager in
nichtbindigem Boden, Auflagerwinkel
90°, liefern und
verlegen, DN 400.

Angebotenes
Fabrikat:'..............................'
Menge: 3,000 m

**06.01.0005 Zulage für Verlegung im Betonauflager, DN 200**
Zulage für Verlegung im
Betonauflager gemäß DIN EN 295,
Auflagerwinkel 90° , DN 200.
Menge: 2,000 m

**06.01.0006 Zulage für Verlegung im Betonauflager, DN 250**
Zulage für Verlegung im
Betonauflager gemäß DIN EN 295,
Auflagerwinkel 90° , DN 250.
Menge: 15,000 m

**06.01.0007 Zulage für Verlegung im Betonauflager, DN 300**
Zulage für Verlegung im
Betonauflager gemäß DIN EN 295,
Auflagerwinkel 90° , DN 300.
Menge: 1,000 m

**06.01.0008 Zulage für Verlegung im Betonauflager, DN 400**
Zulage für Verlegung im
Betonauflager gemäß DIN EN 295,
Auflagerwinkel 90° , DN 400.
Menge: 1,000 m

**06.01.0009 Zulage für Verlegung in Betonummantelung, DN 200**
Zulage für Verlegung in
Betonummantelung gemäß DIN EN
295, DN 200.
Menge: 2,000 m

**06.01.0010 Zulage für Verlegung in Betonummantelung, DN 250**
Zulage für Verlegung in
Betonummantelung gemäß DIN EN
295, DN 250.
Menge: 2,000 m

**06.01.0011 Zulage für Verlegung in Betonummantelung, DN 300**
Zulage für Verlegung in
Betonummantelung gemäß DIN EN
295, DN 300.
Menge: 1,000 m

**06.01.0012 Zulage für Verlegung in Betonummantelung, DN 400**
Zulage für Verlegung in
Betonummantelung gemäß DIN EN
295, DN 400.
Menge: 1,000 m

**06.01.0013 Steinzeuggelenk GE u.GZ liefern u. montieren. DN 200**
Steinzeuggelenk GE u. GZ, DN 200
liefern und einbauen.
Angebotenes
Fabrikat:'..............................'
Menge: 1,000 Stüc

**06.01.0014 Steinzeuggelenk GE u.GZ liefern u. montieren. DN 250**
Steinzeuggelenk GE u. GZ, DN 250
liefern und einbauen.
Angebotenes
Fabrikat:'..............................'
Menge: 1,000 Stüc

**06.01.0015 Steinzeuggelenk GE u.GZ liefern u. montieren. DN 300**
Steinzeuggelenk GE u. GZ, DN 300
liefern und einbauen.
Angebotenes
Fabrikat:'..............................'
Menge: 1,000 Stüc

**06.01.0016 Steinzeuggelenk GE u.GZ liefern u. montieren. DN 400**
Steinzeuggelenk GE u. GZ, DN 400
liefern und einbauen.
Angebotenes
Fabrikat:'..............................'
Menge: 1,000 Stüc

**06.01.0017 Steinzeuggelenk GE u.GA liefern u. montieren. DN 200**
Steinzeuggelenk GE u. GA  DN 200
liefern und einbauen.
Angebotenes
Fabrikat:'..............................'
Menge: 1,000 Stüc

**06.01.0018 Steinzeuggelenk GE u.GA liefern u. montieren. DN 250**
Steinzeuggelenk GE u. GA  DN 250
liefern und einbauen.
Angebotenes
Fabrikat:'..............................'
Menge: 1,000 Stüc

**06.01.0019 Steinzeuggelenk GE u.GA liefern u. montieren. DN 300**
Steinzeuggelenk GE u. GA  DN 300
liefern und einbauen.
Angebotenes
Fabrikat:'..............................'
Menge: 1,000 Stüc

**06.01.0020 Steinzeuggelenk GE u.GA liefern u. montieren. DN 400**
Steinzeuggelenk GE u. GA  DN 400
liefern und einbauen.
Angebotenes
Fabrikat:'..............................'
Menge: 1,000 Stüc

**06.01.0021 Manschettendichtung DN 200 liefern und montieren**
Manschettendichtung zum Verbinden
von Spitzenden
liefern und montieren, DN 200.
Angebotenes
Fabrikat:'..............................'
Menge: 1,000 Stüc

**06.01.0022 Manschettendichtung DN 250 liefern und montieren**
Manschettendichtung zum Verbinden
von Spitzenden
liefern und montieren, DN 250.
Angebotenes
Fabrikat:'..............................'
Menge: 5,000 Stüc

**06.01.0023 Manschettendichtung DN 300 liefern und montieren**
Manschettendichtung zum Verbinden
von Spitzenden
liefern und montieren, DN 300.
Angebotenes
Fabrikat:'..............................'
Menge: 2,000 Stüc

**06.01.0024 Manschettendichtung DN 400 liefern und montieren**
Manschettendichtung zum Verbinden
von Spitzenden
liefern und montieren, DN 400.
Angebotenes
Fabrikat:'..............................'
Menge: 2,000 Stüc

**06.01.0025 Manschettendichtung DN 500 liefern und montieren**
Manschettendichtung zum Verbinden
von Spitzenden
liefern und montieren, DN 500.
Angebotenes
Fabrikat:'..............................'
Menge: 1,000 Stk

**06.01.0026 Steinzeugbogen liefern u. montieren. DN 200, 45°**
Steinzeugbogen, Regelausführung
(N), 45°, liefern und
verlegen, DN 200.
Angebotenes
Fabrikat:'..............................'
Menge: 1,000 Stüc

**06.01.0027 Steinzeugbogen liefern u. montieren. DN 250, 45°**
Steinzeugbogen, Regelausführung
(N), 45°, liefern und
verlegen, DN 250.
Angebotenes
Fabrikat:'..............................'
Menge: 1,000 Stüc

**06.01.0028 Steinzeugbogen liefern u. montieren. DN 300, 45°**
Steinzeugbogen, Regelausführung
(N), 45°, liefern und
verlegen, DN 300.
Angebotenes
Fabrikat:'..............................'
Menge: 1,000 Stüc

**06.01.0029 Steinzeugverschlußteller DN 200 liefern u. verlegen**
Steinzeugverschlußteller DIN EN 295,
DN 200 liefern und
verlegen.
Angebotenes
Fabrikat:'..............................'
Menge: 1,000 Stüc

**06.01.0030 Steinzeugverschlußteller DN 250 liefern u. verlegen**
Steinzeugverschlußteller DIN EN 295,
DN 250 liefern und
verlegen.
Angebotenes
Fabrikat:'..............................'
Menge: 1,000 Stüc

**06.01.0031 Vorhandene Stz.-Ltg abbrechen u. entsorgen, bis DN 150**
Vorhandene Stz.-Ltg. abbrechen und
entsorgen,
anfallendes Material wird Eigentum
des AN und ist zu
entsorgen, bis DN 150.
Menge: 25,000 m

**06.01.0032 Vorhandene Stz.-Ltg abbrechen u. entsorgen, bis DN 300**
Vorhandene Stz.-Ltg. abbrechen und
entsorgen,
anfallendes Material wird Eigentum
des AN und ist zu
entsorgen, bis DN 300.
Menge: 25,000 m

**06.01.0033 Vorhandene Stz.-Ltg abbrechen u. entsorgen, bis DN 500**
Vorhandene Stz.-Ltg. abbrechen und
entsorgen,
anfallendes Material wird Eigentum
des AN und ist zu
entsorgen, bis DN 500.
Menge: 5,000 m

**06.01.0034 Rohrschnitt an Stz-Leitung bis DN 200**
Rohrschnitt an Stz-Leitung
einschließlich
Bereitstellung aller erforderlichen
Materialien und
Geräte sowie eventuell erforderlicher
Nachbearbeitung
des geschnittenen Rohrendes zur
Vorbereitung der
Verbindung mit nachfolgenden
Leitungen bzw.
Formstücken. bis DN 200.
Menge: 30,000 Stüc

**06.01.0035 Rohrschnitt an Stz-Leitung bis DN 300**
Rohrschnitt an Stz-Leitung
einschließlich
Bereitstellung aller erforderlichen
Materialien und
Geräte sowie eventuell erforderlicher
Nachbearbeitung
des geschnittenen Rohrendes zur
Vorbereitung der
Verbindung mit nachfolgenden
Leitungen bzw.
Formstücken. bis DN 300.
Menge: 20,000 Stüc

**06.01.0036 Rohrschnitt an Stz-Leitung bis DN 500**
Rohrschnitt an Stz-Leitung
einschließlich
Bereitstellung aller erforderlichen
Materialien und
Geräte sowie eventuell erforderlicher
Nachbearbeitung
des geschnittenen Rohrendes zur
Vorbereitung der
Verbindung mit nachfolgenden
Leitungen bzw.
Formstücken. bis DN 500.
Menge: 2,000 Stüc

#### Untertitel 06.02 Betonrohre

**06.02.0001 Entwässerungskanal DN 300, Beton**
Entwässerungskanal aus
Betonrohren, DIN EN 1916,
K-M, Kreisquerschnitt normalwandig
ohne Fuß,
Rohrverbindung Muffe mit Dichtring,
Auflager in
nichtbindigem Boden,  Auflagerwinkel
90°,  liefern und
verlegen, DN 300.

Angebotenes
Fabrikat:'..............................'
Menge: 1,000 m

**06.02.0002 Entwässerungskanal DN 400, Beton**
Entwässerungskanal aus
Betonrohren, DIN EN 1916,
K-M, Kreisquerschnitt normalwandig
ohne Fuß,
Rohrverbindung Muffe mit Dichtring,
Auflager in
nichtbindigem Boden,  Auflagerwinkel
90°,  liefern und
verlegen, DN 400.

Angebotenes
Fabrikat:'..............................'
Menge: 1,000 m

**06.02.0003 Entwässerungskanal DN 500, Beton**
Entwässerungskanal aus
Betonrohren, DIN EN 1916,
K-M, Kreisquerschnitt normalwandig
ohne Fuß,
Rohrverbindung Muffe mit Dichtring,
Auflager in
nichtbindigem Boden,  Auflagerwinkel
90°,  liefern und
verlegen, DN 500.

Angebotenes
Fabrikat:'..............................'
Menge: 1,000 m

**06.02.0004 Entwässerungskanal DN 600, Beton**
Entwässerungskanal aus
Betonrohren, DIN EN 1916,
K-M, Kreisquerschnitt normalwandig
ohne Fuß,
Rohrverbindung Muffe mit Dichtring,
Auflager in
nichtbindigem Boden,  Auflagerwinkel
90°,  liefern und
verlegen, DN 600.

Angebotenes
Fabrikat:'..............................'
Menge: 1,000 m

**06.02.0005 Entwässerungskanal DN 700, Beton**
Entwässerungskanal aus
Betonrohren, DIN EN 1916,
K-M, Kreisquerschnitt normalwandig
ohne Fuß,
Rohrverbindung Muffe mit Dichtring,
Auflager in
nichtbindigem Boden,  Auflagerwinkel
90°,  liefern und
verlegen, DN 700.

Angebotenes
Fabrikat:'..............................'
Menge: 1,000 m

**06.02.0006 Betongelenkstück DN 300 liefern und verlegen**
Betongelenkstück für gelenkigen
Anschluß an Schächten
usw. liefern und verlegen. DN 300.
Angebotenes
Fabrikat:'..............................'
Menge: 1,000 Stüc

**06.02.0007 Betongelenkstück DN 400 liefern und verlegen**
Betongelenkstück für gelenkigen
Anschluß an Schächten
usw. liefern und verlegen. DN 400.
Angebotenes
Fabrikat:'..............................'
Menge: 1,000 Stüc

**06.02.0008 Betongelenkstück DN 500 liefern und verlegen**
Betongelenkstück für gelenkigen
Anschluß an Schächten
usw. liefern und verlegen. DN 500.
Angebotenes
Fabrikat:'..............................'
Menge: 1,000 Stüc

**06.02.0009 Betongelenkstück DN 600 liefern und verlegen**
Betongelenkstück für gelenkigen
Anschluß an Schächten
usw. liefern und verlegen. DN 600.
Angebotenes
Fabrikat:'..............................'
Menge: 1,000 Stüc

**06.02.0010 Betongelenkstück DN 700 liefern und verlegen**
Betongelenkstück für gelenkigen
Anschluß an Schächten
usw. liefern und verlegen. DN 700.
Angebotenes
Fabrikat:'..............................'
Menge: 1,000 Stüc

**06.02.0011 vorhandene Betonleitung demontieren bis DN 300**
Vorhandene Betonrohrleitung bis DN
300 demontieren,
Leitung wird Eigentum des AN und ist
zu entsorgen.
Menge: 1,000 m

**06.02.0012 vorhandene Betonleitung demontieren bis DN 500**
Vorhandene Betonrohrleitung bis DN
500 demontieren,
Leitung wird Eigentum des AN und ist
zu entsorgen.
Menge: 1,000 m

**06.02.0013 vorhandene Betonleitung demontieren bis DN 700**
Vorhandene Betonrohrleitung bis DN
700 demontieren,
Leitung wird Eigentum des AN und ist
zu entsorgen.
Menge: 1,000 m

**06.02.0014 vorhandene Betonleitung demontieren bis DN 900**
Vorhandene Betonrohrleitung bis DN
900 demontieren,
Leitung wird Eigentum des AN und ist
zu entsorgen.
Menge: 1,000 m

**06.02.0015 Rohrschnitt an Beton-Leitung DN bis 500**
Rohrschnitt an Beton-Leitung
einschließlich
Bereitstellung aller erforderlichen
Materialien und
Geräte sowie eventuell erforderlicher
Nachbearbeitung
des geschnittenen Rohrendes zur
Vorbereitung der
Verbindung mit nachfolgenden
Leitungen bzw.
Formstücken. bis DN 500.
Menge: 1,000 Stüc

**06.02.0016 Rohrschnitt an Beton-Leitung DN bis 900**
Rohrschnitt an Beton-Leitung
einschließlich
Bereitstellung aller erforderlichen
Materialien und
Geräte sowie eventuell erforderlicher
Nachbearbeitung
des geschnittenen Rohrendes zur
Vorbereitung der
Verbindung mit nachfolgenden
Leitungen bzw.
Formstücken. bis DN 900.
Menge: 1,000 Stüc

#### Untertitel 06.03 Kunststoffrohre

**06.03.0001 KG-Rohr DN 150 liefern und verlegen.**
KG-Rohr für Abwasser aus PVC-U,
Rohre gemäß
DIN EN 1401,
einschl. Verbindung mit Steckmuffe
mit Dichtring, Farbe
orangerot, liefern und verlegen, DN
150.

Angebotenes
Fabrikat:'..............................'
Menge: 100,000 m

**06.03.0002 KG-Rohr DN 200 liefern und verlegen.**
KG-Rohr für Abwasser aus PVC-U,
Rohre gemäß
DIN EN 1401,
einschl. Verbindung mit Steckmuffe
mit Dichtring, Farbe
orangerot, liefern und verlegen, DN
200.

Angebotenes
Fabrikat:'..............................'
Menge: 20,000 m

**06.03.0003 KG-Rohr DN 250 liefern und verlegen.**
KG-Rohr für Abwasser aus PVC-U,
Rohre gemäß
DIN EN 1401,
einschl. Verbindung mit Steckmuffe
mit Dichtring, Farbe
orangerot, liefern und verlegen, DN
250.

Angebotenes
Fabrikat:'..............................'
Menge: 20,000 m

**06.03.0004 KG-Rohr DN 300 liefern und verlegen.**
KG-Rohr für Abwasser aus PVC-U,
Rohre gemäß
DIN EN 1401,
einschl. Verbindung mit Steckmuffe
mit Dichtring, Farbe
orangerot, liefern und verlegen, DN
300.

Angebotenes
Fabrikat:'..............................'
Menge: 10,000 m

**06.03.0005 KG-Rohr DN 400 liefern und verlegen.**
KG-Rohr für Abwasser aus PVC-U,
Rohre gemäß
DIN EN 1401,
einschl. Verbindung mit Steckmuffe
mit Dichtring, Farbe
orangerot, liefern und verlegen, DN
400.

Angebotenes
Fabrikat:'..............................'
Menge: 10,000 m

**06.03.0006 KG-Rohr DN 500 liefern und verlegen.**
KG-Rohr für Abwasser aus PVC-U,
Rohre gemäß
DIN EN 1401,
einschl. Verbindung mit Steckmuffe
mit Dichtring, Farbe
orangerot, liefern und verlegen,  DN
500.

Angebotenes
Fabrikat:'..............................'
Menge: 1,000 m

**06.03.0007 Jumbo-KG-Rohr DN 150 liefern und verlegen.**
Jumbo-KG-Rohr für Abwasser aus
PVC-U, Rohre gemäß DIN
16961, einschl. Verbindung mit
Steckmuffe mit
Dichtring, Farbe orangerot, liefern und
verlegen, DN
150.

Angebotenes
Fabrikat:'..............................'
Menge: 10,000 m

**06.03.0008 Jumbo-KG-Rohr DN 200 liefern und verlegen.**
Jumbo-KG-Rohr für Abwasser aus
PVC-U, Rohre gemäß DIN
16961, einschl. Verbindung mit
Steckmuffe mit
Dichtring, Farbe orangerot, liefern und
verlegen, DN
200.

Angebotenes
Fabrikat:'..............................'
Menge: 10,000 m

**06.03.0009 Jumbo-KG-Rohr DN 250 liefern und verlegen.**
Jumbo-KG-Rohr für Abwasser aus
PVC-U, Rohre gemäß DIN
16961, einschl. Verbindung mit
Steckmuffe mit
Dichtring, Farbe orangerot, liefern und
verlegen, DN
250.

Angebotenes
Fabrikat:'..............................'
Menge: 10,000 m

**06.03.0010 Jumbo-KG-Rohr DN 300 liefern und verlegen.**
Jumbo-KG-Rohr für Abwasser aus
PVC-U, Rohre gemäß DIN
16961, einschl. Verbindung mit
Steckmuffe mit
Dichtring, Farbe orangerot, liefern und
verlegen, DN
300.

Angebotenes
Fabrikat:'..............................'
Menge: 10,000 m

**06.03.0011 Jumbo-KG-Rohr DN 400 liefern und verlegen.**
Jumbo-KG-Rohr für Abwasser aus
PVC-U, Rohre gemäß DIN
16961, einschl. Verbindung mit
Steckmuffe mit
Dichtring, Farbe orangerot, liefern und
verlegen, DN
400.

Angebotenes
Fabrikat:'..............................'
Menge: 10,000 m

**06.03.0012 Jumbo-KG-Rohr DN 500 liefern und verlegen.**
Jumbo-KG-Rohr für Abwasser aus
PVC-U, Rohre gemäß DIN
16961, einschl. Verbindung mit
Steckmuffe mit
Dichtring, Farbe orangerot, liefern und
verlegen, DN
500.

Angebotenes
Fabrikat:'..............................'
Menge: 1,000 m

**06.03.0013 Bogen DN 150, 45° liefern einbauen KGB**
Bogen DIN EN 1401, KGB DN 150,
45° liefern und
verlegen.
Angebotenes
Fabrikat:'..............................'
Menge: 100,000 Stk

**06.03.0014 Bogen DN 200, 45° liefern einbauen KGB**
Bogen DIN EN 1401, KGB DN 200,
45° liefern und
verlegen.
Angebotenes
Fabrikat:'..............................'
Menge: 10,000 Stk

**06.03.0015 Bogen DN 250, 45° liefern einbauen KGB**
Bogen DIN EN 1401, KGB DN 250,
45° liefern und
verlegen.
Angebotenes
Fabrikat:'..............................'
Menge: 1,000 Stk

**06.03.0016 Bogen DN 300, 45° liefern einbauen KGB**
Bogen DIN EN 1401, KGB DN 300,
45° liefern und
verlegen.
Angebotenes
Fabrikat:'..............................'
Menge: 1,000 Stk

**06.03.0017 Bogen DN 400, 45° liefern einbauen KGB**
Bogen DIN EN 1401, KGB DN 400,
45° liefern und
verlegen.
Angebotenes
Fabrikat:'..............................'
Menge: 1,000 Stk

**06.03.0018 Bogen DN 500, 45° liefern einbauen KGB**
Bogen DIN EN 1401, KGB DN 500,
45° liefern und
verlegen.
Angebotenes
Fabrikat:'..............................'
Menge: 1,000 Stk

**06.03.0019 Abzweige DN 150/150, liefern einbauen KGB**
Abzweige DIN EN 1401, KGB DN
150/150 liefern und
verlegen.
Angebotenes Fabrikat:'..............................'
Menge: 5,000 Stk

**06.03.0020 Abzweige DN 200/150, liefern einbauen KGB**
Abzweige DIN EN 1401, KGB DN
200/150 liefern und
verlegen.
Angebotenes
Fabrikat:'..............................'
Menge: 5,000 Stk

**06.03.0021 Abzweige DN 250/150, liefern einbauen KGB**
Abzweige DIN EN 1401, KGB DN
250/150 liefern und
verlegen.
Angebotenes
Fabrikat:'..............................'
Menge: 5,000 Stk

**06.03.0022 Abzweige DN 300/150, liefern einbauen KGB**
Abzweige DIN EN 1401, KGB DN
300/150 liefern und
verlegen.
Angebotenes
Fabrikat:'..............................'
Menge: 1,000 Stk

**06.03.0023 Abzweige DN 400/150, liefern einbauen KGB**
Abzweige DIN EN 1401, KGB DN
400/150 liefern und
verlegen.
Angebotenes
Fabrikat:'..............................'
Menge: 1,000 Stk

**06.03.0024 Abzweige DN 500/150, liefern einbauen KGB**
Abzweige DIN EN 1401, KGB DN
500/150 liefern und
verlegen.
Angebotenes
Fabrikat:'..............................'
Menge: 1,000 Stk

**06.03.0025 Abzweige DN 200/200, liefern einbauen KGB**
Abzweige DIN EN 1401, KGB DN 200/200 liefern und
verlegen.

Angebotenes Fabrikat:'..............................'
Menge: 2,000 Stk

**06.03.0026 KG- Schachtfutter DN 150**
Schachtfutter DN 150 für KG-Rohre
liefern und einbauen.
Angebotenes
Fabrikat:'..............................'
Menge: 2,000 Stk

**06.03.0027 KG- Schachtfutter DN 200**
Schachtfutter DN 200 für KG-Rohre
liefern und einbauen.
Angebotenes
Fabrikat:'..............................'
Menge: 2,000 Stk

**06.03.0028 KG- Schachtfutter DN 250**
Schachtfutter DN 250 für KG-Rohre
liefern und einbauen.
Angebotenes
Fabrikat:'..............................'
Menge: 2,000 Stk

**06.03.0029 KG- Schachtfutter DN 300**
Schachtfutter DN 300 für KG-Rohre
liefern und einbauen.
Angebotenes
Fabrikat:'..............................'
Menge: 2,000 Stk

**06.03.0030 KG- Schachtfutter DN 400**
Schachtfutter DN 400 für KG-Rohre
liefern und einbauen.
Angebotenes
Fabrikat:'..............................'
Menge: 2,000 Stk

**06.03.0031 KG- Schachtfutter DN 500**
Schachtfutter DN 500 für KG-Rohre
liefern und einbauen.
Angebotenes
Fabrikat:'..............................'
Menge: 1,000 Stk

**06.03.0032 KG-Gelenkstück DN 150**
Gelenkstück für gelenkige Einbindung
für KG-Rohre DN
150 liefern und einbauen.
Angebotenes
Fabrikat:'..............................'
Menge: 10,000 Stk

**06.03.0033 KG-Gelenkstück DN 200**
Gelenkstück für gelenkige Einbindung
für KG-Rohre DN
200 liefern und einbauen.
Angebotenes
Fabrikat:'..............................'
Menge: 4,000 Stk

**06.03.0034 KG-Gelenkstück DN 250**
Gelenkstück für gelenkige Einbindung
für KG-Rohre DN
250 liefern und einbauen.
Angebotenes
Fabrikat:'..............................'
Menge: 2,000 Stk

**06.03.0035 KG-Gelenkstück DN 300**
Gelenkstück für gelenkige Einbindung
für KG-Rohre DN
300 liefern und einbauen.
Angebotenes
Fabrikat:'..............................'
Menge: 2,000 Stk

**06.03.0036 KG-Gelenkstück DN 400**
Gelenkstück für gelenkige Einbindung
für KG-Rohre DN
400 liefern und einbauen.
Angebotenes
Fabrikat:'..............................'
Menge: 5,000 Stk

**06.03.0037 KG-Gelenkstück DN 500**
Gelenkstück für gelenkige Einbindung
für KG-Rohre DN
500 liefern und einbauen.
Angebotenes
Fabrikat:'..............................'
Menge: 1,000 Stk

**06.03.0038 KG-Muffenstopfen DN 150**
KG-Muffenstopfen DN 150 liefern und
montieren.
Angebotenes
Fabrikat:'..............................'
Menge: 5,000 Stk

**06.03.0039 KG-Muffenstopfen DN 200**
KG-Muffenstopfen DN 200 liefern und montieren.

Angebotenes Fabrikat:'..............................'
Menge: 5,000 Stk

**06.03.0040 KG-Muffenstopfen DN 250**
KG-Muffenstopfen DN 250 liefern und montieren.

Angebotenes Fabrikat:'..............................'
Menge: 2,000 Stk

**06.03.0041 KG-Muffenstopfen DN 300**
KG-Muffenstopfen DN 300 liefern und montieren.

Angebotenes Fabrikat:'..............................'
Menge: 1,000 Stk

**06.03.0042 KG-Muffenstopfen DN 400**
KG-Muffenstopfen DN 400 liefern und montieren.

Angebotenes Fabrikat:'..............................'
Menge: 1,000 Stk

**06.03.0043 Manschettendichtung DN 150**
Manschettendichtung DN 150 zum
Verbinden von Spitzenden
liefern und montieren.
Angebotenes
Fabrikat:'..............................'
Menge: 10,000 Stk

**06.03.0044 Anschlußstück f. Stz-Rohre DN 150 liefern einbauen**
Anschlußstück für Steinzeugrohre
KGUS einschl.
Profilringen, DN 150 liefern und
verlegen.

Angebotenes
Fabrikat:'..............................'
Menge: 25,000 Stk

**06.03.0045 Anschlußstück f. Stz-Rohre DN 200 liefern einbauen**
Anschlußstück für Steinzeugrohre
KGUS einschl.
Profilringen, DN 200 liefern und
verlegen.

Angebotenes
Fabrikat:'..............................'
Menge: 15,000 Stk

**06.03.0046 Überschieber DN 150 für KG-Rohre liefern einbauen**
Überschieber DN 150 für KG-Rohre liefern und einbauen
gemäß DIN EN 1401.

Angebotenes Fabrikat:'..............................'
Menge: 10,000 Stk

**06.03.0047 Überschieber DN 200 für KG-Rohre liefern einbauen**
Überschieber DN 200 für KG-Rohre liefern und einbauen
gemäß DIN EN 1401.

Angebotenes Fabrikat:'..............................'
Menge: 15,000 Stk

**06.03.0048 Überschieber DN 250 für KG-Rohre liefern einbauen**
Überschieber DN 250 für KG-Rohre liefern und einbauen
gemäß DIN EN 1401.

Angebotenes Fabrikat:'..............................'
Menge: 3,000 Stk

**06.03.0049 Überschieber DN 300 für KG-Rohre liefern einbauen**
Überschieber DN 300 für KG-Rohre liefern und einbauen
gemäß DIN EN 1401.

Angebotenes Fabrikat:'..............................'
Menge: 1,000 Stk

**06.03.0050 Überschieber DN 350 für KG-Rohre liefern einbauen**
Überschieber DN 350 für KG-Rohre liefern und einbauen
gemäß DIN EN 1401.

Angebotenes Fabrikat:'..............................'
Menge: 1,000 Stk

**06.03.0051 Überschieber DN 400 für KG-Rohre liefern einbauen**
Überschieber DN 400 für KG-Rohre liefern und einbauen
gemäß DIN EN 1401.

Angebotenes Fabrikat:'..............................'
Menge: 1,000 Stk

**06.03.0052 KG Rohrreduzierung DN 150/100 liefern einbauen.**
KG Rohrreduzierung, Reduziermuffe
Reduzierung des Übergangsrohrs 150/100, Liefern und
Einbauen gemäß DIN Norm.

Angebotenes Fabrikat:'..............................'
Menge: 5,000 Stk

**06.03.0053 KG Rohrreduzierung DN 200/150 liefern einbauen**
KG Rohrreduzierung, Reduziermuffe
Reduzierung des Übergangsrohrs 200/150, Liefern und
einbauen gemäß DIN Norm.

Angebotenes Fabrikat:'..............................'
Menge: 10,000 Stk

**06.03.0054 KG Rohrreduzierung DN 250/200 liefern einbauen**
KG Rohrreduzierung, Reduziermuffe
Reduzierung des Übergangsrohrs 250/200, Liefern und
einbauen gemäß DIN Norm.

Angebotenes Fabrikat:'..............................'
Menge: 1,000 Stk

**06.03.0055 KG Rohrreduzierung DN 300/250 liefern einbauen**
KG Rohrreduzierung, Reduziermuffe
Reduzierung des Übergangsrohrs 300/250, Liefern und
einbauen gemäß DIN Norm.

Angebotenes Fabrikat:'..............................'
Menge: 1,000 Stk

**06.03.0056 KG Rohrreduzierung DN 350/300 liefern einbauen**
KG Rohrreduzierung, Reduziermuffe
Reduzierung des Übergangsrohrs 350/300, Liefern und
einbauen gemäß DIN Norm.

Angebotenes Fabrikat:'..............................'
Menge: 1,000 Stk

**06.03.0057 Vorhandene KG-Leitung bis DN 200 trennen und ausbauen**
Rohrschnitt an KG-Leitung einschließlich
Bereitstellung aller erforderlichen Materialien und
Geräte sowie eventuell erforderlicher Nachbearbeitung
des geschnittenen Rohrendes zur Vorbereitung der
Verbindung mit nachfolgenden Leitungen bzw.
Formstücken. bis DN 200.
Menge: 20,000 m

**06.03.0058 Vorhandene KG-Leitung DN 250 trennen und ausbauen**
Rohrschnitt an KG-Leitung einschließlich
Bereitstellung aller erforderlichen Materialien und
Geräte sowie eventuell erforderlicher Nachbearbeitung
des geschnittenen Rohrendes zur Vorbereitung der
Verbindung mit nachfolgenden Leitungen bzw.
Formstücken. DN 250.
Menge: 10,000 m

**06.03.0059 Vorhandene KG-Leitung DN 300 trennen und ausbauen**
Rohrschnitt an KG-Leitung einschließlich
Bereitstellung aller erforderlichen Materialien und
Geräte sowie eventuell erforderlicher Nachbearbeitung
des geschnittenen Rohrendes zur Vorbereitung der
Verbindung mit nachfolgenden Leitungen bzw.
Formstücken. DN 300.
Menge: 5,000 m

**06.03.0060 Vorhandene KG-Leitung DN 350 trennen und ausbauen**
Rohrschnitt an KG-Leitung einschließlich
Bereitstellung aller erforderlichen Materialien und
Geräte sowie eventuell erforderlicher Nachbearbeitung
des geschnittenen Rohrendes zur Vorbereitung der
Verbindung mit nachfolgenden Leitungen bzw.
Formstücken. DN 350.
Menge: 1,000 m

**06.03.0061 Vorhandene KG-Leitung DN 400 trennen und ausbauen**
Rohrschnitt an KG-Leitung einschließlich
Bereitstellung aller erforderlichen Materialien und
Geräte sowie eventuell erforderlicher Nachbearbeitung
des geschnittenen Rohrendes zur Vorbereitung der
Verbindung mit nachfolgenden Leitungen bzw.
Formstücken. DN 400.
Menge: 1,000 m

**06.03.0062 VPC-Rohrkupplung 125, Spannbereich 123 bis 161 mm,**
VPC-Rohrkupplung 125, Spannbereich 123 bis 161 mm,
zur variablen, stufenlosen Verbindung von
Abwasserrohren der
gleichen Nennweite mit Außendurchmesser von 123 bis 161
mm,
aus unterschiedlichen bzw. gleichen Werkstoffen mit
vollwandiger, geschäumter, gerippter, gekammerter oder
gewellter Wandung in beliebiger Kombination, bestehend
aus:
VPC-Rohrkupplung 125 mit Dichtungskörper nach DIN EN
681-1, mit mehrfachem Doppeldichtprofil und mittig
umklappbarem Rohranschlag, Fixier- und Zentrierkorb,
Farbe:
rot, aus bruchstabilem, hochschlagfesten Polyamid mit
beidseitig
integriertem Bandführungskanal sowie zwei Spannbändern
aus
nicht rostenden Stahl mit jeweiliger Gegenbandeinlage
und
ClickSystem, Funktionsprüfung nach DIN 4060 und DIN EN
295-4,
nachgewiesene Dichtigkeit bis 2,5 bar Prüfdruck als
Wasserinnendruck, liefern und nach Einbauanleitung des
Herstellers verlegen.

Angebotenes Fabrikat:'..............................'
Menge: 2,000 Stk

**06.03.0063 VPC-Rohrkupplung 150, Spannbereich 160 bis 192 mm**
VPC-Rohrkupplung 150, Spannbereich 160 bis 192 mm,
zur variablen, stufenlosen Verbindung von
Abwasserrohren der
gleichen Nennweite mit Außendurchmesser von 160 bis 192
mm,
aus unterschiedlichen bzw. gleichen Werkstoffen mit
vollwandiger, geschäumter, gerippter, gekammerter oder
gewellter Wandung in beliebiger Kombination, bestehend
aus:
VPC-Rohrkupplung 150 mit Dichtungskörper nach DIN EN
681-1, mit mehrfachem Doppeldichtprofil und mittig
umklappbarem Rohranschlag, Fixier- und Zentrierkorb,
Farbe:
rot, aus bruchstabilem, hochschlagfesten Polyamid mit
beidseitig
integriertem Bandführungskanal sowie zwei Spannbändern
aus
nicht rostenden Stahl mit jeweiliger Gegenbandeinlage
und
ClickSystem, Funktionsprüfung nach DIN 4060 und DIN EN
295-4,
nachgewiesene Dichtigkeit bis 2,5 bar Prüfdruck als
Wasserinnendruck, liefern und nach Einbauanleitung des
Herstellers verlegen.

Angebotenes Fabrikat:'..............................'
Menge: 5,000 Stk

**06.03.0064 VPC-Rohrkupplung 200, Spannbereich 183 bis 226 mm**
VPC-Rohrkupplung 200, Spannbereich 183 bis 226 mm,
zur variablen, stufenlosen Verbindung von
Abwasserrohren der
gleichen Nennweite mit Außendurchmesser von 183 bis 226
mm,
aus unterschiedlichen bzw. gleichen Werkstoffen mit
vollwandiger, geschäumter, gerippter, gekammerter oder
gewellter Wandung in beliebiger Kombination, bestehend
aus:
VPC-Rohrkupplung 200 mit Dichtungskörper nach DIN EN
681-1, mit mehrfachem Doppeldichtprofil und mittig
umklappbarem Rohranschlag, Fixier- und Zentrierkorb,
Farbe:
rot, aus bruchstabilem, hochschlagfesten Polyamid mit
beidseitig
integriertem Bandführungskanal sowie zwei Spannbändern
aus
nicht rostenden Stahl mit jeweiliger Gegenbandeinlage
und
ClickSystem, Funktionsprüfung nach DIN 4060 und DIN EN
295-4,
nachgewiesene Dichtigkeit bis 2,5 bar Prüfdruck als
Wasserinnendruck, liefern und nach Einbauanleitung des
Herstellers verlegen.

Angebotenes Fabrikat:'..............................'
Menge: 2,000 Stk

**06.03.0065 VPC-Rohrkupplung 220, Spannbereich 218 bis 261 mm,**
VPC-Rohrkupplung 220, Spannbereich 218 bis 261 mm,
zur variablen, stufenlosen Verbindung von
Abwasserrohren der
gleichen Nennweite mit Außendurchmesser von 218 bis
261mm,
aus unterschiedlichen bzw. gleichen Werkstoffen mit
vollwandiger, geschäumter, gerippter, gekammerter oder
gewellter Wandung in beliebiger Kombination, bestehend
aus:
VPC-Rohrkupplung 220 mit Dichtungskörper nach DIN EN
681-1, mit mehrfachem Doppeldichtprofil und mittig
umklappbarem Rohranschlag, Fixier- und Zentrierkorb,
Farbe:
rot, aus bruchstabilem, hochschlagfesten Polyamid mit
beidseitig
integriertem Bandführungskanal sowie zwei Spannbändern
aus
nicht rostenden Stahl mit jeweiliger Gegenbandeinlage
und
ClickSystem, Funktionsprüfung nach DIN 4060 und DIN EN
295-4,
nachgewiesene Dichtigkeit bis 2,5 bar Prüfdruck als
Wasserinnendruck, liefern und nach Einbauanleitung des
Herstellers verlegen.

Angebotenes Fabrikat:'..............................'
Menge: 1,000 Stk

**06.03.0066 VPC-Rohrkupplung 250, Spannbereich 250 bis 320 mm,**
VPC-Rohrkupplung 250, Spannbereich 250 bis 320 mm,
zur variablen, stufenlosen Verbindung von
Abwasserrohren der
gleichen Nennweite mit Außendurchmesser von 250 bis 320
mm,
aus unterschiedlichen bzw. gleichen Werkstoffen mit
vollwandiger, geschäumter, gerippter, gekammerter oder
gewellter Wandung in beliebiger Kombination, bestehend
aus:
VPC-Rohrkupplung 250 mit Dichtungskörper nach DIN EN
681-1, mit mehrfachem Doppeldichtprofil und mittig
umklappbarem Rohranschlag, Fixier- und Zentrierkorb,
Farbe:
rot, aus bruchstabilem, hochschlagfesten Polyamid mit
beidseitig
integriertem Bandführungskanal sowie zwei Spannbändern
aus
nicht rostenden Stahl mit jeweiliger Gegenbandeinlage
und
ClickSystem, Funktionsprüfung nach DIN 4060 und DIN EN
295-4,
nachgewiesene Dichtigkeit bis 2,5 bar Prüfdruck als
Wasserinnendruck, liefern und nach Einbauanleitung des
Herstellers verlegen.

Angebotenes Fabrikat:'..............................'
Menge: 1,000 Stk

**06.03.0067 VPC-Rohrkupplung 360, Spannbereich 295 bis 360 mm,**
VPC-Rohrkupplung 360, Spannbereich 295 bis 360 mm,
zur variablen, stufenlosen Verbindung von
Abwasserrohren der
gleichen Nennweite mit Außendurchmesser von 295 bis 360
mm,
aus unterschiedlichen bzw. gleichen Werkstoffen mit
vollwandiger, geschäumter, gerippter, gekammerter oder
gewellter Wandung in beliebiger Kombination, bestehend
aus:
VPC-Rohrkupplung 360 mit Dichtungskörper nach DIN EN
681-1, mit mehrfachem Doppeldichtprofil und mittig
umklappbarem Rohranschlag, Fixier- und Zentrierkorb,
Farbe:
rot, aus bruchstabilem, hochschlagfesten Polyamid mit
beidseitig
integriertem Bandführungskanal sowie zwei Spannbändern
aus
nicht rostenden Stahl mit jeweiliger Gegenbandeinlage
und
ClickSystem, Funktionsprüfung nach DIN 4060 und DIN EN
295-4,
nachgewiesene Dichtigkeit bis 2,5 bar Prüfdruck als
Wasserinnendruck, liefern und nach Einbauanleitung des
Herstellers verlegen.

Angebotenes Fabrikat:'..............................'
Menge: 1,000 Stk

**06.03.0068 VPC-Rohrkupplung 415, Spannbereich 345 bis 415 mm,**
VPC-Rohrkupplung 415, Spannbereich 345 bis 415 mm,
zur variablen, stufenlosen Verbindung von
Abwasserrohren der
gleichen Nennweite mit Außendurchmesser von 345 bis 415
mm,
aus unterschiedlichen bzw. gleichen Werkstoffen mit
vollwandiger, geschäumter, gerippter, gekammerter oder
gewellter Wandung in beliebiger Kombination, bestehend
aus:
VPC-Rohrkupplung 415 mit Dichtungskörper nach DIN EN
681-1, mit mehrfachem Doppeldichtprofil und mittig
umklappbarem Rohranschlag, Fixier- und Zentrierkorb,
Farbe:
rot, aus bruchstabilem, hochschlagfesten Polyamid mit
beidseitig
integriertem Bandführungskanal sowie zwei Spannbändern
aus
nicht rostenden Stahl mit jeweiliger Gegenbandeinlage
und
ClickSystem, Funktionsprüfung nach DIN 4060 und DIN EN
295-4,
nachgewiesene Dichtigkeit bis 2,5 bar Prüfdruck als
Wasserinnendruck, liefern und nach Einbauanleitung des
Herstellers verlegen.

Angebotenes Fabrikat:'..............................'
Menge: 1,000 Stk

**06.03.0069 VPC-Rohrkupplung 485, Spannbereich 415 bis 485 mm,**
VPC-Rohrkupplung 485, Spannbereich 415 bis 485 mm,
zur variablen, stufenlosen Verbindung von
Abwasserrohren der
gleichen Nennweite mit Außendurchmesser von 415 bis 485
mm,
aus unterschiedlichen bzw. gleichen Werkstoffen mit
vollwandiger, geschäumter, gerippter, gekammerter oder
gewellter Wandung in beliebiger Kombination, bestehend
aus:
VPC-Rohrkupplung 485 mit Dichtungskörper nach DIN EN
681-1, mit mehrfachem Doppeldichtprofil und mittig
umklappbarem Rohranschlag, Fixier- und Zentrierkorb,
Farbe:
rot, aus bruchstabilem, hochschlagfesten Polyamid mit
beidseitig
integriertem Bandführungskanal sowie zwei Spannbändern
aus
nicht rostenden Stahl mit jeweiliger Gegenbandeinlage
und
ClickSystem, Funktionsprüfung nach DIN 4060 und DIN EN
295-4,
nachgewiesene Dichtigkeit bis 2,5 bar Prüfdruck als
Wasserinnendruck, liefern und nach Einbauanleitung des
Herstellers verlegen.

Angebotenes Fabrikat:'..............................'
Menge: 1,000 Stk

**06.03.0070 VPC-Rohrkupplung 565, Spannbereich 495 bis 565 mm,**
VPC-Rohrkupplung 565, Spannbereich 495 bis 565 mm,
zur variablen, stufenlosen Verbindung von
Abwasserrohren der
gleichen Nennweite mit Außendurchmesser von 495 bis 565
mm,
aus unterschiedlichen bzw. gleichen Werkstoffen mit
vollwandiger, geschäumter, gerippter, gekammerter oder
gewellter Wandung in beliebiger Kombination, bestehend
aus:
VPC-Rohrkupplung 565 mit Dichtungskörper nach DIN EN
681-1, mit mehrfachem Doppeldichtprofil und mittig
umklappbarem Rohranschlag, Fixier- und Zentrierkorb,
Farbe:
rot, aus bruchstabilem, hochschlagfesten Polyamid mit
beidseitig
integriertem Bandführungskanal sowie zwei Spannbändern
aus
nicht rostenden Stahl mit jeweiliger Gegenbandeinlage
und
ClickSystem, Funktionsprüfung nach DIN 4060 und DIN EN
295-4,
nachgewiesene Dichtigkeit bis 2,5 bar Prüfdruck als
Wasserinnendruck, liefern und nach Einbauanleitung des
Herstellers verlegen.

Angebotenes Fabrikat:'..............................'
Menge: 1,000 Stk

**06.03.0071 BI-Adapter DN 150**
BI-Adapter DN 150
Bestandsrohr Innen (mm): 145-155
Anschlussrohr Außen (mm): 123-161
Farbe: Silbergrau/Schwarz
Verbindung von Rohre aus verschiedenen Materialien mit
innerem Kreisprofil und den unterschiedlichsten äußeren
Roohrwandkonstruktionen.
Matrial: Edelstahlspannband, Dichtungskörper nach DIN
EN
681-1.
liefern und nach Einbauanleitung des
Herstellers verlegen.

Angebotenes Fabrikat:'..............................'
Menge: 2,000 Stk

**06.03.0072 BI-Adapter DN 200**
BI-Adapter DN 200
Bestandsrohr Innen (mm): 195-205
Anschlussrohr Außen (mm): 183-226
Farbe: Silbergrau/Schwarz
Verbindung von Rohre aus verschiedenen Materialien mit
innerem Kreisprofil und den unterschiedlichsten äußeren
Roohrwandkonstruktionen.
Matrial: Edelstahlspannband, Dichtungskörper nach DIN
EN
681-1.
liefern und nach Einbauanleitung des
Herstellers verlegen.

Angebotenes Fabrikat:'..............................'
Menge: 2,000 Stk

**06.03.0073 BI-Adapter DN/OD 225/220**
BI-Adapter DN/OD 225/220
Bestandsrohr Innen (mm): 220-230
Anschlussrohr Außen (mm): 218-261
Farbe: Silbergrau/Schwarz
Verbindung von Rohre aus verschiedenen Materialien mit
innerem Kreisprofil und den unterschiedlichsten äußeren
Roohrwandkonstruktionen.
Matrial: Edelstahlspannband, Dichtungskörper nach DIN
EN
681-1.
liefern und nach Einbauanleitung des
Herstellers verlegen.

Angebotenes Fabrikat:'..............................'
Menge: 2,000 Stk

**06.03.0074 BI-Adapter DN/OD 250/220**
BI-Adapter DN/OD 250/220
Bestandsrohr Innen (mm): 245-255
Anschlussrohr Außen (mm): 218-261
Farbe: Silbergrau/Schwarz
Verbindung von Rohre aus verschiedenen Materialien mit
innerem Kreisprofil und den unterschiedlichsten äußeren
Roohrwandkonstruktionen.
Matrial: Edelstahlspannband, Dichtungskörper nach DIN
EN
681-1.
liefern und nach Einbauanleitung des
Herstellers verlegen.

Angebotenes Fabrikat:'..............................'
Menge: 2,000 Stk

**06.03.0075 BI-Adapter DN/OD 300/270**
BI-Adapter DN/OD 300/270
Bestandsrohr Innen (mm): 295-305
Anschlussrohr Außen (mm): 270-320
Farbe: Silbergrau/Schwarz
Verbindung von Rohre aus verschiedenen Materialien mit
innerem Kreisprofil und den unterschiedlichsten äußeren
Roohrwandkonstruktionen.
Matrial: Edelstahlspannband, Dichtungskörper nach DIN
EN
681-1.
liefern und nach Einbauanleitung des
Herstellers verlegen.

Angebotenes Fabrikat:'..............................'
Menge: 2,000 Stk

**06.03.0076 BI-Adapter DN/OD 300/382**
BI-Adapter DN/OD 300/382
Bestandsrohr Innen (mm): 295-305
Anschlussrohr Außen (mm): 315-382
Farbe: Silbergrau/Schwarz
Verbindung von Rohre aus verschiedenen Materialien mit
innerem Kreisprofil und den unterschiedlichsten äußeren
Roohrwandkonstruktionen.
Matrial: Edelstahlspannband, Dichtungskörper nach DIN
EN
681-1.
liefern und nach Einbauanleitung des
Herstellers verlegen.

Angebotenes Fabrikat:'..............................'
Menge: 2,000 Stk

**06.03.0077 BI-Adapter DN/OD 350/400**
BI-Adapter DN/OD 350/400
Bestandsrohr Innen (mm): 345-355
Anschlussrohr Außen (mm): 330-400
Farbe: Silbergrau/Schwarz
Verbindung von Rohre aus verschiedenen Materialien mit
innerem Kreisprofil und den unterschiedlichsten äußeren
Roohrwandkonstruktionen.
Matrial: Edelstahlspannband, Dichtungskörper nach DIN
EN
681-1.
liefern und nach Einbauanleitung des
Herstellers verlegen.

Angebotenes Fabrikat:'..............................'
Menge: 1,000 Stk

**06.03.0078 BI-Adapter DN/OD 400/500**
BI-Adapter DN/OD 400/500
Bestandsrohr Innen (mm): 395-405
Anschlussrohr Außen (mm): 430-500
Farbe: Silbergrau/Schwarz
Verbindung von Rohre aus verschiedenen Materialien mit
innerem Kreisprofil und den unterschiedlichsten äußeren
Roohrwandkonstruktionen.
Matrial: Edelstahlspannband, Dichtungskörper nach DIN
EN
681-1.
liefern und nach Einbauanleitung des
Herstellers verlegen.

Angebotenes Fabrikat:'..............................'
Menge: 1,000 Stk

**06.03.0079 BI-Adapter DN/OD 500/520**
BI-Adapter DN/OD 500/520
Bestandsrohr Innen (mm): 495-505
Anschlussrohr Außen (mm): 450-520
Farbe: Silbergrau/Schwarz
Verbindung von Rohre aus verschiedenen Materialien mit
innerem Kreisprofil und den unterschiedlichsten äußeren
Roohrwandkonstruktionen.
Matrial: Edelstahlspannband, Dichtungskörper nach DIN
EN
681-1.
liefern und nach Einbauanleitung des
Herstellers verlegen.

Angebotenes Fabrikat:'..............................'
Menge: 1,000 Stk

#### Untertitel 06.04 Schachtbauwerke

**06.04.0001 Sauberkeitsschicht Kies**
Sauberkeitsschicht, Ausführung in
Kies, Dicke 10 cm,
herstellen einschl. Materiallieferung.
Menge: 3,000 m³

**06.04.0002 Sauberkeitsschicht Beton B10**
Sauberkeitsschicht, Ausführung in
Beton B10, Dicke 10
cm, herstellen einschl.
Materiallieferung.
Menge: 5,000 m³

**06.04.0003 Schacht, rund LW 1,00 m, Tiefe bis 1,6 m DN 200, gerades Gerinne**
Schacht, lichte Weite 1,00 m, offenes
Gerinne, liefern
und in vorhandener Baugrube
montieren. Ausführung aus
Betonfertigteilen, Betongüte nach DIN
4034,
Hersteller/Typ SU-M, SR-M, SH-M,
AR-M, mit
Schachtunterteil, Auftritt in Höhe des
Scheitels,
Anschlüsse für gelenkige Einbindung
der Rohre,
einschließlich Schachthals,
Auflagering, Fugendichtung
Muffe mit Dichtring aus Elastomeren
DIN 4060 Teil 1,
Steigeisen DIN 1212, Form E,
Steigmaß 250 mm, Gerinne
gerade, Auskleidung von Gerinne und
Auftritt  mit
Halbschalen und Kanalklinkern,
Größtes Rohr DN 200,
lichte
Schachttiefe bis 1,6 m.

Angebotenes
Fabrikat:'..............................'
Menge: 1,000 Stüc

**06.04.0004 Schacht, rund LW 1,00 m, Tiefe bis 1,6 m DN 250, gerades Gerinne**
Schacht, lichte Weite 1,00 m, offenes
Gerinne, liefern
und in vorhandener Baugrube
montieren. Ausführung aus
Betonfertigteilen, Betongüte nach DIN
4034,
Hersteller/Typ SU-M, SR-M, SH-M,
AR-M, mit
Schachtunterteil, Auftritt in Höhe des
Scheitels,
Anschlüsse für gelenkige Einbindung
der Rohre,
einschließlich Schachthals,
Auflagering, Fugendichtung
Muffe mit Dichtring aus Elastomeren
DIN 4060 Teil 1,
Steigeisen DIN 1212, Form E,
Steigmaß 250 mm, Gerinne
gerade, Auskleidung von Gerinne und
Auftritt mit
Halbschalen und Kanalklinkern,
Größtes Rohr DN 250, lichte
Schachttiefe bis 1,6 m.

Angebotenes
Fabrikat:'..............................'
Menge: 1,000 Stüc

**06.04.0005 Schacht, rund LW 1,00 m, Tiefe bis 1,6 m DN 300, gerades Gerinne**
Schacht, lichte Weite 1,00 m, offenes
Gerinne, liefern
und in vorhandener Baugrube
montieren. Ausführung aus
Betonfertigteilen, Betongüte nach DIN
4034,
Hersteller/Typ SU-M, SR-M, SH-M,
AR-M, mit
Schachtunterteil, Auftritt in Höhe des
Scheitels,
Anschlüsse für gelenkige Einbindung
der Rohre,
einschließlich Schachthals,
Auflagering, Fugendichtung
Muffe mit Dichtring aus Elastomeren
DIN 4060 Teil 1,
Steigeisen DIN 1212, Form E,
Steigmaß 250 mm, Gerinne
gerade, Auskleidung von Gerinne und
Auftritt mit
Halbschalen und Kanalklinkern,
Größtes Rohr DN 300, lichte
Schachttiefe bis 1,6 m.

Angebotenes
Fabrikat:'..............................'
Menge: 1,000 Stüc

**06.04.0006 Schacht, rund LW 1,00 m, Tiefe bis 1,6 m DN 400, gerades Gerinne**
Schacht, lichte Weite 1,00 m, offenes
Gerinne, liefern
und in vorhandener Baugrube
montieren. Ausführung aus
Betonfertigteilen, Betongüte nach DIN
4034,
Hersteller/Typ SU-M, SR-M, SH-M,
AR-M, mit
Schachtunterteil, Auftritt in Höhe des
Scheitels,
Anschlüsse für gelenkige Einbindung
der Rohre,
einschließlich Schachthals,
Auflagering, Fugendichtung
Muffe mit Dichtring aus Elastomeren
DIN 4060 Teil 1,
Steigeisen DIN 1212, Form E,
Steigmaß 250 mm, Gerinne
gerade, Auskleidung von Gerinne und
Auftritt mit
Halbschalen und Kanalklinkern,
Größtes Rohr DN 400, lichte
Schachttiefe bis 1,6 m.

Angebotenes
Fabrikat:'..............................'
Menge: 1,000 Stüc

**06.04.0007 Schacht, rund LW 1,00 m, Tiefe bis 1,6 m DN 500, gerades Gerinne**
Schacht, lichte Weite 1,00 m, offenes
Gerinne, liefern
und in vorhandener Baugrube
montieren. Ausführung aus
Betonfertigteilen, Betongüte nach DIN
4034,
Hersteller/Typ SU-M, SR-M, SH-M,
AR-M, mit
Schachtunterteil, Auftritt in Höhe des
Scheitels,
Anschlüsse für gelenkige Einbindung
der Rohre,
einschließlich Schachthals,
Auflagering, Fugendichtung
Muffe mit Dichtring aus Elastomeren
DIN 4060 Teil 1,
Steigeisen DIN 1212, Form E,
Steigmaß 250 mm, Gerinne
gerade, Auskleidung von Gerinne und
Auftritt mit
Halbschalen und Kanalklinkern,
Größtes Rohr DN 500, lichte
Schachttiefe bis 1,6 m.

Angebotenes
Fabrikat:'..............................'
Menge: 1,000 Stüc

**06.04.0008 Schachtunterteil liefern und setzen. DN 200**
Schachtunterteil DN 1000 als Fertigteil
aus Beton,
Betongüte nach DIN 4034, Gerinne
gerade, ausgekleidet
mit Kanalklinkern, DN 200 liefern und
lage- und
höhengerecht setzen.

Angebotenes
Fabrikat:'..............................'
Menge: 1,000 Stüc

**06.04.0009 Schachtunterteil liefern und setzen. DN 250**
Schachtunterteil DN 1000 als Fertigteil
aus Beton
Betongüte nach DIN 4034, Gerinne
gerade, ausgekleidet
mit Kanalklinkern, DN 250 liefern und
lage- und
höhengerecht setzen.

Angebotenes
Fabrikat:'..............................'
Menge: 1,000 Stüc

**06.04.0010 Schachtunterteil liefern und setzen. DN 300**
Schachtunterteil DN 1000 als Fertigteil
aus Beton,
Betongüte nach DIN 4034, Gerinne
gerade, ausgekleidet
mit Kanalklinkern, DN 300 liefern und
lage- und
höhengerecht setzen.

Angebotenes
Fabrikat:'..............................'
Menge: 1,000 Stüc

**06.04.0011 Schachtunterteil liefern und setzen. DN 400**
Schachtunterteil DN 1000 als Fertigteil
aus Beton,
Betongüte nach DIN 4034, Gerinne
gerade, ausgekleidet
mit Kanalklinkern, DN 400 liefern und
lage- und
höhengerecht setzen.

Angebotenes
Fabrikat:'..............................'
Menge: 1,000 Stüc

**06.04.0012 Schachtunterteil liefern und setzen. DN 500**
Schachtunterteil DN 1000 als Fertigteil
aus Beton,
Betongüte nach DIN 4034, Gerinne
gerade, ausgekleidet
mit Kanalklinkern, DN 500 liefern und
lage- und
höhengerecht setzen.

Angebotenes
Fabrikat:'..............................'
Menge: 1,000 Stüc

**06.04.0013 Schachtunterteil liefern und setzen. DN 600**
Schachtunterteil DN 1000 als Fertigteil aus Beton,
Betongüte nach DIN 4034, Gerinne gerade, ausgekleidet
mit Kanalklinkern, DN 600 liefern und lage- und
höhengerecht setzen.

Angebotenes Fabrikat:'..............................'
Menge: 1,000 Stüc

**06.04.0014 Zulage für Schacht Gerinne DN 200 gekrümmtes Gerinne**
Zulage für vorbeschrieben Schacht,
Gerinne DN 200, für
gekrümmtes Gerinne. Auskleidung
von Gerinne und
Auftritt mit Kanalklinkern DIN 4051.
Menge: 1,000 Stüc

**06.04.0015 Zulage für Schacht Gerinne DN 250 gekrümmtes Gerinne**
Zulage für vorbeschrieben Schacht,
Gerinne DN 250, für
gekrümmtes Gerinne. Auskleidung
von Gerinne und
Auftritt mit Kanalklinkern DIN 4051.
Menge: 1,000 Stüc

**06.04.0016 Zulage für Schacht Gerinne DN 300 gekrümmtes Gerinne**
Zulage für vorbeschrieben Schacht,
Gerinne DN 300, für
gekrümmtes Gerinne. Auskleidung
von Gerinne und
Auftritt mit Kanalklinkern DIN 4051.
Menge: 1,000 Stüc

**06.04.0017 Zulage für Schacht Gerinne DN 400 gekrümmtes Gerinne**
Zulage für vorbeschrieben Schacht,
Gerinne DN 400, für
gekrümmtes Gerinne. Auskleidung
von Gerinne und
Auftritt mit Kanalklinkern DIN 4051.
Menge: 1,000 Stüc

**06.04.0018 Zulage für Schacht Gerinne DN 500 gekrümmtes Gerinne**
Zulage für vorbeschrieben Schacht,
Gerinne DN 500, für
gekrümmtes Gerinne. Auskleidung
von Gerinne und
Auftritt mit Kanalklinkern DIN 4051.
Menge: 1,000 Stüc

**06.04.0019 Zulage für Schacht DN 1000, Tiefe bis 2, 0 m**
Zulage für vorbeschrieben Schacht
DN 1000 für Tiefe bis
2,0 m.
Menge: 1,000 Stüc

**06.04.0020 Zulage für Schacht DN 1000, Tiefe bis 2, 5 m**
Zulage für vorbeschrieben Schacht
DN 1000 für Tiefe bis
2,5 m.
Menge: 1,000 Stüc

**06.04.0021 Zulage für Schacht DN 1000, Tiefe bis 3, 0 m**
Zulage für vorbeschrieben Schacht
DN 1000 für Tiefe bis
3,0 m.
Menge: 1,000 Stüc

**06.04.0022 Zulage für Schacht DN 1000, Tiefe bis 3, 5 m**
Zulage für vorbeschrieben Schacht
DN 1000 für Tiefe bis
3,5 m.
Menge: 1,000 Stüc

**06.04.0023 Zulage für Schacht DN 1000, Tiefe bis 4, 0 m**
Zulage für vorbeschrieben Schacht
DN 1000 für Tiefe bis
4,0 m.
Menge: 1,000 Stüc

**06.04.0024 Seitenzulauf zum Schacht DN 150**
Seitenzulauf zum Schacht als Zulage,
mit gelenkiger
Rohreinbindung, Gerinneführung nach
den Grundsätzen des
ATV-Arbeitsblattes A 241 herstellen
einschließlich
Material, DN 150, einschl.
Herstellung der erforderlichen
Kernbohrung.
Menge: 1,000 Stüc

**06.04.0025 Seitenzulauf zum Schacht DN 200**
Seitenzulauf zum Schacht als Zulage,
mit gelenkiger
Rohreinbindung, Gerinneführung nach
den Grundsätzen des
ATV-Arbeitsblattes A 241 herstellen
einschließlich
Material, DN 200, einschl.
Herstellung der erforderlichen
Kernbohrung.
Menge: 1,000 Stüc

**06.04.0026 Seitenzulauf zum Schacht DN 250**
Seitenzulauf zum Schacht als Zulage,
mit gelenkiger
Rohreinbindung, Gerinneführung nach
den Grundsätzen des
ATV-Arbeitsblattes A 241 herstellen
einschließlich
Material, DN 250, einschl. Herstellung
der
erforderlichen Kernbohrung.
Menge: 1,000 Stüc

**06.04.0027 Seitenzulauf zum Schacht DN 300**
Seitenzulauf zum Schacht als Zulage,
mit gelenkiger
Rohreinbindung, Gerinneführung nach
den Grundsätzen des
ATV-Arbeitsblattes A 241 herstellen
einschließlich
Material, DN 300, einschl.
Herstellung der erforderlichen
Kernbohrung.
Menge: 1,000 Stüc

**06.04.0028 Seitenzulauf zum Schacht DN 400**
Seitenzulauf zum Schacht als Zulage,
mit gelenkiger
Rohreinbindung, Gerinneführung nach
den Grundsätzen des
ATV-Arbeitsblattes A 241 herstellen
einschließlich
Material, DN 400, einschl.
Herstellung der erforderlichen
Kernbohrung.
Menge: 1,000 Stüc

**06.04.0029 Seitenzulauf zum Schacht DN 500**
Seitenzulauf zum Schacht als Zulage,
mit gelenkiger
Rohreinbindung, Gerinneführung nach
den Grundsätzen des
ATV-Arbeitsblattes A 241 herstellen
einschließlich
Material, DN 500, einschl.
Herstellung der erforderlichen
Kernbohrung.
Menge: 1,000 Stüc

**06.04.0030 Schacht vor Ort herstellen DN 200**
Schacht DN 1000 vor Ort in Beton
C20/25 lage- und
höhengerecht herstellen, Gerinne
gerade oder gekrümmt,
DN 200 ausgekleidet mit
Kanalklinkern. Herstellen von
bis zu vier Anschlüssen bis DN 200
nach Vorgabe des AG.
Tiefe bis 1,6 m.
Menge: 1,000 Stüc

**06.04.0031 Schacht vor Ort herstellen DN 300**
Schacht DN 1000 vor Ort in Beton
C20/25 lage- und
höhengerecht herstellen, Gerinne
gerade oder gekrümmt,
DN 300 ausgekleidet mit
Kanalklinkern. Herstellen von
bis zu vier Anschlüssen bis DN 300
nach Vorgabe des AG.
Tiefe bis 1,6 m.
Menge: 1,000 Stüc

**06.04.0032 Schacht vor Ort herstellen DN 400**
Schacht DN 1000 vor Ort in Beton
C20/25 lage- und
höhengerecht herstellen, Gerinne
gerade oder gekrümmt,
DN 400 ausgekleidet mit
Kanalklinkern. Herstellen von
bis zu vier Anschlüssen bis DN 400
nach Vorgabe des AG.
Tiefe bis 1,6 m.
Menge: 1,000 Stüc

**06.04.0033 Schacht vor Ort herstellen DN 500**
Schacht DN 1000 vor Ort in Beton
C20/25 lage- und
höhengerecht herstellen, Gerinne
gerade oder gekrümmt,
DN 500 ausgekleidet mit
Kanalklinkern. Herstellen von
bis zu vier Anschlüssen nach Vorgabe
des AG. Tiefe bis
1,6 m.
Menge: 1,000 Stüc

**06.04.0034 Schachtunterteil vor Ort herstellen DN 200**
Schachtunterteil DN 1000 vor Ort in
Beton C20/25 lage-
und höhengerecht herstellen, Gerinne
gerade oder
gekrümmt, DN 200 ausgekleidet mit
Kanalklinkern.
Herstellen von bis zu vier Anschlüssen
bis DN 200 nach
Vorgabe des AG.
Menge: 5,000 Stüc

**06.04.0035 Schachtunterteil vor Ort herstellen DN 250**
Schachtunterteil DN 1000 vor Ort in
Beton C20/25 lage-
und höhengerecht herstellen, Gerinne
gerade oder
gekrümmt, DN 250 ausgekleidet mit
Kanalklinkern.
Herstellen von bis zu vier Anschlüssen
bis DN 250 nach
Vorgabe des AG.
Menge: 2,000 Stüc

**06.04.0036 Schachtunterteil vor Ort herstellen DN 300**
Schachtunterteil DN 1000 vor Ort in
Beton C20/25 lage-
und höhengerecht herstellen, Gerinne
gerade oder
gekrümmt, DN 300 ausgekleidet mit
Kanalklinkern.
Herstellen von bis zu vier Anschlüssen
bis DN 300 nach
Vorgabe des AG.
Menge: 1,000 Stüc

**06.04.0037 Schachtunterteil vor Ort herstellen DN 400**
Schachtunterteil DN 1000 vor Ort in
Beton C20/25 lage-
und höhengerecht herstellen, Gerinne
gerade oder
gekrümmt, DN 400 ausgekleidet mit
Kanalklinkern.
Herstellen von bis zu vier Anschlüssen
bis DN 400 nach
Vorgabe des AG.
Menge: 1,000 Stüc

**06.04.0038 Schachtunterteil vor Ort herstellen DN 500**
Schachtunterteil DN 1000 vor Ort in
Beton C20/25 lage-
und höhengerecht herstellen, Gerinne
geradeoder
gekrümmt, DN 500 ausgekleidet mit
Kanalklinkern.
Herstellen von bis zu vier Anschlüssen
bis DN 500 nach
Vorgabe des AG.
Menge: 1,000 Stüc

**06.04.0039 Schachtunterteil DN 1000 mauern**
Schachtunterteil für gerades Gerinne
DN 1000 aus
Mauerwerk herstellen, einschließlich
Lieferung des
Materials und aller erforderlichen
Nebenarbeiten.
Menge: 7,000 Stüc

**06.04.0040 Schachtabdeckung Klasse D 400 aufnehmen und entsorgen**
Schachtabdeckung Klasse D 400
aufnehmen und entsorgen
einschl. Entsorgungsnachweis
Menge: 45,000 Stüc

**06.04.0041 Abdeckplatte für Schachtring DN 1000 mit Muffe Klasse D400 liefern und**
Abdeckplatte für Schachtring DN 1000
mit Muffe Klasse
D400 liefern und einbauen.
Angebotenes
Fabrikat:'..............................'
Menge: 10,000 Stüc

**06.04.0042 Abdeckplatte 1,2 x 1,2 m mit Öffnung für Schachtabdeckung D400 liefernund**
Abdeckplatte 1,2 x 1,2 m mit Öffnung
für
Schachtabdeckung D400 liefern und
einbauen.

Angebotenes
Fabrikat:'..............................'
Menge: 2,000 Stüc

**06.04.0043 Abdeckplatte 1,2 x 1,2 m mit eingelassener Schachtabdeckung D400**
Abdeckplatte 1,2 x 1,2 m mit
eingelassener
Schachtabdeckung D400 liefern und
einbauen.

Angebotenes
Fabrikat:'..............................'
Menge: 2,000 Stüc

**06.04.0044 Schachtabdeckung D400 mit quadratischen Rahmen 0,8 x 0,8 m liefern und einbauen.**
Schachtabdeckung D400 mit
quadratischen Rahmen 0,8 x
0,8 m liefern und einbauen.
Angebotenes
Fabrikat:'..............................'
Menge: 4,000 Stüc

**06.04.0045 Schachtabdeckung als Einlaufrost C 250 liefern und einbauen**
Schachtabdeckung als Einlaufrost C
250 liefern
und einbauen
Angebotenes
Fabrikat:'..............................'
Menge: 1,000 Stüc

**06.04.0046 Schachtabdeckung als Einlaufrost C 400 liefern und einbauen**
Schachtabdeckung als Einlaufrost C
400 liefern
und einbauen
Angebotenes
Fabrikat:'..............................'
Menge: 1,000 Stüc

**06.04.0047 Schachtabdeckung rund Klasse D 400, 610 mm**
Schachtabdeckung rund, Klasse D
400 gemäß EN 124/ DIN
1229, lichte Weite 610 mm, Rahmen
und Deckel aus
Gußeisen, Guss-Deckel, belüftet /
unbelüftet, liefern und  höhengerecht
in Mörtel MG
III versetzen.

Angebotenes
Fabrikat:'..............................'
Menge: 32,000 Stüc

**06.04.0048 Schachtabdeckung rund Klasse D 400, einwalzbar 610 mm**
Schachtabdeckung rund, Klasse D
400 gemäß EN 124/ DIN
1229, lichte Weite 610 mm mit
Verschiebesicherung,
Rahmen und Deckel aus Gußeisen,
Abdeckung mit doppeltem
Gußrahmen für die Verbindung
Schacht und Straßenbelag.
Der äußere Gußrahmen hat spezielle
Öffnungen für die
Haftung mit dem Straßenbelag.
Der Beton im Rahmen und Deckel ist
eingespannt und für
größere Belastung ausgelegt.
Guss-Deckel, belüftet / unbelüftet,
liefern und  höhengerecht in Mörtel
MG III versetzen.

Angebotenes
Fabrikat:'..............................'
Menge: 12,000 Stüc

**06.04.0049 Schachtabdeckung rund Klasse D 400, 610 mm, verschraubbar**
Schachtabdeckung rund, Klasse D
400 gemäß EN 124/ DIN 1229, lichte
Weite 610 mm, Rahmen und Deckel
aus Gußeisen, Guss-Deckel
verschraubbar, belüftet / unbelüftet,
liefern und höhengerecht in Mörtel MG
III versetzen

Angebotenes
Fabrikat:'..............................'
Menge: 4,000 Stk

**06.04.0050 Schachtabdeckung rund Klasse D 400, 800 mm**
Schachtabdeckung rund, Klasse D
400 gemäß DIN EN 124/DIN 1229,
lichte Weite 800 mm; Rahmen,
Schachtabdeckung und Auflagering
aus Gußeisen mit doppelt dämpfender
Einlage, mit integrierter
Aufnahmebuchse für Einstieghilfe,
konischer Rahmen mit 8
Stellschrauben sowie Kontermuttern
zur Höhennivellierung bis 40 mm,
Guss-Deckel belüftet/unbelüftet,
liefern und höhengerecht in Mörtel MG
III versetzen

Angebotenes
Fabrikat:'..............................'
Menge: 6,000 Stk

**06.04.0051 Schachtabdeckung rund Klasse B 125, 610 mm**
Schachtabdeckung rund, Klasse B
125 gemäß EN 124/ DIN
1229, lichte Weite 610 mm, Rahmen
und Deckel aus
Gußeisen, Guss-Deckel, belüftet /
unbelüftet, liefern und höhengerecht in
Mörtel MG
III versetzen.

Angebotenes
Fabrikat:'..............................'
Menge: 5,000 Stüc

**06.04.0052 Schmutzfänger liefern und einbauen**
Schmutzfänger DIN 1221 - F aus
verzinktem Stahlblech
liefern und einbauen.
Angebotenes
Fabrikat:'..............................'
Menge: 45,000 Stüc

**06.04.0053 Schacht in vorhandene Leitung einpassen**
Schacht in vorhandene Leitung
einpassen als Zulage zu
vorbeschriebenen Schacht. Leitung
auftrennen und Rohre
einpassen.
Menge: 15,000 Stüc

**06.04.0054 Schacht bis 1 m Tiefe abbrechen.**
Schacht bis 1 m Tiefe abbrechen,
anfallendes Material
wird Eigentum des AN und ist zu
beseitigen.
Menge: 32,000 Stüc

**06.04.0055 Schacht bis 2 m Tiefe abbrechen.**
Schacht bis 2 m Tiefe abbrechen,
anfallendes Material
wird Eigentum des AN und ist zu
beseitigen.
Menge: 5,000 Stüc

**06.04.0056 Schacht bis 3 m Tiefe abbrechen.**
Schacht bis 3 m Tiefe abbrechen,
anfallendes Material
wird Eigentum des AN und ist zu
beseitigen.
Menge: 2,000 Stüc

**06.04.0057 Schacht über 3 m Tiefe abbrechen.**
Schacht über 3 m Tiefe abbrechen,
anfallendes Material
wird Eigentum des AN und ist zu
beseitigen.
Menge: 1,000 Stüc

**06.04.0058 Ausgleichsring Höhe 6-12 cm liefern und setzen**
Ausgleichsring Höhe 6-12 cm für
Schacht lichte Weite 1
m liefern und setzen zur
Höhenanpassung, einschließlich
aller erforderlichen Arbeiten und
Materialien.

Angebotenes
Fabrikat:'..............................'
Menge: 40,000 Stüc

**06.04.0059 Schachtring Höhe 25 cm liefern und setzen**
Schachtring Höhe 25 cm, auf
vorhandenen Schacht, lichte
Weite 1 m liefern und setzen,
einschließlich Verfugung
und aller erforderlichen Arbeiten und
Materialien.

Angebotenes
Fabrikat:'..............................'
Menge: 5,000 Stüc

**06.04.0060 Schachtring Höhe 50 cm liefern und setzen**
Schachtring Höhe 50 cm, auf
vorhandenen Schacht, lichte
Weite 1 m liefern und setzen,
einschließlich Verfugung
und aller erforderlichen Arbeiten und
Materialien.

Angebotenes
Fabrikat:'..............................'
Menge: 5,000 Stüc

**06.04.0061 Schachkonus Höhe 350 mm liefern und setzen**
Schachtkonus gemäß DIN 4034 Teil 1
und DIN EN 1917
Höhe 350 mm, auf vorhandenen
Schacht,
Nennweite 1000, Öffnung
Durchmesser 625 mm liefern und
setzen, einschließlich Verfugung und
aller erforderlichen Arbeiten und
Materialien.

Angebotenes
Fabrikat:'..............................'
Menge: 1,000 Stüc

**06.04.0062 Schachkonus Höhe 600 mm liefern und setzen**
Schachtkonus gemäß DIN 4034 Teil 1
und DIN EN 1917
Höhe 600 mm, auf vorhandenen
Schacht,
Nennweite 1000, Öffnung
Durchmesser 625 mm liefern und
setzen, einschließlich Verfugung und
aller erforderlichen Arbeiten und
Materialien.

Angebotenes
Fabrikat:'..............................'
Menge: 5,000 Stüc

**06.04.0063 Schachkonus Höhe 350 mm liefern und setzen**
Schachtkonus gemäß DIN 4034 Teil 1
und DIN EN 1917
Höhe 350 mm, auf vorhandenen
Schacht,
Nennweite 1000, Öffnung
Durchmesser 800 mm liefern und
setzen, einschließlich Verfugung und
aller erforderlichen Arbeiten und
Materialien.

Angebotenes
Fabrikat:'..............................'
Menge: 1,000 Stüc

**06.04.0064 Schachkonus Höhe 600 mm liefern und setzen**
Schachtkonus gemäß DIN 4034 Teil 1
und DIN EN 1917
Höhe 600 mm, auf vorhandenen
Schacht,
Nennweite 1000, Öffnung
Durchmesser 800 mm liefern und
setzen, einschließlich Verfugung und
aller erforderlichen Arbeiten und
Materialien.

Angebotenes
Fabrikat:'..............................'
Menge: 5,000 Stüc

**06.04.0065 Steigeisen erneuern**
Steigeisen im vorhandenem Schacht
entfernen und
entsorgen, neue Steigeisen liefern
und DIN-gerecht
einbauen.

Angebotenes
Fabrikat:'..............................'
Menge: 40,000 Stüc

**06.04.0066 Gerinne neu auskleiden. DN 200**
Im vorhandenem Schacht vorhandene
Gerinneauskleidung
entfernen, Gerinne säubern und neu
auskleiden mit
Kanalklinkern, einschließlich
Materiallieferung und
Entsorgung anfallender
Abbruchmaterialien, Gerinne DN
200.
Menge: 5,000 Stüc

**06.04.0067 Gerinne neu auskleiden. DN 250**
Im vorhandenem Schacht vorhandene
Gerinneauskleidung
entfernen, Gerinne säubern und neu
auskleiden mit
Kanalklinkern, einschließlich
Materiallieferung und
Entsorgung anfallender
Abbruchmaterialien, Gerinne DN
250.
Menge: 5,000 Stüc

**06.04.0068 Gerinne neu auskleiden. DN 300**
Im vorhandenem Schacht vorhandene
Gerinneauskleidung
entfernen, Gerinne säubern und neu
auskleiden mit
Kanalklinkern, einschließlich
Materiallieferung und
Entsorgung anfallender
Abbruchmaterialien, Gerinne DN
300.
Menge: 3,000 Stüc

**06.04.0069 Gerinne neu auskleiden. DN 400**
Im vorhandenem Schacht vorhandene
Gerinneauskleidung
entfernen, Gerinne säubern und neu
auskleiden mit
Kanalklinkern, einschließlich
Materiallieferung und
Entsorgung anfallender
Abbruchmaterialien, Gerinne DN
400.
Menge: 3,000 Stüc

**06.04.0070 Gerinne neu auskleiden. DN 500**
Im vorhandenem Schacht vorhandene
Gerinneauskleidung
entfernen, Gerinne säubern und neu
auskleiden mit
Kanalklinkern, einschließlich
Materiallieferung und
Entsorgung anfallender
Abbruchmaterialien, Gerinne DN
500.
Menge: 1,000 Stüc

**06.04.0071 Energieumwandlunsschacht DN 1000 Tiefe 2 m Ein- und Auslauf DN 200**
Energieumwandlungsschacht DN
1000 mit Rundboden Bauhöhe 100
cm, Schachtringen und Schachtkonus
mit
CrNi-Steigstufen, Konus  Bauhöhe
50-75 cm, Gesamthöhe 2
m, Ein- und Auslauf DN 200,
Lieferung und Anschweißung
der PE-Rohrstutzen, liefern und
setzen.

Angebotenes
Fabrikat:'..............................'
Menge: 1,000 Stüc

**06.04.0072 Energieumwandlunsschacht DN 1000 Tiefe 2 m Ein- und Auslauf DN 300**
Energieumwandlungsschacht DN
1000 mit Rundboden Bauhöhe 100
cm, Schachtringen und Schachtkonus
mit
CrNi-Steigstufen,  Konus Bauhöhe
50-75 cm, Gesamthöhe 2
m, Ein- und Auslauf DN 300,
Lieferung und Anschweißung
der PE-Rohrstutzen, liefern und
setzen.

Angebotenes
Fabrikat:'..............................'
Menge: 1,000 Stüc

**06.04.0073 Mauerdurchführung für Kanalrohre DN 150**
Mauerdurchführung für Kanalrohre DN
150 liefern und
einbauen
Angebotenes
Fabrikat:'..............................'
Menge: 5,000 Stüc

**06.04.0074 Mauerdurchführung für Kanalrohre DN 200**
Mauerdurchführung für Kanalrohre DN
200 liefern und
einbauen
Angebotenes
Fabrikat:'..............................'
Menge: 5,000 Stüc

**06.04.0075 Mauerdurchführung für Kanalrohre DN 250**
Mauerdurchführung für Kanalrohre DN
250 liefern und
einbauen
Angebotenes
Fabrikat:'..............................'
Menge: 5,000 Stüc

**06.04.0076 Mauerdurchführung für Kanalrohre DN 300**
Mauerdurchführung für Kanalrohre DN
300 liefern und
einbauen
Angebotenes
Fabrikat:'..............................'
Menge: 1,000 Stüc

**06.04.0077 Mauerdurchführung für Kanalrohre DN 400**
Mauerdurchführung für Kanalrohre DN
400 liefern und
einbauen
Angebotenes
Fabrikat:'..............................'
Menge: 1,000 Stüc

**06.04.0078 Kunststoffschacht liefern und setzen DN 500, Durchlauf DN 200**
Kunststoffschacht-Schacht DN 500, Schachtboden mit
geradem Durchlauf, DN 200, Teleskopabdeckung nach DIN
1229 bzw. EN 124, Anschluß für KG Rohr, Einbautiefe bis
1,35 m, einschl. Schachtabdeckung D 400 und
Schmutzfänger nach DIN 1236, liefern und lage- und
höhenrichtig setzen.

Angebotenes Fabrikat:'..............................'
Menge: 2,000 Stüc

**06.04.0079 Kunststoffschacht liefern und setzen DN 500, Durchlauf DN 250**
Kunststoffschacht-Schacht DN 500, Schachtboden mit
geradem Durchlauf, DN 250, Teleskopabdeckung nach DIN
1229 bzw. EN 124, Anschluß für KG Rohr, Einbautiefe bis
1,35 m, einschl. Schachtabdeckung D 400 und
Schmutzfänger nach DIN 1236, liefern und lage- und
höhenrichtig setzen.

Angebotenes Fabrikat:'..............................'
Menge: 2,000 Stüc

**06.04.0080 Kunststoffschacht liefern und setzen DN 500, Durchlauf DN 300**
Kunststoffschacht-Schacht DN 500, Schachtboden mit
geradem Durchlauf, DN 300, Teleskopabdeckung nach DIN
1229 bzw. EN 124, Anschluß für KG Rohr, Einbautiefe bis
1,35 m, einschl. Schachtabdeckung D 400 und
Schmutzfänger nach DIN 1236, liefern und lage- und
höhenrichtig setzen.

Angebotenes Fabrikat:'..............................'
Menge: 2,000 Stüc

**06.04.0081 Kunststoffschacht liefern und setzen DN 600, Durchlauf DN 200**
Kunststoffschacht-Schacht DN 600, Schachtboden mit
geradem Durchlauf, DN 200, Teleskopabdeckung nach DIN
1229 bzw. EN 124, Anschluß für KG Rohr, Einbautiefe bis
1,35 m, einschl. Schachtabdeckung D 400 und
Schmutzfänger nach DIN 1236, liefern und lage- und
höhenrichtig setzen.

Angebotenes Fabrikat:'..............................'
Menge: 2,000 Stk

**06.04.0082 Kunststoffschacht liefern und setzen DN 600, Durchlauf DN 250**
Kunststoffschacht-Schacht DN 600, Schachtboden mit
geradem Durchlauf, DN 250, Teleskopabdeckung nach DIN
1229 bzw. EN 124, Anschluß für KG Rohr, Einbautiefe bis
1,35 m, einschl. Schachtabdeckung D 400 und
Schmutzfänger nach DIN 1236, liefern und lage- und
höhenrichtig setzen.

Angebotenes Fabrikat:'..............................'
Menge: 2,000 Stk

**06.04.0083 Kunststoffschacht liefern und setzen DN 600, Durchlauf DN 300**
Kunststoffschacht-Schacht DN 600, Schachtboden mit
geradem Durchlauf, DN 350, Teleskopabdeckung nach DIN
1229 bzw. EN 124, Anschluß für KG Rohr, Einbautiefe bis
1,35 m, einschl. Schachtabdeckung D 400 und
Schmutzfänger nach DIN 1236, liefern und lage- und
höhenrichtig setzen.

Angebotenes Fabrikat:'..............................'
Menge: 2,000 Stk

**06.04.0084 Kunststoffschacht Zulage für Einbautiefe bis 1,35-1,75m**
Zulage für Kunststoffschacht für
Einbautiefen
bis 1,35 m-1,75 m.
Menge: 1,000 Stüc

**06.04.0085 Kunststoffschacht Zulage für Einbautiefe bis 2,15 m**
Zulage für Kunststoffschacht für
Einbautiefen
bis 1,75 m-2,15 m.
Menge: 1,000 Stüc

**06.04.0086 Kunststoffschacht Zulage für Einbautiefe bis 2,55 m**
Zulage für Kunststoffschacht für
Einbautiefen
bis 2,15 m-2,55 m.
Menge: 1,000 Stüc

**06.04.0087 Kunststoffschacht Zulage für Einbautiefe bis 2,95 m**
Zulage für Kunststoffschacht für
Einbautiefen bis 2,55
m-2,95 m.
Menge: 1,000 Stüc

**06.04.0088 Kunststoffschacht Zulage für Einbautiefe bis 3,35 m**
Zulage für Kunststoffschacht-Schacht für Einbautiefen
bis 2,95 m-3,35 m.
Menge: 1,000 Stüc

**06.04.0089 Kunststoffschacht Zulage für Einbautiefe bis 3,75 m**
Zulage für Kunststoffschacht-Schacht
für Einbautiefen
bis 3,35 m-3,75 m.
Menge: 1,000 Stüc

**06.04.0090 Kunststoffschacht Zulage für Einbautiefe bis 4,15 m**
Zulage für Kunststoffschacht-Schacht
für Einbautiefen
bis 3,75 m-4,15 m.
Menge: 1,000 Stüc

**06.04.0091 Kunststoffschacht Zulage für Schachtboden DN 200 MR/ML**
Zulage für Kunststoffschacht-Schacht
für Schachtboden
Typ MR oder ML (Zulauf rechts bzw.
links, 45°) DN 200.
Menge: 1,000 Stüc

**06.04.0092 Kunststoffschacht Zulage für Schachtboden DN 250 MR/ML**
Zulage für Kunststoffschacht-Schacht
für Schachtboden
Typ MR oder ML (Zulauf rechts bzw.
links, 45°) DN 250.
Menge: 1,000 Stüc

**06.04.0093 Kunststoffschacht Zulage für Schachtboden DN 300 MR/ML**
Zulage für Kunststoffschacht-Schacht
für Schachtboden
Typ MR oder ML (Zulauf rechts bzw.
links, 45°) DN 300.
Menge: 1,000 Stüc

**06.04.0094 Kunststoffschacht Zulage für Schachtboden DN 250 RML**
Zulage für Kunststoffschacht-Schacht
für Schachtboden
Typ RML (Zulauf rechts u. links, 45°)
DN 250.
Menge: 1,000 Stüc

**06.04.0095 Kunststoffschacht Zulage für Schachtboden DN 300 RML**
Zulage für Kunststoffschacht-Schacht
für Schachtboden
Typ RML (Zulauf rechts u. links, 45°)
DN 300.
Menge: 1,000 Stüc

**06.04.0096 Schacht Mörtel**
Vorhandene Schachtabdeckung freilegen, aufnehmen und
seitlich lagern. Loses Mauerwerk bzw. defekten Unterbau
aufnehmen und seitlich lagern (einschl. Abtransport und
Entsorgung). Ausgleichsringe einbauen und mit
schnellabbindendem Hochfesten Schachtvergussmörtel
 vergießen.
Schachtabdeckung höhengerecht einsetzen und mit
schnellabbindendem hochfesten Schachtvergussmörtel
 vergießen. Fuge zwischen
Schachtrahmen und Straßendecke mit
Heißvergussmasse-dauerelastisch-nach DIN Norm
verfüllen.
Menge: 1,000 Stk

**06.04.0097 Schachtreinigung**
Schacht, Durchmesser 0,8 - 1,5 m, Tiefe bis einschl. 5m
reinigen.
Menge: 5,000 Stk

#### Untertitel 06.05 Nebenarbeiten

**06.05.0001 Anschluß an Kanal.**
Anschluß an Kanal
Anbindung  des
Grundstücksanschlusses DN 150 an
vorhandenen Kanal einschließlich
Lieferung und Montage
des entsprechenden Sattelstücks bzw.
Abzweiges, der
Trennung bzw. Anbohrung des
Kanals, aller
erforderlichen Form- und
Übergangsstücke sowie aller
erforderlichen vorbereitenden Arbeiten
entsprechend des
vorhandenen Kanals.
Menge: 25,000 Stüc

**06.05.0002 Anschluß an Kundenanlage**
Anschluß an Kundenanlage
Anbindung  des
Grundstücksanschlusses  DN 150 an
vorhandene Kundenleitung bzw.
vorhandenen
Hausanschlußschacht einschließlich
Lieferung und
Montage aller erforderlichen Form-
und Übergangsstücke
sowie aller erforderlichen
vorbereitenden Arbeiten und
Anpassungen entsprechend der
vorhandenen Kundenanlage.
Menge: 5,000 Stüc

**06.05.0003 provisorische Umleitung bis DN 300**
Provisorische Umleitung für
Entwässerungskanal/-Leitung
bis DN 300 als geschlossene Leitung
nach Wahl des AN,
Durchflußquerschnitt entsprechend
vorhandener Leitung
herstellen, einschließlich Herstellung
und Schließen
der Anschlußöffnungen, unter
ständiger
Inbetriebhaltung, Umleitung innerhalb
des Kanalgrabens
in frei wählbaren Teilstrecken,
Umleitung nach Gebrauch
beseitigen.
Menge: 10,000 m

**06.05.0004 provisorische Umleitung von offener Grundstücksentwässerung**
Provisorische Ableitung für offene
Grundstücksentwässerung
(Schmutzwasser und Regenwasser)
nach Abtrag der vorhandenen
Straßenbefestigung schaffen,
Verlegung je einer Leitung DN 150 im
Randbereich beiderseits der Straße,
Fassung der offenen Ablaufrinnen
durch Abzweige mit den erforderlichen
Formstücken, sichern der Leitung
gegen Beschädigungen,
Überwachung und Wartung der
Umleitung, schrittweise mit
Einbindung der Hausanschlüsse an
die neue Kanalleitung Rückbauen.
Erforderliches Material ist vom AN zu
stellen.
Menge: 10,000 m

**06.05.0005 Leitung verpressen DN 150**
Alte Abwasserleitung mit Magerbeton
verpressen,
einschl. Materiallieferung, Ltg. DN
150.
Menge: 1,000 m

**06.05.0006 Leitung verpressen DN 200**
Alte Abwasserleitung mit Magerbeton
verpressen,
einschl. Materiallieferung, Ltg. bis DN
200.
Menge: 1,000 m

**06.05.0007 Leitung verpressen DN 300**
Alte Abwasserleitung mit Magerbeton
verpressen,
einschl. Materiallieferung, Ltg. DN
300.
Menge: 1,000 m

**06.05.0008 Leitung verpressen DN 400**
Alte Abwasserleitung mit Magerbeton
verpressen,
einschl. Materiallieferung, Ltg. DN
400.
Menge: 1,000 m

**06.05.0009 Beton liefern und einbringen**
Beton zur Leitungssicherung und
-ummantelung
vorhandener Kabel und Leitungen
liefern und einbringen
Menge: 10,000 m³

**06.05.0010 Sickerpackung herstellen**
Einbau einer Sickerrohrleitung in Packung aus Vlies und
Filterkies 16/32.
Höhe 50cm, Breite bis 50cm.
Sickerrohr DN 110 liefern und höhen- und fluchtgerecht
einbauen.
Menge: 10,000

**06.05.0011 Stundenlohnarbeiten Baufacharbeiter**
*** Bedarfsposition mit GB
Stundenlohnarbeiten durch
Arbeitskräfte; Ausführung nur auf
ausdrückliche Anweisung des AG;
Baufacharbeiter
Menge: 1,000 h

**06.05.0012 Stundenlohnarbeiten Bauhelfer**
*** Bedarfsposition mit GB
Stundenlohnarbeiten durch
Arbeitskräfte; Ausführung nur auf
ausdrückliche Anweisung des AG;
Baufhelfer
Menge: 1,000 h

**06.05.0013 Stundenlohnarbeiten durch Baugeräte, Bagger**
*** Bedarfsposition mit GB
Stundenlohnarbeiten durch
Baugeräte; Ausführung nur auf
ausdrückliche Anweisung des AG;
Bagger bis 0,1 m³
Menge: 1,000 h

**06.05.0014 Stundenlohnarbeiten durch Baugeräte; Frontlader**
*** Bedarfsposition mit GB
Stundenlohnarbeiten durch
Baugeräte; Ausführung nur auf
ausdrückliche Anweisung des AG;
Frontlader bis 45 kW
Menge: 1,000 h

### Titel 07 Straßenbauarbeiten

#### Untertitel 07.01 Straßenaufbruch

**07.01.0001 ungebundene Befestigung aufbrechen. - 10 cm dick**
Ungebundene Befestigung
aufbrechen und aufnehmen in
Straßen, Wegen, Plätzen usw. aus
unsortiertem Schotter
und Kiesmaterial, Dicke der Schicht
bis 10 cm,
anfallende Stoffe werden Eigentum
des AN und sind zu
beseitigen.
Menge: 15,000 m²

**07.01.0002 ungebundene Befestigung aufbrechen. - 20 cm dick**
Ungebundene Befestigung
aufbrechen und aufnehmen in
Straßen, Wegen, Plätzen usw. aus
unsortiertem Schotter
und Kiesmaterial, Dicke der Schicht
bis 20 cm,
anfallende Stoffe werden Eigentum
des AN und sind zu
beseitigen.
Menge: 10,000 m²

**07.01.0003 bituminöse Befestigung auf Pflasterdecke aufbrechen. - 5/40 cm dick**
Bituminöse Befestigung einschließlich
Unterlage aus
Pflastermaterial aufbrechen und
aufnehmen in Straßen,
Wegen, Plätzen usw., Dicke der
bituminösen Befestigung
bis 5 cm, Gesamtdicke bis 40 cm,
anfallende Stoffe
werden Eigentum des AN und sind zu
beseitigen.
Einschneiden und Abkanten wird
gesondert vergütet.
Abgerechnet wird nach
Abtragsprofilen, anfallende
Stoffe werden Eigentum des AN und
sind zu entsorgen.
Menge: 5,000 m²

**07.01.0004 bituminöse Befestigung auf Pflasterdecke aufbrechen. - 5-8/45 cm dick**
Bituminöse Befestigung einschließlich
Unterlage aus
Pflastermaterial aufbrechen und
aufnehmen in Straßen,
Wegen, Plätzen usw., Dicke der
bituminösen Befestigung
5 bis 8 cm, Gesamtdicke bis 45 cm,
anfallende Stoffe
werden Eigentum des AN und sind zu
beseitigen.
Einschneiden und Abkanten wird
gesondert vergütet.
Abgerechnet wird nach
Abtragsprofilen, anfallende
Stoffe werden Eigentum des AN und
sind zu entsorgen.
Menge: 5,000 m²

**07.01.0005 bituminöse Befestigung m. ungebundener Tragschicht aufbrechen. - 5/20 cm dick**
Bituminöse Befestigung einschließlich
ungebundener
Tragschicht aufbrechen und
aufnehmen in Straßen, Wegen,
Plätzen usw., Dicke der bituminösen
Befestigung bis 5
cm, Gesamtdicke bis 20 cm,
anfallende Stoffe werden
Eigentum des AN und sind zu
beseitigen. Einschneiden
und Abkanten wird gesondert
vergütet. Abgerechnet wird
nach Aufmaß an der Baustelle,
anfallende Stoffe werden
Eigentum des AN und sind zu
entsorgen.
Menge: 20,000 m²

**07.01.0006 bituminöse Befestigung m. ungebundener Tragschicht aufbrechen. - 9/24 cm dick**
Bituminöse Befestigung einschließlich
ungebundener
Tragschicht aufbrechen und
aufnehmen in Straßen, Wegen,
Plätzen usw., Dicke der bituminösen
Befestigung bis 10
cm, Gesamtdicke bis 35 cm,
anfallende Stoffe werden
Eigentum des AN und sind zu
beseitigen. Einschneiden
und Abkanten wird gesondert
vergütet. Abgerechnet wird
nach Aufmaß an der Baustelle,
anfallende Stoffe werden
Eigentum des AN und sind zu
entsorgen.
Menge: 10,000 m²

**07.01.0007 bituminöse Befestigung m. ungebundener Tragschicht aufbrechen. - 13/28 cm dick**
Bituminöse Befestigung einschließlich
ungebundener
Tragschicht aufbrechen und
aufnehmen in Straßen, Wegen,
Plätzen usw., Dicke der bituminösen
Befestigung bis 15
cm, Gesamtdicke bis 40 cm,
anfallende Stoffe werden
Eigentum des AN und sind zu
beseitigen. Einschneiden
und Abkanten wird gesondert
vergütet. Abgerechnet wird
nach Aufmaß an der Baustelle,
anfallende Stoffe werden
Eigentum des AN und sind zu
entsorgen.
Menge: 25,000 m²

**07.01.0008 bituminöse Befestigung m. bituminöser Tragschicht aufbrechen. - 5/20 cm dick**
Bituminöse Befestigung einschließlich
Tragschicht aus
bituminösen Baustoffen aufbrechen
und aufnehmen in
Straßen, Wegen, Plätzen usw., Dicke
der bituminösen
Schicht bis  5 cm, Gesamtdicke bis 20
cm, anfallende
Stoffe werden Eigentum des AN und
sind zu beseitigen.
Einschneiden und Abkanten wird
gesondert vergütet.
Abgerechnet wird nach
Abtragsprofilen, anfallende
Stoffe werden Eigentum des AN und
sind zu entsorgen.
Menge: 5,000 m²

**07.01.0009 bituminöse Befestigung m. bituminöser Tragschicht aufbrechen. - 9/24 cm dick**
Bituminöse Befestigung einschließlich
Tragschicht aus
bituminösen Baustoffen aufbrechen
und aufnehmen in
Straßen, Wegen, Plätzen usw., Dicke
der bituminösen
Schicht 5-9 cm, Gesamtdicke bis 24
cm, anfallende
Stoffe werden Eigentum des AN und
sind zu beseitigen.
Einschneiden und Abkanten wird
gesondert vergütet.
Abgerechnet wird nach
Abtragsprofilen, anfallende
Stoffe werden Eigentum des AN und
sind zu entsorgen.
Menge: 5,000 m²

**07.01.0010 bituminöse Befestigung m. bituminöser Tragschicht aufbrechen. - 13/28 cm dick**
Bituminöse Befestigung einschließlich
Tragschicht aus
bituminösen Baustoffen aufbrechen
und aufnehmen in
Straßen, Wegen, Plätzen usw., Dicke
der bituminösen
Schicht 10-13 cm, Gesamtdicke bis
28 cm, anfallende
Stoffe werden Eigentum des AN und
sind zu beseitigen.
Einschneiden und Abkanten wird
gesondert vergütet.
Abgerechnet wird nach
Abtragsprofilen, anfallende
Stoffe werden Eigentum des AN und
sind zu entsorgen.
Menge: 10,000 m²

**07.01.0011 bituminöse Befestigung m. bituminöser Tragschicht aufbrechen. - 21/36 cm dick**
Bituminöse Befestigung einschließlich
Tragschicht aus
bituminösen Baustoffen aufbrechen
und aufnehmen in
Straßen, Wegen, Plätzen usw., Dicke
der bituminösen
Schicht 14-21 cm, Gesamtdicke bis
36 cm, anfallende
Stoffe werden Eigentum des AN und
sind zu beseitigen.
Einschneiden und Abkanten wird
gesondert vergütet.
Abgerechnet wird nach
Abtragsprofilen, anfallende
Stoffe werden Eigentum des AN und
sind zu entsorgen.
Menge: 50,000 m²

**07.01.0012 bituminöse Befestigung m. bituminöser Tragschicht aufbrechen. - 26/41 cm dick**
Bituminöse Befestigung einschließlich
Tragschicht aus
bituminösen Baustoffen aufbrechen
und aufnehmen in
Straßen, Wegen, Plätzen usw., Dicke
der bituminösen
Schicht 22-26 cm, Gesamtdicke bis
41 cm, anfallende
Stoffe werden Eigentum des AN und
sind zu beseitigen.
Einschneiden und Abkanten wird
gesondert vergütet.
Abgerechnet wird nach
Abtragsprofilen, anfallende
Stoffe werden Eigentum des AN und
sind zu entsorgen.
Menge: 5,000 m²

**07.01.0013 bituminöse Befestigung m. bituminöser Tragschicht aufbrechen. - 30/45 cm dick**
Bituminöse Befestigung einschließlich
Tragschicht aus
bituminösen Baustoffen aufbrechen
und aufnehmen in
Straßen, Wegen, Plätzen usw., Dicke
der bituminösen
Schicht 27-30 cm, Gesamtdicke bis
45 cm, anfallende
Stoffe werden Eigentum des AN und
sind zu beseitigen.
Einschneiden und Abkanten wird
gesondert vergütet.
Abgerechnet wird nach
Abtragsprofilen, anfallende
Stoffe werden Eigentum des AN und
sind zu entsorgen.
Menge: 5,000 m²

**07.01.0014 Bitumendecke Schneiden bis 5 cm dick**
Bituminösen Oberbau senkrecht
schneiden, Dicke der
bituminösen Befestigung bis 5 cm,
Ausführung mit
Fugenschneidegerät, Tiefe nach Wahl
des AN, Resttiefe
trennen nach Wahl des AN,
anfallende Stoffe werden
Eigentum des AN und sind zu
beseitigen.
Menge: 30,000 m

**07.01.0015 Bitumendecke Schneiden bis 9 cm dick**
Bituminösen Oberbau senkrecht
schneiden, Dicke der
bituminösen Befestigung bis 9 cm,
Ausführung mit
Fugenschneidegerät, Tiefe nach Wahl
des AN, Resttiefe
trennen nach Wahl des AN,
anfallende Stoffe werden
Eigentum des AN und sind zu
beseitigen.
Menge: 5,000 m

**07.01.0016 Bitumendecke Schneiden bis 13 cm dick**
Bituminösen Oberbau senkrecht
schneiden, Dicke der
bituminösen Befestigung bis 13 cm,
Ausführung mit
Fugenschneidegerät, Tiefe nach Wahl
des AN, Resttiefe
trennen nach Wahl des AN,
anfallende Stoffe werden
Eigentum des AN und sind zu
beseitigen.
Menge: 60,000 m

**07.01.0017 Bitumendecke Schneiden bis 21 cm dick**
Bituminösen Oberbau senkrecht
schneiden, Dicke der
bituminösen Befestigung bis 21 cm,
Ausführung mit
Fugenschneidegerät, Tiefe nach Wahl
des AN, Resttiefe
trennen nach Wahl des AN,
anfallende Stoffe werden
Eigentum des AN und sind zu
beseitigen.
Menge: 90,000 m

**07.01.0018 Bitumendecke Schneiden bis 26 cm dick**
Bituminösen Oberbau senkrecht
schneiden, Dicke der
bituminösen Befestigung bis 26 cm,
Ausführung mit
Fugenschneidegerät, Tiefe nach Wahl
des AN, Resttiefe
trennen nach Wahl des AN,
anfallende Stoffe werden
Eigentum des AN und sind zu
beseitigen.
Menge: 5,000 m

**07.01.0019 Bitumendecke Schneiden bis 30 cm dick**
Bituminösen Oberbau senkrecht
schneiden, Dicke der
bituminösen Befestigung bis 30 cm,
Ausführung mit
Fugenschneidegerät, Tiefe nach Wahl
des AN, Resttiefe
trennen nach Wahl des AN,
anfallende Stoffe werden
Eigentum des AN und sind zu
beseitigen.
Menge: 5,000 m

**07.01.0020 Betondecke aufbrechen. - 12 cm dick**
Betondecke aufbrechen und
aufnehmen in Verkehrsflächen,
Dicke der Betondecke bis 12 cm,
einschließlich
Tragschicht aus ungebundenen
Baustoffen, anfallende
Stoffe werden Eigentum des AN und
sind zu entsorgen.
Abgerechnet wird nach
Abtragsprofilen.
Menge: 5,000 m²

**07.01.0021 Betondecke aufbrechen. - 20 cm dick**
Betondecke aufbrechen und
aufnehmen in Verkehrsflächen,
Dicke der Betondecke bis 20 cm,
einschließlich
Tragschicht aus ungebundenen
Baustoffen, anfallende
Stoffe werden Eigentum des AN und
sind zu entsorgen.
Abgerechnet wird nach
Abtragsprofilen.
Menge: 40,000 m²

**07.01.0022 Betondecke aufbrechen. - 22 cm dick**
Betondecke aufbrechen und
aufnehmen in Verkehrsflächen,
Dicke der Betondecke bis 22 cm,
einschließlich
Tragschicht aus ungebundenen
Baustoffen, anfallende
Stoffe werden Eigentum des AN und
sind zu entsorgen.
Abgerechnet wird nach
Abtragsprofilen.
Menge: 20,000 m²

**07.01.0023 Betondecke aufbrechen. - 26 cm dick**
Betondecke aufbrechen und
aufnehmen in Verkehrsflächen,
Dicke der Betondecke bis 26 cm,
einschließlich
Tragschicht aus ungebundenen
Baustoffen, anfallende
Stoffe werden Eigentum des AN und
sind zu entsorgen.
Abgerechnet wird nach
Abtragsprofilen.
Menge: 20,000 m²

**07.01.0024 Betondecke Schneiden bis 12 cm dick**
Betondecke senkrecht in voller
Aufbruchtiefe schneiden,
Dicke bis 12 cm, Beton bewehrt,
Flächen mit
Kunstharzmörtel nacharbeiten und
glätten, anfallende
Stoffe werden Eigentum des AN und
sind zu beseitigen.
Menge: 10,000 m

**07.01.0025 Betondecke Schneiden bis 20 cm dick**
Betondecke senkrecht in voller
Aufbruchtiefe schneiden,
Dicke bis 20 cm, Beton bewehrt,
Flächen mit
Kunstharzmörtel nacharbeiten und
glätten, anfallende
Stoffe werden Eigentum des AN und
sind zu beseitigen.
Menge: 70,000 m

**07.01.0026 Betondecke Schneiden bis 22 cm dick**
Betondecke senkrecht in voller
Aufbruchtiefe schneiden,
Dicke bis 22 cm, Beton bewehrt,
Flächen mit
Kunstharzmörtel nacharbeiten und
glätten, anfallende
Stoffe werden Eigentum des AN und
sind zu beseitigen.
Menge: 20,000 m

**07.01.0027 Betondecke Schneiden bis 26 cm dick**
Betondecke senkrecht in voller
Aufbruchtiefe schneiden,
Dicke bis 26 cm, Beton bewehrt,
Flächen mit
Kunstharzmörtel nacharbeiten und
glätten, anfallende
Stoffe werden Eigentum des AN und
sind zu beseitigen.
Menge: 20,000 m

**07.01.0028 Platten aus Betonfertigteilen aufnehmen, Plattendicke - 15 cm**
Platten aus Betonfertigteilen einschl.
Tragschicht aus
ungebundenen Baustoffen in
Verkehrsflächen aufnehmen,
Beton bewehrt, Dicke der Platten bis
15 cm, anfallende
Stoffe werden Eigentum des AN und
sind zu beseitigen.
Menge: 5,000 m²

**07.01.0029 Plattenbelag aufnehmen**
Plattenbelag in Geh- und Radwegen
einschl. Bettung
aufnehmen, Fugenfüllung aus
Sand/Brechsand, Dicke der
Bettung ca. 5 cm. Wiederverwendbare
Platten säubern und
nach besonderer Anordnung des AG
innerhalb der
Baustelle Lagern. Nicht mehr
verwendbare Stoffe werden
Eigentum des AN und sind zu
beseitigen.
Anteil der wiederverwendbaren
Platten
Menge: 10,000 m²

**07.01.0030 Großpflasterdecke aufnehmen**
Großpflasterdecke einschl. Bettung
aus Sand/Brechsand
in Verkehrsflächen aufnehmen.
Pflaster aus Schlacke-,
Beton-, oder Natursteinen,
Fugenfüllung aus
Sand/Brechsand, Dicke der Bettung
ca. 15 cm.
Wiederverwendbare Steine säubern
und nach besonderer
Anordnung des AG innerhalb der
Baustelle Lagern. Nicht
mehr verwendbare Stoffe werden
Eigentum des AN und sind
zu beseitigen.
Anteil der wiederverwendbaren Steine
Menge: 30,000 m²

**07.01.0031 Kleinpflasterdecke aufnehmen**
Kleinpflasterdecke einschl. Bettung
aus Sand/Brechsand
in Verkehrsflächen aufnehmen.
Pflaster aus Schlacke-,
Beton-, oder Natursteinen,
Fugenfüllung aus
Sand/Brechsand, Dicke der Bettung
ca. 15 cm.
Wiederverwendbare Steine säubern
und nach besonderer
Anordnung des AG innerhalb der
Baustelle Lagern. Nicht
mehr verwendbare Stoffe werden
Eigentum des AN und sind
zu beseitigen.
Anteil der wiederverwendbaren Steine
Menge: 70,000 m²

**07.01.0032 Bordstein, versetzt in Beton oder Mörtel aufnehmen**
Bordstein aus Beton oder Naturstein,
versetzt in Beton
oder Mörtel als Hoch- oder Tiefbord,
aufnehmen.
Wiederverwendbare Borde säubern
und nach besonderer
Anordnung des AG innerhalb der
Baustelle Lagern. Nicht
mehr verwendbare Stoffe werden
Eigentum des AN und sind
zu beseitigen.
Anteil der wiederverwendbaren Borde
Menge: 30,000 m

**07.01.0033 Bordstein, versetzt in Sand aufnehmen**
Bordstein aus Beton oder Naturstein,
versetzt in Sand
als Hoch- oder Tiefbord, aufnehmen.
Wiederverwendbare
Borde säubern und nach besonderer
Anordnung des AG
innerhalb der Baustelle Lagern. Nicht
mehr verwendbare
Stoffe werden Eigentum des AN und
sind zu beseitigen.
Anteil der wiederverwendbaren Borde
Menge: 5,000 m

**07.01.0034 Rasengitterplatten aufnehmen**
Rasengitterplatten, verlegt auf
Parkplätzen, Fußwegen,
Nebenanlagen aufnehmen und  nach
besonderer Anordnung
des AN innerhalb der Baustelle lagern.
Menge: 15,000 m²

**07.01.0035 Zulage Deponiegebühren für Straßenaufbruch**
Zulage für Deponiegebühren für
Straßenaufbruch
Menge: 25,000 m³

**07.01.0036 Verkehrseinrichtung entfernen, Poller**
Verkehrseinrichtung entfernen.
Poller/Stahlrohr neben Gehweg,
einschl. der Fundamente und Befestigungen aus Beton.
 Baugrube mit vom AN zu liefernden verdichtungsfähigem
Material schließen und verdichten.
 Nicht verwertbares Aufbruchgut der Verwertung nach
Wahl
des AN zuführen.
Wiederverwendbares Material - Poller -
aufnehmen, säubern und zum Bauhof der Gemeinde
 Hohengörsdorf gemäß Unterlagen des AG transportieren
und abladen.
Menge: 2,000 Stk

#### Untertitel 07.02 Straßenwiederherstellung

**07.02.0001 Nachverdichten 95%**
Nachverdichten von Flächen in
Verkehrswegen,
geforderter Verdichtungsgrad 95%,
Ausführung in
Streifen und Teilflächen, leicht bis
schwer lösbare Bodenarten.
Menge: 30,000 m²

**07.02.0002 Nachverdichten 97%**
Nachverdichten von Flächen in
Verkehrswegen,
geforderter Verdichtungsgrad 97%,
Ausführung in
Streifen und Teilflächen, leicht bis
schwer lösbare Bodenarten.
Menge: 10,000 m²

**07.02.0003 Nachverdichten 100%**
Nachverdichten von Flächen in
Verkehrswegen,
geforderter Verdichtungsgrad 100%,
Ausführung in
Streifen und Teilflächen, leicht bis
schwer lösbare Bodenarten.
Menge: 225,000 m²

**07.02.0004 Nachverdichten 103%**
Nachverdichten von Flächen in
Verkehrswegen,
geforderter Verdichtungsgrad 103%,
Ausführung in
Streifen und Teilflächen, leicht bis
schwer lösbare Bodenarten.
Menge: 35,000 m²

**07.02.0005 Frostschutzschicht bis 10 cm dick**
Frostschutzschicht als 1. Tragschicht
in
Verkehrsflächen herstellen, Material
Kies, Kies-Sand
oder Sand-Kies Gemisch, Dicke bis
10 cm.
Menge: 5,000 m²

**07.02.0006 Frostschutzschicht bis 15 cm dick**
Frostschutzschicht als 1. Tragschicht
in
Verkehrsflächen herstellen, Material
Kies, Kies-Sand
oder Sand-Kies Gemisch, Dicke bis
15 cm.
Menge: 65,000 m²

**07.02.0007 Frostschutzschicht bis 20 cm dick**
Frostschutzschicht als 1. Tragschicht
in
Verkehrsflächen herstellen, Material
Kies, Kies-Sand
oder Sand-Kies Gemisch, Dicke bis
20 cm.
Menge: 50,000 m²

**07.02.0008 Frostschutzschicht bis 30 cm dick**
Frostschutzschicht als 1. Tragschicht
in
Verkehrsflächen herstellen, Material
Kies, Kies-Sand
oder Sand-Kies Gemisch, Dicke bis
30 cm.
Menge: 100,000 m²

**07.02.0009 Frostschutzschicht bis 40 cm dick**
Frostschutzschicht als 1. Tragschicht
in
Verkehrsflächen herstellen, Material
Kies, Kies-Sand
oder Sand-Kies Gemisch, Dicke bis
40 cm.
Menge: 10,000 m²

**07.02.0010 Frostschutzschicht bis 50 cm dick**
Frostschutzschicht als 1. Tragschicht
in
Verkehrsflächen herstellen, Material
Kies, Kies-Sand
oder Sand-Kies Gemisch, Dicke bis
50 cm.
Menge: 20,000 m²

**07.02.0011 Kiestragschicht bis 12 cm dick**
Kiestragschicht in Verkehrsflächen
herstellen, Material
Kies-Sand  Gemisch, Dicke bis 12 cm.
Abrechnung erfolgt
nach Aufmaß im eingebauten
Zustand.
Menge: 5,000 m²

**07.02.0012 Kiestragschicht bis 15 cm dick**
Kiestragschicht in Verkehrsflächen
herstellen, Material
Kies-Sand  Gemisch, Dicke bis 15 cm.
Abrechnung erfolgt
nach Aufmaß im eingebauten
Zustand.
Menge: 30,000 m²

**07.02.0013 Kiestragschicht bis 18 cm dick**
Kiestragschicht in Verkehrsflächen
herstellen, Material
Kies-Sand  Gemisch, Dicke bis 18 cm.
Abrechnung erfolgt
nach Aufmaß im eingebauten
Zustand.
Menge: 5,000 m²

**07.02.0014 Kiestragschicht bis 20 cm dick**
Kiestragschicht in Verkehrsflächen
herstellen, Material
Kies-Sand  Gemisch, Dicke bis 20 cm.
Abrechnung erfolgt
nach Aufmaß im eingebauten
Zustand.
Menge: 5,000 m²

**07.02.0015 Kiestragschicht bis 25 cm dick**
Kiestragschicht in Verkehrsflächen
herstellen, Material
Kies-Sand  Gemisch, Dicke bis 25 cm.
Abrechnung erfolgt
nach Aufmaß im eingebauten
Zustand.
Menge: 5,000 m²

**07.02.0016 Schottertragschicht bis 12 cm dick**
Schottertragschicht in
Verkehrsflächen herstellen,
Material  Schotter-Splitt-Sand-
Gemisch,
Dicke bis 12 cm. Abrechnung erfolgt
nach Aufmaß im
eingebauten Zustand.
Menge: 10,000 m²

**07.02.0017 Schottertragschicht bis 15 cm dick**
Schottertragschicht in
Verkehrsflächen herstellen,
Material  Schotter-Splitt-Sand-
Gemisch,
Dicke bis 15 cm. Abrechnung erfolgt
nach Aufmaß im
eingebauten Zustand.
Menge: 40,000 m²

**07.02.0018 Schottertragschicht bis 18 cm dick**
Schottertragschicht in
Verkehrsflächen herstellen,
Material  Schotter-Splitt-Sand-
Gemisch,
Dicke bis 18 cm. Abrechnung erfolgt
nach Aufmaß im
eingebauten Zustand.
Menge: 10,000 m²

**07.02.0019 Schottertragschicht bis 20 cm dick**
Schottertragschicht in
Verkehrsflächen herstellen,
Material  Schotter-Splitt-Sand-
Gemisch,
Dicke bis 20 cm. Abrechnung erfolgt
nach Aufmaß im
eingebauten Zustand.
Menge: 70,000 m²

**07.02.0020 Schottertragschicht bis 25 cm dick**
Schottertragschicht in
Verkehrsflächen herstellen,
Material  Schotter-Splitt-Sand-
Gemisch,
Dicke bis 25 cm. Abrechnung erfolgt
nach Aufmaß im
eingebauten Zustand.
Menge: 200,000 m²

**07.02.0021 hydraulisch gebundene Tragschicht herstellen bis 10 cm**
hydraulisch gebundene Tragschicht
bis 10 cm aus
Kies-Sand-Gemisch oder
Schotter-Splitt-Sand-Gemisch,
versetzt mit hydraulischem Kalk oder
Zement herstellen
einschließlich Materiallieferung.
Menge: 5,000 m²

**07.02.0022 hydraulisch gebundene Tragschicht herstellen bis 15 cm**
hydraulisch gebundene Tragschicht
bis 15 cm aus
Kies-Sand-Gemisch oder
Schotter-Splitt-Sand-Gemisch,
versetzt mit hydraulischem Kalk oder
Zement herstellen
einschließlich Materiallieferung.
Menge: 35,000 m²

**07.02.0023 hydraulisch gebundene Tragschicht herstellen bis 20 cm**
hydraulisch gebundene Tragschicht
bis 20 cm aus
Kies-Sand-Gemisch oder
Schotter-Splitt-Sand-Gemisch,
versetzt mit hydraulischem Kalk oder
Zement herstellen
einschließlich Materiallieferung.
Menge: 5,000 m²

**07.02.0024 hydraulisch gebundene Tragschicht herstellen bis 25 cm**
hydraulisch gebundene Tragschicht
bis 25 cm aus
Kies-Sand-Gemisch oder
Schotter-Splitt-Sand-Gemisch,
versetzt mit hydraulischem Kalk oder
Zement herstellen
einschließlich Materiallieferung.
Menge: 5,000 m²

**07.02.0025 hydraulisch gebundene Tragschicht herstellen bis 30 cm**
hydraulisch gebundene Tragschicht
bis 30 cm aus
Kies-Sand-Gemisch oder
Schotter-Splitt-Sand-Gemisch,
versetzt mit hydraulischem Kalk oder
Zement herstellen
einschließlich Materiallieferung.
Menge: 5,000 m²

**07.02.0026 Bodenverfestigung bis 10 cm**
Bodenverfestigung durch Einbringen
geeigneter
hydraulischer Bindemitel bis 10 cm
Dicke einschließlich
Materiallieferung durchführen.
Menge: 1,000 m²

**07.02.0027 Bodenverfestigung bis 15 cm**
Bodenverfestigung durch Einbringen
geeigneter
hydraulischer Bindemitel bis 15 cm
Dicke einschließlich
Materiallieferung durchführen.
Menge: 1,000 m²

**07.02.0028 Bodenverfestigung bis 20 cm**
Bodenverfestigung durch Einbringen
geeigneter
hydraulischer Bindemitel bis 20 cm
Dicke einschließlich
Materiallieferung durchführen.
Menge: 1,000 m²

**07.02.0029 Bitumentragschicht bis 10 cm dick**
Tragschicht mit bituminösen
Bindemitteln in
Verkehrswegen herstellen,
Regelquerschnitt,
Schichtdicke bis 10 cm.
Menge: 35,000 m²

**07.02.0030 Bitumentragschicht bis 12 cm dick**
Tragschicht mit bituminösen
Bindemitteln in
Verkehrswegen herstellen,
Regelquerschnitt,
Schichtdicke bis 12 cm.
Menge: 5,000 m²

**07.02.0031 Bitumentragschicht bis 14 cm dick**
Tragschicht mit bituminösen
Bindemitteln in
Verkehrswegen herstellen,
Regelquerschnitt,
Schichtdicke bis 14 cm.
Menge: 5,000 m²

**07.02.0032 Bitumentragschicht bis 16 cm dick**
Tragschicht mit bituminösen
Bindemitteln in
Verkehrswegen herstellen,
Regelquerschnitt,
Schichtdicke bis 16 cm.
Menge: 10,000 m²

**07.02.0033 Bitumentragschicht bis 18 cm dick**
Tragschicht mit bituminösen
Bindemitteln in
Verkehrswegen herstellen,
Regelquerschnitt,
Schichtdicke bis 18 cm.
Menge: 10,000 m²

**07.02.0034 Bitumentragschicht bis 20 cm dick**
Tragschicht mit bituminösen
Bindemitteln in
Verkehrswegen herstellen,
Regelquerschnitt,
Schichtdicke bis 20 cm.
Menge: 10,000 m²

**07.02.0035 Binderschicht bis 5 cm dick**
Asphaltbinder  einbauen und
verdichten für Bauklassen
III und IV, Einbaudicke bis 5 cm,
Mischgut 0/16 mm,
Bindemittel Bitumen B 65, Edelsplitt.
Menge: 5,000 m²

**07.02.0036 Binderschicht bis 8 cm dick**
Asphaltbinder einbauen und
verdichten für Bauklassen
III und IV, Einbaudicke bis 8 cm,
Mischgut 0/16 mm,
Bindemittel Bitumen B 65, Edelsplitt.
Menge: 5,000 m²

**07.02.0037 Asphaltdeckschicht 3 cm dick**
Asphaltbeton  0/11 mm als
Verschleißschicht einbauen,
verdichten für Bauklassen II bis VI,
Mischgut 0/16 mm,
Bindemittel Bitumen B 65, Edelsplitt,
Einbaudicke bis 3
cm.
Menge: 30,000 m²

**07.02.0038 Asphaltdeckschicht 4 cm dick**
Asphaltbeton  0/11 mm als
Verschleißschicht einbauen,
verdichten für Bauklassen SV und I,
Mischgut 0/16 mm,
Bindemittel Bitumen B 65, Edelsplitt,
Einbaudicke bis 4
cm.
Menge: 5,000 m²

**07.02.0039 Bitumentragdeckschicht bis 5 cm dick**
Bituminöse Tragdeckschicht  in
Verkehrswegen
herstellen, auf die noch warme
Oberfläche der Decke
3 kg/m² (bitumenumhüllten)
Brechsand 0/2 mm aufstreuen und
einwalzen, nicht gebundenes Material
beseitigen,
Schichtdicke bis 5 cm.
Menge: 5,000 m²

**07.02.0040 Bitumentragdeckschicht bis 6 cm dick**
Bituminöse Tragdeckschicht  in
Verkehrswegen
herstellen, auf die noch warme
Oberfläche der Decke 3
kg/m² (bitumenumhüllten) Brechsand
0/2 mm aufstreuen und
einwalzen, nicht gebundenes Material
beseitigen,
Schichtdicke bis 6 cm.
Menge: 5,000 m²

**07.02.0041 Bitumentragdeckschicht bis 7 cm dick**
Bituminöse Tragdeckschicht  in
Verkehrswegen
herstellen, auf die noch warme
Oberfläche der Decke 3
kg/m² (bitumenumhüllten) Brechsand
0/2 mm aufstreuen und
einwalzen, nicht gebundenes Material
beseitigen,
Schichtdicke bis 7 cm.
Menge: 1,000 m²

**07.02.0042 Bitumentragdeckschicht bis 8 cm dick**
Bituminöse Tragdeckschicht  in
Verkehrswegen
herstellen, auf die noch warme
Oberfläche der Decke 3
kg/m² (bitumenumhüllten) Brechsand
0/2 mm aufstreuen und
einwalzen, nicht gebundenes Material
beseitigen,
Schichtdicke bis 8 cm.
Menge: 1,000 m²

**07.02.0043 Bitumentragdeckschicht bis 9 cm dick**
Bituminöse Tragdeckschicht  in
Verkehrswegen
herstellen, auf die noch warme
Oberfläche der Decke 3
kg/m² (bitumenumhüllten) Brechsand
0/2 mm aufstreuen und
einwalzen, nicht gebundenes Material
beseitigen,
Schichtdicke bis 9 cm.
Menge: 2,000 m²

**07.02.0044 Bitumentragdeckschicht bis 10 cm dick**
Bituminöse Tragdeckschicht  in
Verkehrswegen
herstellen, auf die noch warme
Oberfläche der Decke 3
kg/m² (bitumenumhüllten) Brechsand
0/2 mm aufstreuen und
einwalzen, nicht gebundenes Material
beseitigen,
Schichtdicke bis 10 cm.
Menge: 25,000 m²

**07.02.0045 Fugenband verlegen.**
Fugenband an Verbindungsfugen in
Bitumenbelägen bei
Herstellung von Teilflächen einbauen,
einschließlich
der Lieferung der erforderlichen
Materialien und
Bereitstellung der erforderlichen
Geräte.
Menge: 195,000 m

**07.02.0046 Betonfahrbahndecke bis 12 cm dick**
Betonfahrbahndecke, Material SB 25,
für Fahrbahnen
herstellen einschließlich Fugen, Dicke
bis 12 cm.
Menge: 5,000 m²

**07.02.0047 Betonfahrbahndecke bis 20 cm dick**
Betonfahrbahndecke, Material SB 25,
für Fahrbahnen
herstellen einschließlich Fugen, Dicke
bis 20 cm.
Menge: 40,000 m²

**07.02.0048 Betonfahrbahndecke bis 22 cm dick**
Betonfahrbahndecke, Material SB 25,
für Fahrbahnen
herstellen einschließlich Fugen, Dicke
bis 22 cm.
Menge: 20,000 m²

**07.02.0049 Betonfahrbahndecke bis 26 cm dick**
Betonfahrbahndecke, Material SB 25,
für Fahrbahnen
herstellen einschließlich Fugen, Dicke
bis 26 cm.
Menge: 20,000 m²

**07.02.0050 Betonstraßenplatten wieder verlegen.**
Vorhandene Betonstraßenplatten,
Dicke bis ca. 20 cm,
vom Lagerplatz aufnehmen und auf
vorbereitetem Planum
wieder verlegen.
Menge: 5,000 m²

**07.02.0051 Kleinpflasterdecke für Straßen herstellen**
Kleinpflasterdecke, gebrauchte Steine
können
verwendet werden, aus Beton oder
Naturstein in
Fahrbahnen verlegen. Bettung aus
Kiessand 0/4mm, Dicke
im verdichtetem Zustand 3 cm,
Pflasterfugen mit
Natursand einschlämmen. Ausführung
einschließlich
erforderlicher Rand- und
Abschlußsteine.
Menge: 70,000 m²

**07.02.0052 Großpflasterdecke für Straßen herstellen**
Großpflasterdecke, gebrauchte Steine
können verwendet
werden, aus Beton oder Naturstein in
Fahrbahnen
verlegen. Bettung aus Kiessand
0/4mm, Dicke im
verdichtetem Zustand 3 cm,
Pflasterfugen mit Natursand
einschlämmen. Ausführung
einschließlich erforderlicher
Rand- und Abschlußsteine.
Menge: 30,000 m²

**07.02.0053 Mosaikpflasterdecke für Straßen herstellen**
Mosaikpflasterdecke, gebrauchte
Steine können verwendet
werden, aus Beton oder Naturstein in
Fahrbahnen
verlegen. Bettung aus Kiessand
0/4mm, Dicke im
verdichtetem Zustand 3 cm,
Pflasterfugen mit Natursand
einschlämmen. Ausführung
einschließlich erforderlicher
Rand- und Abschlußsteine.
Menge: 5,000 m²

**07.02.0054 Mosaikpflasterdecke für Geh- und Radwewge herstellen**
Mosaikpflasterdecke, gebrauchte
Steine können verwendet
werden, aus Beton oder Naturstein in
Geh- und Radwegen
verlegen. Bettung aus Kiessand
0/4mm, Dicke im
verdichtetem Zustand 3 cm,
Pflasterfugen mit Natursand
einschlämmen. Ausführung
einschließlich erforderlicher
Rand- und Abschlußsteine.
Menge: 15,000 m²

**07.02.0055 Betonverbundpflasterdecke für Geh- und Radwege herstellen**
Verbundpflasterdecke, gebrauchte
Steine können
verwendet werden, aus Beton in Geh-
und Radwegen
verlegen. Bettung aus Kiessand
0/4mm, Dicke im
verdichtetem Zustand 3 cm,
Pflasterfugen mit Natursand
einschlämmen. Ausführung
einschließlich erforderlicher
Rand- und Abschlußsteine.
Menge: 20,000 m²

**07.02.0056 Betonverbundpflasterdecke für Straßen herstellen**
Verbundpflasterdecke, gebrauchte
Steine können
verwendet werden, aus Beton in
Fahrbahnen verlegen.
Bettung aus Kiessand 0/4mm, Dicke
im verdichtetem
Zustand 3 cm, Pflasterfugen mit
Natursand einschlämmen.
Ausführung einschließlich
erforderlicher Rand- und
Abschlußsteine.
Menge: 10,000 m²

**07.02.0057 Plattenbelag für Geh- und Radwege herstellen.**
Plattenbelag aus Gehwegplatten, in
Geh-
oder Radwegen verlegen, Bettung aus
Kiessand 0/4 mm,
Dicke der Bettung im verdichtetem
Zustand 3 cm,
Verlegung in parallelen Reihen,
Platten einschlämmen
mit Natursand.
Menge: 10,000 m²

**07.02.0058 Rasengitterplatten verlegen**
Rasengitterplatten, gebrauchte Platten
können verwendet
werden, auf vorhandenem Planum
bzw. vorhandener
Tragschicht verlegen. Sand bzw.
Mutterboden auf die
Gitterplatten aufbringen und
einkehren.
Menge: 15,000 m²

**07.02.0059 Bordstein aus Naturstein verlegen**
Bordstein aus Naturstein verlegen,
Bettung in Mörtel
oder Beton, mit Rückenstütze, Borde
engfugig,
gebrauchte Steine können verwendet
werden.
Menge: 5,000 m

**07.02.0060 Bordstein aus Beton verlegen**
Bordstein aus Beton verlegen, Bettung
in Mörtel oder
Beton, mit Rückenstütze, Borde
engfugig, gebrauchte
Steine können verwendet werden.
Menge: 30,000 m

**07.02.0061 Plattendruckversuch**
Durchführung des
Plattendruckversuches für Straßen
zum
Nachweis der Standfestigkeit,
einschließlich Protokoll
für den AG.
Menge: 5,000 Stüc

**07.02.0062 Rammsondierung**
Durchführung der Rammsodierung mit
leichter Rammsonde
zum Nachweis der Verdichtung
einschl. Protokoll für den AG.
Menge: 5,000 Stüc

**07.02.0063 Schachtdeckel Höhe anpassen**
Schachtabdeckung, entsprechend
DIN 1229, mit lichter
Weite min. 610 mm und rundem
Rahmen, aufsetzen, Klasse
D 400, Ausführung nach DIN 19584,
mit Gusseisenrahmen,
mit Schmutzfänger nach DIN 1221,
Deckel mit dämpfender
Einlage, freilegen und auf neue Höhe
setzen.
Aufbruchmaterial in Eigentum des AN
übernehmen und von
der Baustelle entfernen.
Schachtabdeckung zunächst
provisorisch auflegenund
entsprechend Bauablauf Zug um
Zug bis auf planmässige Höhe setzen.
Fuge zwischen
Fertigteilen verfüllen. Verfüllung mit
Mörtel MG III
nach DIN 1053 unter Verwendung von
Distanzstücken
entsprechender Festigkeit füllen.
Füllung glattstreichen.
Menge: 40,000 Stüc

**07.02.0064 Straßenkappen Höhe anpassen**
Einbauteile (Hydranten-,
Schieberkappen und dgl.)
freilegen und auf neue Höhe setzen.
Freigelegten
Bereich verfüllen. Aufbruchmaterial in
Eigentum des AN
übernehmen und von der Baustelle
entfernen. Einbauteil
in Fahrbahn höher setzen, dabei
entsprechend Bauablauf
Zug um Zug bis auf planmässige
Höhe setzen. Verfüllung
mit Beton, obere 4 cm
Splittmastixasphalt. Unterlage
der Asphaltschichten mit Haftklebern
anspritzen.
Menge: 2,000 Stüc

USt %: 19,00
